# Sanierung Grundschule Vetschau
Kostenanschlag (GAEB 90, DA82)
Währung: EUR
Auftraggeber: Stadt Vetschau/Spreewald FB Bau Schlossstraße 10 03226 Vetsc

## Sanierung Grundschule Vetschau

### 01 Elektroinstallation

*Hinweis*
1. Angaben zur Baustelle

Der Stadt Vetschau beabsichtigt die Sanierung der
Beleuchtung und sicherheitstechnischen Alagen sowie
notwendige brandschutztechnische Anpassungen in der
Grudschule. Im Rahmen der Baumaßnahme werden die:

- Beleuchtungsanlage
- Sicherheitsbeleuchtunganlage
- Brandmeldeanlage

im gesamten Schulgebäude erneuert.

Die Sanierung des Gebäudes findet unter
Aufrechterhaltung des Schulbetriebes statt! Die
Sanierung der Innenräume findet abschnittsweise statt.

In den jeweiligen Bauabschnitten wird zunächst die
Bestandsinstallation demontiert. Anschließen wird die
Neuinstallation montiert und in Betrieb genommen
(Beleuchtung). Nach dem Umbau müssen die Raume wieder
für die Schule nutzbar sein.

1.2 Auftraggeber

Stadt Vetschau
Schlossstraße 10
03226 Vetschau/Spreewald

1.2 Lage der Baustelle / Anschrift

Schulzentrum "Albert Schweitzer"
Grundschule Vetschau
Pestalozzi-Straße 12
03226 Vetschau/Spreewald

1.3 Baubeschreibung

Das Gebäude ist Eigentum des Stadt Vetschau und wird
als Schulgebäude genutzt. Errichtet wurden die Gebäude
zu DDR-Zeiten als 4-geschossiger Plattenbau
(Hauptgebäude) und einem 2-geschossigen Anbau
(Nebengebäude) die über einen Verbinder in KG und EG
verbunden sind .

Hauptgebäude: Nebengebäude
- Kellergeschoss- Kellergeschoss
- Erdgeschoss- Erdgeschoss
- 1. Obergeschoss
- 2. Obergeschoss
1.4 Baustellenzufahrt

Die Zufahrt ist über die Pestalozzistraße möglich.

1.5 Baustelleneinrichtung

Flächen für BE stehen begrenzt zur Verfügung und werden
zugewiesen. Die ordnungsgemäße
Sicherung der Flächen obliegt dem AN. Das Befahren des
Schulgeländes ist nur außerhalb der
Schulzeiten gestattet. Parken nur im BE Bereich.

1.6 Anschlüsse für Wasser, Energie, Abwasser und
Toiletten

Anschlüsse für Wasser, Abwasser und Elektroenergie
werden nicht separat zur Verfügung gestellt. Die
Baumaßnahmen finden während des regulären Nutzung des
Gebäudes statt. Die vorhandene Elektroanlage können
genutzt werden. Die nutzbaren Anschlusspunkte bzw.
Steckdosen sind mit dem Nutzer vor Ort abzustimmen.

Toiletten stehen nicht zur Verfügung. Standort DIXI an
BE. In der BE einzukalkulieren.

1.7 Lagerflächen / Transport

Lagerflächen im Gebäude sowie ausserhalb des Gebäudes
stehen nicht zur Verfügung.

1.8 Entsorgung

Die Abfall- und Schuttentsorgung ist unter Beachtung
des AbFG und der AbfRestÜberwV durchzuführen. Die
abgesammelten Materialien sind so zu befördern und zu
lagern, dass die Möglichkeit zur Abfallverwertung
genutzt werden kann. Der Auftragnehmer hat den Nachweis
der geordneten Entsorgung zu führen. Die Nachweise
müssen Informationen über Menge und Art der entsorgten
Materialien enthalten.

2. Angaben zur Ausführung

2.1 Allgemeines
Während aller Arbeiten des Auftragnehmers (AN) auf der
Baustelle muss mindestens ein deutsch sprechender
Vertreter des AN anwesend sein, der bevollmächtigt ist,
Anordnungen der Bauleitungen entgegen zu nehmen und
weisungsberechtigt die erforderlichen Maßnahmen
ergreifen kann. Er nimmt an den Baubesprechungen teil.
Weisungen der Bauleitung oder Behörden ist Folge zu
leisten. Der Bauleiter ist schriftlich zu benennen.
Alle Mitarbeiter, auch Nachauftragnehmer sind täglich
namentlich vor Beginn der Arbeiten im Bautagebuch pro
Schicht zu erfassen.

Während der Arbeiten ist ein Bautagebuch zu führen und
wöchentlich als Original an die Bauleitung
auszuhändigen. Mindestangaben sind:
- eingesetztes Personal
- Maschinen
- Temperatur
- Niederschlagsmenge
- bearbeitete Teilgebiete
- besondere Vorkommnisse wie Leitungsbeschädigungen
- weitere notwendige Eintragungen siehe
Leistungspositionen

2.2 Ausführungsfristen / Arbeitszeiten

Die in den Vertragsbedingungen benannten
Ausführungstermine sind zwingend einzuhalten.

2.3 Besondere Verkehrssicherung
Die vorhandenen baulichen Anlagen sind für den Zeitraum
der Bauarbeiten vor Beschädigungen und Verunreinigungen
zu schützen. Staubentwicklung und Verschmutzungen
innerhalb des Gebäudes müssen vermieden werden.
Vorhandene Einrichtungsgegenstände sind ensprechend
abzudecken und zu schützen. Mehraufwendungen zum Schutz
der Einrichtungsgegenstände sowie Reinigungsmaßnahmen
nach den Kernbohrungen sind in den Einheitspreisen
einzukalkulieren und werden nicht separat vergütet.

Gehwege und Straßen (insbesondere die
Baustellenein-/ausfahrt) außerhalb des
Bearbeitungsgebietes sind sauber zu halten und bei
Bedarf täglich zu reinigen. Die Mehraufwendungen sind
mit dem Einheitspreis abgegolten.

3. Sonstiges

3.1 Baustellenkenntnis
Dem Bieter wird empfohlen, sich vor Abgabe des
Angebotes über die Lage, die Beschaffenheit der
Baustelle, der Zufahrten und Lagerplätze ausreichend zu
informieren bzw. in die Pläne Einsicht zu nehmen

3.2 Weitere Unternehmer auf der Baustelle
Bei der Ausführung der ausgeschriebenen Leistungen ist
mit gleichzeitigen Bauausführungen weitere Gewerke zu
rechnen (Titel Sekretariat Umbau).

3.3 Rauchverbot
Im gesamten Gebäude und auf dem Schulgelände herrscht
striktes Rauchverbot.

3.4 Brandschutz/Unfallschutz
Auf der Baustelle sind alle einschlägigen Brandschutz-
und Unfallverhütungsvorschriften zu beachten.
Vorbeugende Schutzmaßnahmen und Brandschutzmaßnahmen
gehören zu den Pflichten des Auftragnehmers.

3.5 Beräumung Baustelle
Die Arbeitsplätze sind täglich nach Beendigung der
Arbeiten aufzuräumen und anfallende Stoffe
(Verpackungsmaterial, Schutt usw.) eigenverantwortlich
zu beseitigen. Arbeitsflächen sind täglich besenrein zu
verlassen und bei Gefahr abzusperren.

3.6 Rücksichtsnahme
Im Schulgebäude findet während der Bauzeit
Schulunterricht statt. Lärmintensive Arbeiten sind,
soweit möglich, in den Pausenzeiten durchzufrühren.

Musik- und Radiogeräte dürfen auf dem Schulgelände
nicht betrieben werden!

4. Fachtechnische Vorbemerkungen

4.1 Leistungsumfang

Gegenstand der vorliegenden Ausschreibung ist die
Erneuerung der Beleuchtung-, Sicherheitsbeleuchtungs-
und Brandmeldeanlage, sowie Anpassungen in der
Installation. Die Leistung beginnt an den
Abgangsklemmen des Hausanschlusskastens.
Standorterschließungen sind nicht Leistugsgegenstand

4.2 Allgemeines

Dem Auftragnehmer werden nach Auftragserteilung
Ausführungszeichnungen zur Verfügung gestellt. Die
Ausführungszeichnungen sind mit größtmöglicher
Genauigkeit den örtlichen Verhältnissen angepaßt,
gelten jedoch nicht als verbindliche Werksplanungen.
Der Auftragnehmer hat vor Beginn der Montagearbeiten
die für die Ausführung erforderlichen Montage- und
Werksplanungen zu erbringen (DIN 18382/VOB Teil C und
VDI 6026 beachten). Grundlagen sind die
Ausführungsplanung und sein Angebot mit konkreten
Produkten. Diese Montage- und Werksplanungen sind dem
Bauherrn/Planer zur Prüfung vorzulegen. Erst nach
Freigabe durch Planer und Bauherrn darf mit der
Ausführung begonnen werden.

Die vom Auftragnehmer verwendeten Ausführungsunterlagen
müssen den Freigabevermerk des Auftraggebers oder des
Planers tragen, um Verwechslungen bei der Bauausführung
zu vermeiden. Nicht freigegebene Unterlagen dürfen
nicht verwendet werden. Dies entbindet den
Auftragnehmer aber nicht von seiner eigenen
Prüfungs-und Hinweispflicht. Diese bleiben unberührt.

Während der Bauzeit ist der Auftragnehmer verpflichtet,
die Ausführungszeichnungen auf dem neuesten Stand zu
halten.

Der Auftragnehmer hat seine Materialbeschaffung anhand
der Terminplanungen und der konkreten
Baustellenbedingungen zu organisieren. Mengen sind vor
Bestellung grundsätzlich am Bau zu prüfen.
Kostenintensive Materialien sind nur nach vorheriger
Abstimmung mit dem Bauherrn bzw. Bauleiter zu
bestellen.

Gerüste und/oder Hubsteiger auch mit mehr als 2m
Arbeitsbühnenhöhe über Fußboden oder Gelände sind vom
Auftragnehmer zu stellen. Die zugehörigen Kosten müssen
in der Kalkulationen berücksichtigt werden.

Der Auftragnehmer ist für die Sicherheit und den
Gesundheitsschutz der Beschäftigten auf der Baustelle
verantwortlich. Die einschlägigen Arbeitsschutz- und
Unfallverhütungsvorschriften sind einzuhalten. Alle
diesbezüglichen  Aufwendungen sind bei der
Angebotserstellung zu berücksichtigen.

Der Auftragnehmer ist zur Koordinierung seiner
Leistungen verpflichtet. Kosten für Änderungen oder
Mehrkosten, die durch eine mangelhafte Koordination
entstehen, gehen zu Lasten des Auftragnehmers !

Lärm- und Staubschutzmaßnahmen sind grundsätzlich
einzukalkulieren. Hierbei ist mit erhöhtem Aufwand zu
rechnen. Sowohl der Baukörper als auch sämtliche
Einrichtungsgegenstände müssen vor Schädungen sicher
geschützt werde.

Da die Ausführung der Leistungen bei voller Nutzung des
Gebäudes erfolgt, muss mit dem eigenständigen
Freiräumen von Arbeitsbereichen gerechnet werden (z.B.
Verschieben von Schreibtischen, Schränken udgl.).

Außerhalb der Baustelle liegende Gebäude und Anlagen
dürfen nicht mehr als unvermeidbar durch die
Baumaßnahmen beeinträchtigt werden.
Maßnahmen, die ohne entsprechende Beeinträchtigungen
nicht durchführbar sind (z.B. Netzabschaltungen),
müssen vorher rechtzeitig mit allen Betroffenen
abgestimmt werden.

4.3 Grundlagen für die Planung, Projektierung und
Ausführung sind

 - die Bauordnung des Landes Brandenburg (BbgBO) vom
16.Juli 2003 in Verbindung mit der
  Verwaltungsvorschrift zur Brandenburgischen
Bauordnung,
 - die anerkannten Regeln der Technik (VDE-Normen,
DIN-Normen),
 - die Arbeitsstätten-Richtlinien (ASR),
 - die Richtlinie über brandschutztechnische
Anforderungen an Leitungsanlagen (RbALei).

4.4 Technische Hinweise

Bei allen Installationen sind die Forderungen der
Richtlinie über brandschutztechnische Anforderungen an
Leitungsanlagen zu beachten. Schwerpunktmäßig sind
hierbei die Rettungswege zu betrachten, die von
Brandlasten freizuhalten sind.

Installationsbedingte Durchführungen durch
Brandschutzwände und -decken sind mit geprüften und
zertifizierten Abschottungsmaßnahmen nach den geltenden
Vorschriften herzustellen.

Kabel und Leitungen mit Funktionserhalt dürfen nur mit
zugelassenen Verlegesystemen (Einzel-/Sammenschellen,
Kabelträger mit FE) verlegt werden. Die zugehörigen
Zulassungsbescheide und die Übereinstimmungserklärungen
mit den Prüfzertifikaten sind vom Anlagenerrichter
vorzulegen.

Alle Installationselemente sind eindeutig und dauerhaft
zu beschriften (Maschinenschrift).

Es ist ab Hausanschluss ein durchgängiges TN-S-Netz zu
errichten.

Schutzmaßnahmen zum Schutz gegen elektrischen Schlag
nach DIN VDE 0100-T410 :
- Schutz durch Überstromschutzeinrichtungen
- Zusatzschutz für Steckdosen gemäß DIN VDE 0100-T410.

5.0 Allgemeine Hinweise

5.1  Angebotsbezogene Hinweise
Die in der Ausschreibung erhobenen technischen und
bauphysikalischen Anforderungen, sowie die abgefragten
Qualitäten stellen Mindestforderungen dar und sind für
das Angebot verbindlich.
Sollten sich aus den anzuwendenden EN/ DIN-Normen,
Zustimmungen im Einzelfall, VDI-Richtlinien oder
Gutachten höhere Forderungen ergeben, sind diese zu
berücksichtigen.
Die nachstehenden Leistungsbeschreibungen und die
beigefügten Zeichnungen des Architekten und des Planers
erläutern das geforderte Konstruktionsprinzip; sie sind
keine Ausführungspläne. Die Darstellung in den Details
zeigt die ideale Einbausituation ohne Toleranzen und
nicht in räumlicher Darstellung.
Auf evtl. Unstimmigkeiten in der vorliegenden Planung
ist vor Angebotsabgabe hinzuweisen,
Unstimmigkeiten nach der Angebotsabgabe, die zu
konstruktiven Veränderungen führen, sind im
Angebotspreis enthalten.

5.2  Bietererklärung
Der Bieter erkennt mit der Abgabe des Angebots an, dass
die ihm zugänglichen Unterlagen
ausreichend waren, um eine exakte und genaue
Kalkulation zu ermöglichen.

5.3  Geltende Normen und Vorschriften
Für die Auftragsabwicklung gelten jeweils in der
neuesten Fassung die einschlägigen Vorschriften der
VOB, Teil B und Teil C sowie allgemeine Technische
Vorschriften.

Weiter gelten für die konstruktive Bearbeitung und
Ausführung alle Merkblätter und technischen Richtlinien
in der zum Zeitpunkt der Ausschreibung gültigen
Fassung, alle den Gewerken zugehörigen DIN-Normen, DIN
EN-Normen, DIN EN ISO-Normen, die allgemein anerkannten
Regeln der Technik, Auflagen und Bestimmungen der in
Deutschland
anerkannten Fach-, Sicherheits-, Aufsichtsbehörden und
Gütegemeinschaften, Verbände und Innungen, der
Berufsgenossenschaften sowie einschlägige
ministerielle, behördliche und polizeiliche
Bestimmungen der Arbeitsstätten-Verordnung.

Es gelten weiterhin folgende Bestimmungen, jeweils in
der aktuellsten gültigen Fassung:
- Die Baustellenverordnung
- (Verordnung über Sicherheit und Gesundheitsschutz auf
Baustellen)
- Bauordnung des Landes Brandenburg
- Baugenehmigung mit Auflagen
- GEG Nachweis
- Unfallverhütungsvorschriften der Berufsgenossenschaft
- Arbeitsstätten-Richtlinien
- Verarbeitungsrichtlinien der Hersteller von
Fremdmaterialien
- Auflagen und Richtlinien des Gewerbeaufsichtsamtes
- Anforderungen der LAGetSi
- Anforderungen der SIGEKO
- VDI-, VDE-, VDS- und TÜV-Vorschriften
- Kreislaufwirtschafts- und Abfallgesetz (KrW-AbfG)
- Abfallschlüssel der Abfallverzeichnisordnung (AVV)
- Herstellervorschriften

Um die Forderungen der Landesbauordnungen zu erfüllen,
müssen die aktuelle Bauregelliste und die Liste der
Technischen Baubestimmungen bzw. die darin enthaltenen
Richtlinien beachtet werden. Sie werden
Vertragsgrundlage.

5.4  Werk- und Montageplanung
Nach Auftragserteilung sind vom Auftragnehmer
Ausführungszeichnungen anzufertigen und dem Fachplaner
zur Prüfung und Genehmigung vorzulegen. Die
firmeneigene Werkplanung ist als ganzheitliche, mit
allen anschließenden Gewerken abgestimmte Planung zur
Freigabe als Papierausdruck in lesbarer Größe sowiein
Datenform (.dwg, .pdf und .plt) einzureichen.

Die Werkplanung ist ggf. mit einem Plankopf und einer
Plankodierung nach Vorgabe des Auftraggebers zu
versehen und in einem Planserver hochzuladen.
Fortlaufende Planungen und Plankorrekturen sind gemäß
vorgegebener Plankodierung zu indizieren und zeitnah in
den Planserver einzustellen. Die Zeichnungen müssen zur
Ausführungsgenehmigung 4 Wochen nach Vergabe, vor
Fertigungsbeginn vorgelegt werden, wenn nicht anders in
der Verhandlung festgelegt. Die Freigabedauer beträgt
3 Wochen, wenn nicht anders in der Verhandlung
festgelegt.

Erst die freigegebenen Pläne sind Grundlage für die
Fertigung bzw. die Montage der einzelnen Bauelemente.
Fertigungen entgegen bzw. nach nicht freigegebenen
Plänen sind vom Recht auf Abnahme ausgeschlossen.

5.4.1.  Dokumentation
Nach Beendigung der Arbeiten und 21 Tage vor Abnahme
ist die ausgeführte Konstruktion als Revisions- und
Bestandsunterlage zu dokumentieren und dem AG zu
übergeben.

Hierzu zählen insbesondere:
- Werkplanung/ Montageplanung, nach Vorgaben Bauherr
- Sämtliche prüffähigen statischen Nachweise mit
Prüffreigabevermerk
- Prüfzeugnisse sämtlicher Materialien und Oberflächen
- Prüfzeugnisse Schallschutz
- Produktunterlagen zur CE-Kennzeichnung
- Bedienungsanleitungen / Wartungsanleitungen
- Projektdokumentation je 1x in Papierform und Digital

5.5.  Baustoffe
Alle verwendeten Bauprodukte, für die nach der
Bauprodukten-Richtlinie harmonisierte Normen vorliegen,
sind mit dem CE-Kennzeichen zu versehen. Soweit für die
zu liefernden Stoffe und Bauteile keine Normen
vorhanden sind, hat der Auftragnehmer (AN) vor
Ausführung der Arbeiten die Verwendbarkeit selbst
nachzuweisen (z.B. durch Prüfzeugnisse).

5.6  Bemusterung
Von sämtlichen Materialien, Oberflächen sind kostenlose
Muster dem AG, dem Architekten zur Begutachtung und
Freigabe im Original- und als Handmuster vor
Ausführungsbeginn vorzulegen. Grundsätzlich gilt, dass
sämtliche Oberflächen, Lackierungen, Farbgebungen nur
nach schriftlicher Freigabe durch den AG, bzw. den
Architekten eingesetzt werden dürfen.

5.7  Pflegehinweise
Für Bauteile die einer weiteren Reinigung, Pflege und
Wartung bedürfen, sind Reinigungs- und Wartungsvorschriften und soweit gefordert für entsprechende
Bauteile auch die Zulassungsbescheide und Zertifikate
vorzulegen.
Die Leistungen sind in die jeweiligen Einheitspreise
einzurechnen.

#### 01.01 Baustelleneinrichtung

**01.01.0001 WC-Kabine bereitstellen**
*** Grundposition ZZ 001.0
WC-Kabine antransportieren, aufstellen und nach
Beendigung
der Bauarbeiten beseitigen. Nutzung durch die am Bau
beteiligten Firmen.
Regelmäßige Ver- und Entsorgung nach Erfordernis.
Reinigung 14 tägig.
Ausstattung wie folgt:
- Innenleuchte
- Spiegel
- WC-Anlage und Wasserbecken mit Zubehör

Vorhaltung über den ausgeschriebenen Leistungszeitraum.
Menge: 1,000 psch; EP: 2000,00; GB: 2000,00

#### 01.02 Hauptverteilung

**01.02.0001 Sicherungslasttrennschalter Gr.D02 3-polig**
Sicherungslasttrennschalter DIN EN 60947-3,
als Reiheneinbaugerät, Maße DIN 43880,
Bemessungsisolationsspannung 440 V AC,
einschl. Passeinsatz und Schraubkappe,
bedingter Bemessungskurzschlussstrom 50 kA,
fingersicher DIN EN 50274,
zur Montage auf Tragschiene DIN EN 60715,
Baugröße D 02,
Bemessungsbetriebsspannung 400 V AC, Gebrauchskategorie
AC 22,
3-polig,
mit Sicherungseinsatz,
liefern und betriebsfertig einbauen.
Menge: 2,000 St; EP: 61,68; GB: 123,36

**01.02.0002 Dauerhafte Beschriftung**
Dauerhafte Beschriftung
mit maschinenell geschriebenen Beschriftungsschildern
Aufschrift auf der Verteilertür :
- Einspeisung von ......
  (mit genauer Stromkreisbezeichnung)
- Verteilungsbezeichnung ......
Beschriftung aller Einbauten
Stromkreis- und Klemmenbezeichnungen
Menge: 1,000 St; EP: 47,48; GB: 47,48

**01.02.0003 Schaltplan anpassen**
Übersichtsschaltplan DIN EN 61082
der Niederspannungs-Schaltanlage,
anfertigen und in Plantasche hinterlegen.
Menge: 1,000 St; EP: 78,83; GB: 78,83

#### 01.03 UV- Klassenraum

*Hinweis*
Für die Klassenräume werden Unterverteilungen
installiert. installiert. Dieser beinhaltet die
Sicherungselemente der

Beleuchtungs- und Steckdosenstromkreise der
Klassenräume.

Die für den Aufbau der Anlage notwendigen
Zeichnungsunterlagen (z.B. Aufbaubild, Stromlaufplan,
Klemmenplan) sind vom Auftragnehmer vor
Ausführungsbeginn anzufertigen und zur Bestätigung
vorzulegen. Entsprechend revidierte Planunterlagen sind
in geeigneter Weise (z.B. Plantasche oder unter Glas
ausgehängt) in unmittelbarer Nähe der Schaltanlagen
abzulegen.
Beim Aufteilen bzw. Anschließen der Stromkreise muß
eine gleichmäßige Leiterbelastung sichergestellt
werden.
Bezeichnungsschilder sind grundsätzlich an allen
Geräten vorzusehen. Auch alle innerhalb der Verteilung
montierten Geräte (z.B. NH-Sicherungen, Relais,
Schütze, Klemmen etc.) sind  mit Bezeichnungsschildern
zu versehen. Handbeschriebene Beschriftungen sind nicht
zulässig.

Bei Einbaugeräten ist jeweils eine einheitliche Bauform
eines Fabrikates zu verwenden.

Alle Kabel/Leitungen sind auf Reihenklemmen,
N-Trennklemmen bzw. PE-Klemmen gemäß VDE 0606 zu
führen. Die Kosten für die Reihenklemmen sowie die
anteilige Verdrahtung sind mit den Einheitspreisen
abgegolten.

**01.03.0001 Feldverteiler, HW, IP30, 72PLE**
Feldverteiler UP/HW zertifiziert nach DIN EN 61
439-1/-3 zum Einbau von Geräten bis 125 A, Luft- und
Kriechstrecken nach DIN EN 60664-1, Schutzart IP30.
Bestehend aus Schrank, Blendrahmen und Stahlblechtür,
pulverbeschichtet in RAL 9010 (reinweiß).
Komplettverteiler mit Einbausatz bestückt mit
profilierten Tragschienen, 7,5 mm hohen Hutschienen in
125 mm Mittenabstand und passenden
Berührungsschutzabdeckungen (SKII) aus Kunststoff,
inklusiv 1xPE- und 2xN-QuickConnect-Klemmblöcke auf
Träger montiert. Leitungseinführungen oben/unten durch
herausnehmbare Kunststoffflanschplatten mit
Vorprägungen und integrierte Kabelzugentlastung.
Seitlich und hinten ausschlagbare
Leistungseinführungen. Tür mit innenliegenden
justierbaren Scharnieren und einem Öffnungswinkel von
110°. Türen rechts und links anschlagbar, werkzeuglos
wechselbarer Türanschlag. Türverschluss serienmäßig mit
Vorreiber und Klappgriff plombierbar. Ab Schrankbreite
800 mm (3-feldig) zwei türiger Aufbau. Rechte Türen
maximal 2 Felder breit. Bei Doppeltür mit
Stangenverschluss. Blendrahmen Tiefe bzw. Überstand 13
mm. Hinweis: Austauschbare Schließsysteme möglich.

Montage auf: Unterputz
Hohlwand
Anzahl der Schienen: 6
Anzahl Reihen: 6
Anzahl Felder: 1
Anzahl Module: 72
Höhe: 1003 mm
Breite: 353 mm
Tiefe: 125 mm
Anzahl Schranktüren: 1
Ausführung des Handgriffes: Klappgriff mit Vorreiber
Werkstoff: Stahl
Schutzklasse: Schutzklasse II
Stoßfestigkeit IK: IK09
IP-Klasse (Ingress Protection): IP30
Halogenfrei: Nein

inkl. Schließung mit 2 Schlüsseln

angeb. Fabrikat / Typ:

'.................................................'
(Bietereintragung)
liefern und betriebsfertig einbauen.
Menge: 7,000 St; EP: 746,51; GB: 5225,57

**01.03.0002 Ausschalter 230VAC 63A 3-polig**
Ausschalter DIN EN 60669-1 (VDE 0632-1), als
Reiheneinbaugerät, Maße DIN 43880, fingersicher DIN EN
50274 (VDE 0660-514), zur Montage auf Tragschiene DIN
EN 60715, Bemessungsbetriebsspannung 230 V AC,
Bemessungsstrom 63 A, 3-polig.
Menge: 7,000 St; EP: 36,14; GB: 252,98

**01.03.0003 Überspannungsmittelschutz Typ 2**
Mehrpoliger Überspannungsmittelschutz - Typ 2
der Anforderungsklasse Typ 2 (C) nach DIN VDE 0675,
zum Einsatz im Blitzschutz-Zonen-Konzept,
zum Schutz von Niederspannungsverbraucheranlagen
vor Überspannungen,
verdrahtungsfertige Kompletteinheit,
für TN-S-Netz 230/400V
bestehend aus Basisteil und gesteckten Schutzmodulen,
hohes Ableitvermögen durch leistungsfähige
Zinkoxidvaristoren,
Defektanzeige durch rote Markierung im Sichtfenster,
Nennableitstrom (8/20): 20kA
max. Ableitstrom (8/20): 40kA
Schutzpegel Up</= 1,25kV
Montage auf Hutschiene nach EN 60715
Gehäusewerkstoff : Thermoplast
Schutzart : IP20
Einbaumaße: 4 TE
max. zulässige Vorsicherung: 125A gL
max. zulässige Betriebsspannung: 275V AC
mit Hilfskontakt : 1 Wechsler 6A

angeb. Fabrikat / Typ:

'.................................................'
(Bietereintragung)
liefern und betriebsfertig einbauen.
Menge: 7,000 St; EP: 172,32; GB: 1206,24

**01.03.0004 Externes DLS/3PH-Bus-Modul**
Externes DLS/3PH-Bus-Modul entspr. DIN VDE 0100-718 zum
Einbau in die Unterverteilung.

Einsatz als Phasenwächter und zur Lichtschalterabfrage
(DLS) für die gemeinsame Schaltung von Sicherheits- und
Allgemeinbeleuchtung.
Schaltleitungen zu den Sicherheitsleuchten sind nicht
erforderlich.
8 DLS-Eingänge (2,5qmm) mit LED-Anzeige oder 5
DLS-Eingänge in Kombination mit 3
Phasenwächtereingängen über Wahlschalter aktivierbar.
Überwachungsschwellen entspr. DIN VDE 0100-718.
Anschluss von RS485-Bus und 24V-Modulversorgung.
Adressvergabe durch Codierschalter, LED-Anzeigen für
Störung, Schaltzustand Ein, Betrieb.
Gehäuse zur DIN-Schienenmontage.
Abmessungen: H=60mm, B=85mm, L=105mm.

Freiprogrammierbare Zuordnung von unabhängigen
DLS-Eingängen je Notlichtstromkreis oder Leuchte sowie
individueller Name je Bus-Modul im Steuerteil.

Beim Einsatz als 3 Phasenwächter detaillierte
Phasenausfallanzeige mit Ortsangabe der ausgefallenen
Unterverteilung Allgemeinbeleuchtung durch
Klartextanzeige im Steuerteil.

Das DLS/3Ph Bus Modul darf nur an ZB-S und AT-S+
Systemen verwendet werden.

Typ: DLS/3PH-Bus-Modul
Fabrikat: CEAG

liefern und betriebsfertig in Verteilung einbauen
Menge: 7,000 St; EP: 196,95; GB: 1378,65

**01.03.0005 Leitungsschutzschalter 230/400VAC Ausschaltvermögen 6kA einpolig Charakter.B 10A**
Leitungsschutzschalter DIN EN 60898-1 (VDE 0641-11),
als Reiheneinbaugerät, Maße DIN 43880, fingersicher DIN
EN 50274 (VDE 0660-514), Bemessungsbetriebsspannung
230/400 V AC, Bemessungsausschaltvermögen 6 kA, mit
beidseitiger Klemmenabdeckung, einpolig,
Auslösecharakteristik B, Bemessungsstrom 10 A.
Menge: 56,000 St; EP: 14,66; GB: 820,96

**01.03.0006 Leitungsschutzschalter 230/400VAC Ausschaltvermögen 6kA einpolig Charakter.B 16A**
Leitungsschutzschalter DIN EN 60898-1 (VDE 0641-11),
als Reiheneinbaugerät, Maße DIN 43880, fingersicher DIN
EN 50274 (VDE 0660-514), Bemessungsbetriebsspannung
230/400 V AC, Bemessungsausschaltvermögen 6 kA, mit
beidseitiger Klemmenabdeckung, einpolig,
Auslösecharakteristik B, Bemessungsstrom 16 A.
Menge: 3,000 St; EP: 12,59; GB: 37,77

**01.03.0007 Hilfsschalter für Leitungsschutzschalter**
Hilfsschalter für Leitungsschutzschalter,
Maße DIN 43880,
fingersicher DIN VDE 0106-100,
1 Schließer, 1 Öffner
Bemessungsstrom 6 A,
liefern und betriebsfertig einbauen.
angeb. Fabrikat / Typ:

'.................................................'
(Bietereintragung)
Menge: 25,000 St; EP: 20,94; GB: 523,50

**01.03.0008 Multifunktionsrelais**
Analog einstellbares Multifunktions-Zeitrelais mit
Duplex-Technologie 230V-LED-Lampen: bis 200W
Glühlampen: 2000W Reiheneinbaugerät für Montage auf
Tragschiene DIN-EN 60715 TH35 1 Teilungseinheit = 18mm
breit, 58mm tief beim Schalten von 230V =
Kontaktschaltung im Nulldurchgang 18 Zeitfunktionen:
RV, AV, TI, TP, IA, EW, AW, ARV, SRV, ER, EAW, ES, IF,
ARV+, ESV, AV+, ON = Dauer EIN, OFF = Dauer AUS
Zeitbereich: 0,1 Sekunden bis 40 Stunden Kontakte: 1
Wechsler potenzialfrei Versorgungsspannung wie die
Steuerspannung Steuerspannung: 8 bis 230V UC
Nennschaltleistung: 10A/250V AC Stand-by-Verlust: nur
0,02-0,6 Watt Einschaltdauer: 100% Kontaktabstand:
0,5mm Erfüllte Normen: VDE 0435, EN 61000-6-1, EN
61000-6-3, EN 60669

angeb. Fabrikat / Typ:

'.........................................'
(Bietereintragung)

liefern und betriebsfertig montieren
Menge: 3,000 St; EP: 107,34; GB: 322,02

**01.03.0009 Dauerhafte Beschriftung**
Dauerhafte Beschriftung
mit maschinenell geschriebenen Beschriftungsschildern
Aufschrift auf der Verteilertür :
- Einspeisung von ......
  (mit genauer Stromkreisbezeichnung)
- Verteilungsbezeichnung ......
Beschriftung aller Einbauten
Stromkreis- und Klemmenbezeichnungen
Menge: 7,000 St; EP: 45,50; GB: 318,50

**01.03.0010 Schaltplan**
Übersichtsschaltplan DIN EN 61082
der Niederspannungs-Schaltanlage,
anfertigen und in Plantasche hinterlegen.
Menge: 7,000 St; EP: 77,40; GB: 541,80

#### 01.04 Kabelführungssysteme

*Hinweis*
Zu den Kabelträgersystemen gehören u.a. die
erforderlichen Befestigungswinkel, Klemmwinkel,
Stahlspreizdübel, Schrauben mit Zubehör, Distanzstücke,
Trägerklauen, Ankerbolzen, Verbindungsstücke,
Klemmstücke, Klemmschellen, Wandbügel, Deckenstiele,
Trägerlaschen, Schutzkappen, Eckbleche,
Anschlussstücke, Auflagewinkel, Überschubhülsen und
-schmiegen, Gelenkstücke, Auflager, Anschlußlaschen,
Abstandslaschen, Halterkupplungen, Leiterhalter,.
Endkappen und sonstige Kleinteile.
Diese Teile sind in die Einheitspreise einzukalkulieren
und werden nicht separat vergütet!

**01.04.0001 Kabelleiter Funktionserhalt Stahl verz. H 60mm B 300mm**
Kabelleiter für die senkrechte Verlegung von Kabeln und
Leitungen. Einsetzbar als Normtragekonstruktion für den
Funktionserhalt nach DIN 4102 Teil 12.
Funktionserhaltklassen E30 bis E90. Mit eingenieteter
nach oben offener C-Profil-Sprosse.

Sprossenabstand 150 mm, mit einem Trennsteg, einschl.
aller systembedingten Form- und Verbindungsstücke, aus
Stahl, verzinkt, Seitenhöhe mind. 60 mm, Breite mind.
300 mm,  incl. Befestigungsmaterial,

angeb. Fabrikat / Typ:

'.................................................'
(Bietereintragung)
liefern und montieren.
Menge: 60,000 m; EP: 65,23; GB: 3913,80

**01.04.0002 Kabelrinne Stahl verz. H 60mm B 400mm, Wand / Decke**
Kabelrinne für Kabelträgersystem DIN EN 61537, gelocht,
mit einem Trennsteg, aus Stahl, verzinkt, Seitenhöhe
mind. 60 mm, Breite mind. 400 mm,incl.
Befestigungsmaterial, Wand / Deckenmontage

angeb. Fabrikat / Typ:

'.................................................'
(Bietereintragung)
liefern und montieren.
Menge: 10,000 m; EP: 52,62; GB: 526,20

**01.04.0003 Elektroinstallationskanal Leitungsführung H/B 20/30mm**
Elektroinstallationskanal DIN EN 50085-2-1 (VDE
0604-2-1) als Leitungsführungskanal, Außenmaße H/B
mind. 20/30 mm, aus Kunststoff, auf Beton.

angeb. Fabrikat / Typ:

'Protec PLF2030RW'
(Bietereintragung)
liefern und montieren.
Menge: 640,000 m; EP: 9,31; GB: 5958,40

**01.04.0004 Elektroinstallationskanal Leitungsführung H/B 30/40mm**
Elektroinstallationskanal DIN EN 50085-2-1 (VDE
0604-2-1) als Leitungsführungskanal, Außenmaße H/B
mind. 30/40 mm, aus Kunststoff, auf Beton.

angeb. Fabrikat / Typ:

'OBO WDK30045'
(Bietereintragung)
liefern und montieren.
Menge: 250,000 m; EP: 11,32; GB: 2830,00

**01.04.0005 Elektroinstallationskanal Leitungsführung H/B 40/60mm**
Elektroinstallationskanal DIN EN 50085-2-1 (VDE
0604-2-1) als Leitungsführungskanal, Außenmaße H/B
mind. 40/60mm, aus Kunststoff, auf Beton.

angeb. Fabrikat / Typ:

'Protec PLF4060RW'
(Bietereintragung)
liefern und montieren.
Menge: 330,000 m; EP: 15,67; GB: 5171,10

**01.04.0006 Elektroinstallationskanal Leitungsführung H/B 60/90mm**
Elektroinstallationskanal DIN EN 50085-2-1 (VDE
0604-2-1) als Leitungsführungskanal, Außenmaße H/B
mind. 60/90 mm, aus Kunststoff, auf Beton.

angeb. Fabrikat / Typ:

'Protec PLF6090'
(Bietereintragung)
liefern und montieren.
Menge: 150,000 m; EP: 18,68; GB: 2802,00

**01.04.0007 Elektroinstallationskanal Leitungsführung H/B 20/30mm Stahl verz besch**
Elektroinstallationskanal DIN EN 50085-2-1 (VDE
0604-2-1) als Leitungsführungskanal, Außenmaße H/B
mind. 20/30 mm, aus verzinktem Stahl, beschichtet,
einschl. elektrisch dauerhaft leitfähiger Verbindung,
einschl. aller systembedingten Form- und
Verbindungsstücke, auf Beton.

angeb. Fabrikat / Typ:

'OBO LKM20030RW'
(Bietereintragung)
liefern und montieren.
Menge: 120,000 m; EP: 27,30; GB: 3276,00

**01.04.0008 Elektroinstallationskanal Leitungsführung H/B 40/60mm Stahl verz besch**
Elektroinstallationskanal DIN EN 50085-2-1 (VDE
0604-2-1) als Leitungsführungskanal, Außenmaße H/B
mind. 40/60 mm, aus verzinktem Stahl, beschichtet,
einschl. elektrisch dauerhaft leitfähiger Verbindung,
einschl. aller systembedingten Form- und
Verbindungsstücke, auf Beton.

angeb. Fabrikat / Typ:

'OBO LKM40060'
(Bietereintragung)
liefern und montieren.
Menge: 50,000 m; EP: 32,61; GB: 1630,50

**01.04.0009 Elektroinstallationsrohr halogenfr.Kunststoff AD 25mm AP Abstandsschellen**
Elektroinstallationsrohr DIN EN 61386 (VDE 0605), Maße
DIN EN 60423, aus Kunststoff, halogenfrei, einwandig,
glatt, starr, Außendurchmesser 25 mm,
Druckbeanspruchung mittel, Schlagbeanspruchung mittel,
min. Dauergebrauchs- und Installationstemperatur + 5
Grad C, max. Dauergebrauchs- und
Installationstemperatur + 60 Grad C, Verlegung offen,
auf Putz, mit Abstandsschellen.
Menge: 30,000 m; EP: 4,63; GB: 138,90

**01.04.0010 Elektroinstallationsrohr AD 25mm AP Aluminium**
Elektroinstallationsrohr Aluminium ohne Gewindeenden
nach EN 61386-1, für den mechanischen Schutz von Kabeln
und Leitungen. Mit gratfreier Innenwand.

Klassifizierungscode: 44561

Korrosionsschutz: Aluminium, ,
Durchmesser aussen: 25 mm / M25
Materialstärke: 1,3mm

in Teillängen einschl. aller systembedingten Form- und
Verbindungsstücke liefern und mit Abstandsschellen
betriebsfertig auf Betonwand montieren.
Menge: 30,000 m; EP: 17,50; GB: 525,00

**01.04.0011 Kabelsammelhalterung mit FE 102x65mm**
Kabelsammelhalterung
incl. Montageclip E30 / E90,
incl. zugelassenem Befestigungsmaterial,
geprüft nach DIN 4102,
Innenmaß 102 x 65 mm
Öffnung 37mm
Belastung 8 kg/m (Kabelgewicht)
für Kabeltypen NHXH, NHXCH und JE-H(ST)H 30/E90
Verlegeabstand bis zu 800 mm,
Fabrikat/Typ:
.......................................................
Amtlicher Nachweis:
.......................................................
.......................................................
(Bietereintrag)
liefern und montieren,
Menge: 150,000 St; EP: 9,40; GB: 1410,00

**01.04.0012 Kabelsammelhalterung**
Kabelsammelhalterungen incl. zugelassenem
Befestigungsmaterial, Innenmaß 102x65mm, Öffnung 37mm,
Belastung 8 kg/m, Verlegeabstand bis 800mm, Montage auf
Beton/Mauerwerk, liefern und verlegen.
Menge: 140,000 St; EP: 7,39; GB: 1034,60

**01.04.0013 Schnellmontage-Profilschiene**
Schnellmontage-Profilschiene,
aus Stahl, feuerverzinkt, gelocht
geeignet zur Kabelverlegung mittels Bügel- und
Reihenschellen
in Teillängen liefern und montieren,
angeb. Fabrikat / Typ:

'OBO CML3518P2000FS'
(Bietereintragung)
Menge: 30,000 m; EP: 27,02; GB: 810,60

**01.04.0014 Bügelschelle**
Bügelschelle
geeignet für Einzel- und Bündelverlegung
passend zur angebotenen Kabelleiter
Spannbereich bis 40 mm

angeb. Fabrikat / Typ:

'...............................................'
(Bietereintragung)
liefern und montieren.
Menge: 300,000 St; EP: 5,49; GB: 1647,00

*Hinweis*
Die Belegung der Geräteeinbaukanäle erfolgt mit
Starkstrom-Installationen (Steckdosenanlagen) und mit
Kommunikationsanlagen (z.B. Leitungen und
Anschlußeinheiten für Telefone und EDV). Grundsätzlich
sind für Kabel / Leitungen der Starkstromanlage und
Kabel /Leitungen der Kommunikationsanlagen getrennte
Kanalzüge zu verwenden. Der Kanal ist hierfür mit einem
Trennsteg auszurüsten.
Die metallischen Unterteile der Kanäle sind mit
durchgehenden Anschlußmöglichkeiten für Erdung und
Potentialausgleich auszurüsten und untereinande zu
verbinden. Zur Erhöhung der Schutzwirkung sind die
Kanäle in den zentralen Potentialausgleich
einzubeziehen.
Anpassungsschnittflächen sind zu säubern (entgraten)
und farblich zu behandeln.
Die nachfolgend beschriebenen Leistungen sind als
Komplettsystem eines Herstellers anzubieten.
Zu den Kabelträgersystemen gehören die erforderlichen
Befestigungswinkel, Klemmwinkel, StahlSpreizdübel,
Schrauben mit Zubehör, Distanzstücke, Trägerklauen,
Ankerbolzen, Verbindungsstücke, Klemmstücke,
Klemmschellen, Wandbügel, Trägerlaschen, Schutzkappen,
Eckbleche, Anschlußstücke, Auflagewinkel,
Überschubhülsen und -schmiegen, Gelenkstücke, Auflager,
Anschlußlaschen, Abstandslaschen, Halterkupplungen,
Leiterhalter und sonstige Kleinteile.
Diese Teile sind in die Einheitspreise einzukalkulieren
und werden nicht separat vergütet.

**01.04.0015 Elektroinstallationskanal Geräteeinbau H/B 66/130mm Wand**
Installationskanal als Geräteeinbaukanal DIN VDE 0604
Außenmaße H/B = 66/130 mm,
mit innenliegenden 80mm-Oberteil,
der Einbau von Einbauelementen muß ohne zusätzliche
Geräteblenden möglich sein,
Kanal und Oberteil aus Stahl 1,0 mm, feuerverzinkt DIN
17 162, Zinkauflagegruppe 275,
lackiert in RAL-Lieferfarbe RAL9010 reinweiss
mit Trennwand aus Stahl verzinkt,
als gerades Stück,
incl. Erdungsklemmen und Erdungsleitungen (L250 mm)
incl. Kabelhalteklammern,
incl. Kupplungspaare,
liefern und
auf Wand bzw. im Möbel montieren.

angeb. Fabrikat / Typ:

'OBO GS-S70130RW'
(Bietereintragung)
Menge: 120,000 m; EP: 68,54; GB: 8224,80

**01.04.0016 Gerätedose 1fach für Standardeinbauelement**
Gerätedose 1fach
für Einbau eines Standardelementes,
passend zu angebotenem Gerätekanal,
mit zwei Zugentlastungen,
liefern und in Kanal einbauen
angeb. Fabrikat / Typ:

'OBO 71GD6'
(Bietereintragung)
Menge: 42,000 St; EP: 7,97; GB: 334,74

**01.04.0017 Ausschnitt in Stahlblechkanal**
Ausschnitt in Stahlblechkanal
ca. 60x100mm herstellen,
incl. Behandlung der Schnittkanten,
Menge: 60,000 St; EP: 15,40; GB: 924,00

**01.04.0018 Wandausgleich bei Unebenheiten**
Unterlage zum Ausgleich von Unebenheiten an Wänden
bei Montage o.g. Geräteeinbaukanäle,

angeb. Fabrikat / Typ:

'.................................................'
(Bietereintragung)
liefern, zuschneiden und montieren.
Menge: 40,000 St; EP: 8,34; GB: 333,60

**01.04.0019 Endplatte Geräteeinbaukanal H/B 66/130mm**
Bauteil für o.g. Geräteeinbaukanal 130/66
als Endplatte,

angeb. Fabrikat / Typ:

'GS-E70130RW'
(Bietereintragung)
liefern und montieren.
Menge: 40,000 St; EP: 9,80; GB: 392,00

#### 01.05 Kabel- und Leitungen

**01.05.0001 Ltg. NYM-J 5x25**
Installationsleitung DIN VDE 0250-204 NYM-J 5 x 25,
Cu-Zahl 1200, Mischverlegung unter Putz, in Trockenbau,
in Rohr bzw. offen auf Kabelrinne in Teillängen liefern
und verlegen.
Menge: 30,000 m; EP: 18,55; GB: 556,50

**01.05.0002 Ltg. NYM-J 5x16**
Installationsleitung DIN VDE 0250-204 NYM-J 5 x 16,
Cu-Zahl 768, Mischverlegung unter Putz, in Trockenbau,
in Rohr bzw. offen auf Kabelrinne in Teillängen liefern
und verlegen.
Menge: 65,000 m; EP: 15,06; GB: 978,90

**01.05.0003 Ltg. NYM-J 3x2,5**
Installationsleitung DIN VDE 0250-204 NYM-J 3 x 2,5,
Cu-Zahl 72, Mischverlegung unter Putz bzw. in
Trockenbau

liefern und verlegen.
Menge: 300,000 m; EP: 2,78; GB: 834,00

**01.05.0004 Ltg. NYM-J 5x1,5**
Installationsleitung DIN VDE 0250-204 NYM-J 5 x 1,5,
Cu-Zahl 72 Mischverlegung unter Putz, in Trockenbau
bzw. offen auf Kabelrinne

liefern und verlegen.
Menge: 800,000 m; EP: 2,89; GB: 2312,00

**01.05.0005 Ltg. NYM-J 3x1,5**
Installationsleitung DIN VDE 0250-204 NYM-J 3 x 1,5,
Cu-Zahl 43, Mischverlegung unter Putz, in Trockenbau
bzw. offen auf Kabelrinne

liefern und verlegen.
Menge: 4500,000 m; EP: 2,22; GB: 9990,00

**01.05.0006 Installationskabel J-Y(St)Y 2x2x0,8 Bd**
Installationskabel DIN VDE 0815, J-Y(St)Y 2 x 2 x 0,8
Bd, einschl. Kennzeichnungen je Ende, Mischverlegung
unter Putz, in Trockenbau, in Rohr bzw. offen auf
Kabelrinne in Teillängen liefern und verlegen.
Menge: 200,000 m; EP: 2,09; GB: 418,00

**01.05.0007 Ltg. NYM-J bis 5x25 anschließen an Verteilung**
Installationsleitung bis DIN VDE 0250-204 NYM-J 5 x 25,
Cu-Zahl 768, anschließen an Verteilung, einschl.
Verbindungsmittel.
Menge: 4,000 St; EP: 17,80; GB: 71,20

**01.05.0008 Ltg. NYM-J bis 5x16 anschließen an Verteilung**
Installationsleitung bis DIN VDE 0250-204 NYM-J 5 x 16,
Cu-Zahl 768, anschließen an Verteilung, einschl.
Verbindungsmittel.
Menge: 5,000 St; EP: 14,80; GB: 74,00

**01.05.0009 Anschließen beigestellte Betriebsmittel**
Anschliessen von Kabeln oder Leitungen
an bauseits gelieferten und montierten
Geräte fremder Gewerke
nach Abstimmung mit Ausführungsfirma
Querschnitt bis 5 x 2,5 mm2.
Menge: 5,000 St; EP: 10,20; GB: 51,00

**01.05.0010 Anschließen Tür / Feststellanlage**
Anschliessen von Kabeln oder Leitungen
an bauseits gelieferte und montierte
Türen / Feststellanlagen
nach Abstimmung mit Ausführungsfirma
Querschnitt bis 5 x 2,5 mm2.
Menge: 3,000 St; EP: 40,80; GB: 122,40

#### 01.06 Installationsgeräte

*Hinweis*
Bei den nachfolgenden Installationsgeräten ist ein
einheitliches Programm eines Fabrikates zu verwenden.

Das anzubietende unter Putz Programm ist Halogenfrei
und UV-Stabil, die Oberflächen haben eine
antibakterielle Wirkung, sind leicht zu Reinigen und
sind Desinfektionsmittelbeständig.

Alle Installationsgeräte sind mit integriertem
Beschriftungsfeld auszuführen! Beschriftungsträger sind
auf dem Tragring der UP-Einsätze anzubringen. Auf
diesen ist der Stromkreis einzutragen. Bei Abnahme von
Rahmen, Zentralscheibe und/oder Bedienelement muss die
Beschriftung am Tragring des UP-Einsatzes verbleiben!

Alle Steckdosen sind mit integriertem erhöhten
Berührungsschutz gemäß VDE0620 auszuführen.

Mehrfach-Steckdosen sollen aus Einzelelementen
zusammengesetzt werden (Einzelelemente unter
Mehrfachrahmen).

Fernmelde- und BK-Dosen sind getrennt von den
Starkstromdosen als Einzeldosen zu setzen. Abstand
zwischen den Dosen ca. 8cm

Das Anschließen beinhaltet den vollständigen Anschluss
der entsprechenden Geräte mit Anschluss, Durchschleifen
und/oder Abzweigen der zuführenden Leitungen.

angebotenes Schalterprogramm unter Putz

'.................................................'
(Bietereintragung)

angebotenes Schalterprogramm auf Putz

'.................................................'
(Bietereintragung)

**01.06.0001 Wippschalter einpolig Aus/Wechsel 10A 250V Gerätedose IP2X**
Wippschalter DIN EN 60669-1 (VDE 0632-1) einpolig,
Aus/Wechsel, 10 A, 250 V AC, in Gerätedose, einschl.
Bedienelement und anteiligem Abdeckrahmen,
Ausführungsprogramm gemäß Einzelbeschreibung, Schutzart
IP 2X DIN EN 60529 (VDE 0470-1), Einsatz mit Schrauben
befestigen.
Menge: 14,000 St; EP: 22,84; GB: 319,76

**01.06.0002 Wipptaster einpolig Aus/Wechsel 10A 250V Gerätedose IP2X**
Wipptaster DIN EN 60669-1 (VDE 0632-1) einpolig,
Aus/Wechsel, 10 A, 250 V AC, in Gerätedose, einschl.
Bedienelement und anteiligem Abdeckrahmen,
Ausführungsprogramm gemäß Einzelbeschreibung, Schutzart
IP 2X DIN EN 60529 (VDE 0470-1), Einsatz mit Schrauben
befestigen.

angeb. Fabrikat / Typ:

'Busch Jäger Si-Reflex'
(Bietereintragung)
liefern und montieren.
Menge: 75,000 St; EP: 23,14; GB: 1735,50

**01.06.0003 Blindabdeckung IP2X**
Blindzentralscheibe mit Tragring, zum Einbau in
Gerätedose einschl. Abdeckrahmen, mit
Beschriftungsfeld,  in Standardausführung des
Herstellers, Schutzart IP 2X DIN EN 60529, Einsatz mit
Schrauben befestigen,
Menge: 50,000 St; EP: 16,54; GB: 827,00

**01.06.0004 Abzweigkasten 5 Klemmen 4mm2 IP44**
Verbindungsdose DIN EN 60670-1 als Abzweigkasten, aus
Kunststoff, Grundfläche mind. 80 mm x 80 mm, Tiefe
mind. 50 mm, mit Deckel mit Schraubbefestigung,
Schutzart IP 44 DIN EN 60529, mit 5 Klemmen 4 mm2

angeb. Fabrikat / Typ:

'Protec PFRAK308'
(Bietereintragung)
liefern und montieren.
Menge: 70,000 St; EP: 16,54; GB: 1157,80

**01.06.0005 Wippschalter einpolig Aus/Wechsel 10A 250V AP-Ausführung IP44**
Wippschalter DIN EN 60669-1 (VDE 0632-1) einpolig,
Aus/Wechsel, 10 A, 250 V AC, in Aufputzausführung,
Ausführungsprogramm gemäß Einzelbeschreibung, Schutzart
IP 44 DIN EN 60529 (VDE 0470-1), Einsatz mit Schrauben
befestigen.
Menge: 9,000 St; EP: 25,00; GB: 225,00

#### 01.07 Beleuchtungsanlagen

*Hinweis*
Alle Leuchten sind vor Bestellung zu bemustern !!
(Bild- und Katalogmaterial gelten nicht als
Bemusterung.)

Die allgemeinen Leuchtenbeschreibungen haben Vorrang
vor den Typangaben.

Vor Ausführungsbeginn hat der AN die lichttechnischen
Nachweise (Berechnungen) mit den angebotenen Leuchten
vorzulegen.

**01.07.0001 Anbauleuchte rechteckig, Klassenraum / Büros**
Rechteckige Deckenleuchte speziell für die Beleuchtung
von Büros, Schulen und Bildungseinrichtungen. Als
Einzel- oder Lichtbandleuchte mittels Zubehör
einsetzbar. Gehäuse aus Stahlblech, pulverbeschichtet.
Diffusor aus vergilbungsfreiem Kunststoff (PMMA)
opal/mikroprismatisch. Lichtverteilung symmetrisch,
breitstrahlend. Lichtaustritt direkt. Hervorragend
geeignet für Bürobereiche (RUG = 19) und
Bildschirmarbeitsplätze (BAP) gem. DIN EN 12464-1. Für
Decken- oder Pendelmontage geeignet. Komfortable und
flexible Anschlussmöglichkeit mittels rückseitigen
Kabeleinführungen. DALI-Betriebsgerät zum steuern,
schalten und dimmen integriert. Für
Durchgangsverdrahtung geeignet.  Endkappen und
Montagezubehör bitte separat bestellen. Bei
Lichtbandmontage ist das Verbindungskit erforderlich.
Umweltfreundlich und ressourcenschonend
durchaustauschbare Komponenten.

Farbe: weiß
Länge: 1518 mm
Breite: 160 mm
Höhe: 64 mm
Gewicht: 4.5 kg
Lichtquelle: LED tauschbar
Sockel: ohne Sockel
Farbtemperatur: 4000K
Farbwiedergabeindex: 80
Farbtoleranz (McAdam): 3 SDCM
Lebensdauer Lichtquelle: 100000 h (L80/B50)
Bemessungsleistung: 40 W
Bemessungsleuchtenlichtstrom: 5100 lm
Ausstrahlwinkel Down: 91° / 90°
Blendungsbewertungsindex RUG (4H 8H): 18.8
Systemeffizienz: 128 lm/W
Lichtaustritt: direkt
Lichtverteilung: symmetrisch
Betriebsgerät: Konverter dimmbar DALI
Spannung: 220 - 240 V / 50 Hz, 60 Hz
Leistungsfaktor: 0.72
Schutzklasse: I
Leuchten an Sicherung B10A: 11
Leuchten an Sicherung B16A: 18
Einschaltstrom / Einschaltzeit: 20 A / 180 µs
Rippelstrom / Flicker: 4 %
Klirrfaktor (THD): 20 %
Schutzart: IP 20
Umgebungstemperatur: 5 °C bis + 35 °C
Schlagschutz: IK03
Glühdrahtprüfung: 650 °C
Konformitätszeichen: CE

Planfabrikat: RZB, Lumara, 312805.002.1.76

oder gleichwertig

angeb. Fabrikat / Typ:

'.................................................'
(Bietereintragung)

Inkl. Systembedingten Zubehör liefern und
betriebsfertig montieren.
Menge: 223,000 St; EP: 315,00; GB: 70245,00

**01.07.0002 Anbauleuchte rechteckig, Bürobereiche**
Rechteckige Anbauleuchte speziell für die Beleuchtung
von Büros, Schulen und Bildungseinrichtungen. Als
Einzel- oder Lichtbandleuchte mittels Zubehör
einsetzbar. Gehäuse aus Stahlblech, pulverbeschichtet.
Vollflächiger, randloser Kunststoff-Diffusor mit
akzentuierter Lichtkante. Diffusor aus
vergilbungsfreiem PMMA opal/mikroprismatisch.
Lichtverteilung symmetrisch, breitstrahlend.
Lichtaustritt direkt. Hervorragend geeignet für
Bürobereiche (RUG = 19) und Bildschirmarbeitsplätze
(BAP) gem. DIN EN 12464-1. Für Decken- oder
Pendelmontage geeignet. Komfortable und flexible
Anschlussmöglichkeit mittels rückseitigen
Kabeleinführungen. MultiLumen-Betriebsgerät integriert.
Einstellbarkeit des Leuchtenlichtstroms in 4 Stufen.
Werkseitig Stufe 2 eingestellt. Für
Durchgangsverdrahtung geeignet.  Endkappen und
Montagezubehör bitte separat bestellen. Bei
Lichtbandmontage ist das Verbindungskit erforderlich.
Umweltfreundlich und ressourcenschonend
durchaustauschbare Komponenten.

Farbe: weiß
Länge: 1518 mm
Breite: 160 mm
Höhe: 64 mm
Gewicht: 4.5 kg
Lichtquelle: LED tauschbar
Sockel: ohne Sockel
Farbtemperatur: 4000K
Farbwiedergabeindex: 80
Farbtoleranz (McAdam): 3 SDCM
Lebensdauer Lichtquelle: 100000 h (L80/B50)
Bemessungsleistung: 35 W
Bemessungsleuchtenlichtstrom: 4550 lm
Ausstrahlwinkel Down: 91° / 90°
Blendungsbewertungsindex RUG (4H 8H): 18.4
Systemeffizienz: 130 lm/W
Bemessungsleistung 2: 40 W
Bemessungsleuchtenlichtstrom 2: 5100 lm
Ausstrahlwinkel Down 2: 91° / 90°
Blendungsbewertungsindex RUG (4H 8H) 2: 18.8
Leuchtenlichtausbeute 2: 128 lm/W
Bemessungsleistung 3: 43 W
Bemessungsleuchtenlichtstrom 3: 5500 lm
Ausstrahlwinkel Down 3: 91° / 90°
Blendungsbewertungsindex RUG (4H 8H) 3: 19.1
Leuchtenlichtausbeute 3: 128 lm/W
Bemessungsleistung 4: 47 W
Bemessungsleuchtenlichtstrom 4: 5850 lm
Ausstrahlwinkel Down 4: 91° / 90°
Blendungsbewertungsindex RUG (4H 8H) 4: 19.3
Leuchtenlichtausbeute 4: 124 lm/W
Lichtaustritt: direkt
Lichtverteilung: symmetrisch
Betriebsgerät: Konstantstrom-Versorgung
Spannung: 220 - 240 V / 50 Hz, 60 Hz
Leistungsfaktor: 0.98
Schutzklasse: I
Leuchten an Sicherung B10A: 15
Leuchten an Sicherung B16A: 25
Leuchten an Sicherung C10A: 26
Leuchten an Sicherung C16A: 42
Einschaltstrom / Einschaltzeit: 20 A / 200 µs
Rippelstrom / Flicker: 10 %
Klirrfaktor (THD): 10 %
Schutzart: IP 20
Umgebungstemperatur: 5 °C bis +35 °C
Schlagschutz: IK03
Glühdrahtprüfung: 650 °C
Konformitätszeichen: CE

Planfabrikat: RZB, Lumara, 312805.002.1

oder gleichwertig

angeb. Fabrikat / Typ:

'.................................................'
(Bietereintragung)

Inkl. Systembedingten Zubehör liefern und
betriebsfertig montieren.
Menge: 12,000 St; EP: 275,00; GB: 3300,00

**01.07.0003 Anbauleuchte rechteckig, Nebenräume**
Formschöne Wannenleuchten. Armatur Metall. Endkappen
Kunststoff, ohne sichtbare Schrauben. Diffusor aus
vergilbungsfreiem Kunststoff (PMMA) opal.  Geeignet für
Deckenanbau, Pendel, Wandanbau. Komfortable und
flexible Anschlussmöglichkeit mittels zwei rückseitigen
Kabeleinführungen. Zur seitlichen Kabeleinführung sind
2 Zentrierbohrungen vorbereitet. Betriebsgerät
integriert. Für Durchgangsverdrahtung geeignet.
MultiLumen: Einstellbarkeit des Leuchtenlichtstroms in
4 Stufen. Werkseitig höchster Leuchtenlichtstrom
eingestellt.  Umweltfreundlich und ressourcenschonend
durchaustauschbare Komponenten.

Farbe: weiß
Länge: 1520 mm
Breite: 160 mm
Höhe: 64 mm
Gewicht: 3.25 kg
Lichtquelle: LED tauschbar
Sockel: ohne Sockel
Farbtemperatur: 4000K
Farbwiedergabeindex: 80
Farbtoleranz (McAdam): 3 SDCM
Lebensdauer Lichtquelle: 50000 h (L80/B50)
Bemessungsleistung: 39 W
Bemessungsleuchtenlichtstrom: 5650 lm
Ausstrahlwinkel Down: 143° / 114°
Blendungsbewertungsindex RUG (4H 8H): 23.7
Systemeffizienz: 145 lm/W
Bemessungsleistung 2: 44 W
Bemessungsleuchtenlichtstrom 2: 6250 lm
Ausstrahlwinkel Down 2: 143° / 114°
Blendungsbewertungsindex RUG (4H 8H) 2: 24
Leuchtenlichtausbeute 2: 142 lm/W
Bemessungsleistung 3: 46 W
Bemessungsleuchtenlichtstrom 3: 6500 lm
Ausstrahlwinkel Down 3: 143° / 114°
Blendungsbewertungsindex RUG (4H 8H) 3: 24.2
Leuchtenlichtausbeute 3: 141 lm/W
Bemessungsleistung 4: 52 W
Bemessungsleuchtenlichtstrom 4: 7400 lm
Ausstrahlwinkel Down 4: 143° / 114°
Blendungsbewertungsindex RUG (4H 8H) 4: 24.6
Leuchtenlichtausbeute 4: 142 lm/W
Lichtaustritt: vorwiegend direkt
Lichtverteilung: symmetrisch
Betriebsgerät: Konstantstrom-Versorgung
Spannung: 220 - 240 V / 50 Hz, 60 Hz
Leistungsfaktor: 0.98
Schutzklasse: I
Leuchten an Sicherung B10A: 15
Leuchten an Sicherung B16A: 23
Leuchten an Sicherung C10A: 23
Leuchten an Sicherung C16A: 36
Einschaltstrom / Einschaltzeit: 19 A / 240 µs
Rippelstrom / Flicker: 10 %
Klirrfaktor (THD): 10 %
Schutzart: IP 40
Umgebungstemperatur: 5 °C bis +35 °C
Schlagschutz: IK05
Glühdrahtprüfung: 650 °C
Konformitätszeichen: CE, EAC

Planfabrikat: RZB, PLANIA, 312787.002.1

oder gleichwertig

angeb. Fabrikat / Typ:

'.................................................'
(Bietereintragung)

Inkl. Systembedingten Zubehör liefern und
betriebsfertig montieren.
Menge: 43,000 St; EP: 185,00; GB: 7955,00

**01.07.0004 Anbauleuchte rechteckig, Flurbereiche**
Formschöne Wannenleuchten. Armatur Metall. Endkappen
Kunststoff, ohne sichtbare Schrauben. Diffusor aus
vergilbungsfreiem Kunststoff (PMMA) opal.  Geeignet für
Deckenanbau, Pendel, Wandanbau. Komfortable und
flexible Anschlussmöglichkeit mittels zwei rückseitigen
Kabeleinführungen. Zur seitlichen Kabeleinführung sind
2 Zentrierbohrungen vorbereitet. Betriebsgerät
integriert. Für Durchgangsverdrahtung geeignet.
MultiLumen: Einstellbarkeit des Leuchtenlichtstroms in
4 Stufen. Werkseitig höchster Leuchtenlichtstrom
eingestellt.  Umweltfreundlich und ressourcenschonend
durchaustauschbare Komponenten.

Farbe: weiß
Länge: 1220 mm
Breite: 160 mm
Höhe: 64 mm
Gewicht: 2.7 kg
Lichtquelle: LED tauschbar
Sockel: ohne Sockel
Farbtemperatur: 4000K
Farbwiedergabeindex: 80
Farbtoleranz (McAdam): 3 SDCM
Lebensdauer Lichtquelle: 50000 h (L80/B50)
Bemessungsleistung: 21 W
Bemessungsleuchtenlichtstrom: 3150 lm
Ausstrahlwinkel Down: 142° / 115°
Blendungsbewertungsindex RUG (4H 8H): 22.4
Systemeffizienz: 150 lm/W
Bemessungsleistung 2: 25 W
Bemessungsleuchtenlichtstrom 2: 3750 lm
Ausstrahlwinkel Down 2: 142° / 115°
Blendungsbewertungsindex RUG (4H 8H) 2: 23
Leuchtenlichtausbeute 2: 150 lm/W
Bemessungsleistung 3: 30 W
Bemessungsleuchtenlichtstrom 3: 4250 lm
Ausstrahlwinkel Down 3: 142° / 115°
Blendungsbewertungsindex RUG (4H 8H) 3: 23.4
Leuchtenlichtausbeute 3: 142 lm/W
Bemessungsleistung 4: 34 W
Bemessungsleuchtenlichtstrom 4: 4900 lm
Ausstrahlwinkel Down 4: 142° / 115°
Blendungsbewertungsindex RUG (4H 8H) 4: 23.9
Leuchtenlichtausbeute 4: 144 lm/W
Lichtaustritt: vorwiegend direkt
Lichtverteilung: symmetrisch
Betriebsgerät: Konstantstrom-Versorgung
Spannung: 220 - 240 V / 50 Hz, 60 Hz
Leistungsfaktor: 0.97
Schutzklasse: I
Leuchten an Sicherung B10A: 20
Leuchten an Sicherung B16A: 31
Leuchten an Sicherung C10A: 30
Leuchten an Sicherung C16A: 49
Einschaltstrom / Einschaltzeit: 17.8 A / 180 µs
Rippelstrom / Flicker: 10 %
Klirrfaktor (THD): 20 %
Schutzart: IP 40
Umgebungstemperatur: 5 °C bis +35 °C
Schlagschutz: IK05
Glühdrahtprüfung: 650 °C
Konformitätszeichen: CE, EAC

Planfabrikat: RZB, PLANIA, 312786.002.1

oder gleichwertig

angeb. Fabrikat / Typ:

'.................................................'
(Bietereintragung)

Inkl. Systembedingten Zubehör liefern und
betriebsfertig montieren.
Menge: 69,000 St; EP: 165,00; GB: 11385,00

**01.07.0005 Einbau-Downlight rund, WC-Bereiche**
Superflaches Einbau-Downlight. Gehäuse
Aluminium-Druckguss. Lightguide und Diffusor aus
vergilbungsfreiem PMMA opal matt.  Deckenbefestigung
mit Federsystem. Einbautiefe abhängig von Deckenstärke.
Inklusive Betriebsgerät extern über Steckverbindung,
Verbindungsleitung 250 mm. Durchgangsverdrahtung mit
separat erhältlichem Zubehör möglich.  Anbaugehäuse als
Zubehör für alle Größen. Nachträglich montierbare
Dekorzylinder aus Chintz-Stoff als Zubehör, optional
mit Abdeckscheibe Kunststoff satiniert.
Durchgangsverdrahtungsbox (5-polig) als Zubehör
erhältlich.

Farbe: weiß
Durchmesser: 255 mm
Höhe: 3 mm
Einbaudurchmesser: 234 mm
Deckenstärke: 1-20 mm
Einbauhöhe: 30-56 mm
Einbauhöhe Leuchte: 31-51 mm
Gewicht: 617 g
Lichtquelle: LED
Sockel: ohne Sockel
Farbtemperatur: 4000K
Farbwiedergabeindex: 80
Farbtoleranz (McAdam): 4 SDCM
Lebensdauer Lichtquelle: 50000 h (L80/B10)
Bemessungsleistung: 17 W
Bemessungsleuchtenlichtstrom: 1800 lm
Ausstrahlwinkel Down: 109°
Blendungsbewertungsindex RUG (4H 8H): 26.8
Systemeffizienz: 106 lm/W
Lichtaustritt: direkt
Lichtverteilung: symmetrisch
Betriebsgerät: Konstantstrom-Versorgung
Spannung: 220 - 240 V / 50 Hz, 60 Hz
Leistungsfaktor: 0.9
Schutzklasse: II
Leuchten an Sicherung B10A: 36
Leuchten an Sicherung B16A: 58
Leuchten an Sicherung C10A: 61
Leuchten an Sicherung C16A: 97
Einschaltstrom / Einschaltzeit: 18.2 A / 126 µs
Rippelstrom / Flicker: 5 %
Klirrfaktor (THD): 10 %
Schutzart: IP 54
Umgebungstemperatur: -20 °C bis +35 °C
Schlagschutz: IK06
Glühdrahtprüfung: 650 °C
Sicherheitszeichen: Einbauleuchte nicht bedecken!
Konformitätszeichen: CE, UKCA

Planfabrikat: RZB, TOLEDO FLAT round, 901453.002.1

oder gleichwertig

angeb. Fabrikat / Typ:

'.................................................'
(Bietereintragung)

Inkl. Systembedingten Zubehör liefern und
betriebsfertig montieren.
Menge: 44,000 St; EP: 87,41; GB: 3846,04

**01.07.0006 Einlegeleuchte für Deckensysteme**
Einlegeleuchte für Deckensysteme mit sichtbaren
Tragschienen. Gehäuse Stahlblech pulverbeschichtet.
Leuchtenrahmen Aluminium pulverbeschichtet. Diffusor
aus vergilbungsfreiem Kunststoff (PMMA)
mikroprismatisch. LED Backlight-Technologie für eine
homogene Ausleuchtung der gesamten lichtabgebenden
Fläche. CRI >90 für eine möglichst naturgetreue
Farbwahrnehmung von Umgebung, Gegenständen und
Personen.  Betriebsgerät extern. MultiLumen:
Einstellbarkeit des Leuchtenlichtstroms in 4 Stufen.
Werkseitig Stufe 2 eingestellt.  Hervorragend geeignet
für Bürobereiche (RUG = 19) und Bildschirmarbeitsplätze
(BAP) gem. DIN EN 12464-1.

Farbe: leuchtenweiß
Länge: 620 mm
Breite: 620 mm
Einbauhöhe: 160 mm
Einbauhöhe Leuchte: 30 mm
Gewicht: 2.15 kg
Lichtquelle: LED
Sockel: ohne Sockel
Farbtemperatur: 4000K
Farbwiedergabeindex: 90
Farbtoleranz (McAdam): 4 SDCM
Lebensdauer Lichtquelle: 100000 h (L80/B50)
Lebensdauer: 50000 h (L80/B10)
Bemessungsleistung: 20 W
Bemessungsleuchtenlichtstrom: 3200 lm
Ausstrahlwinkel Down: 91° / 89°
Blendungsbewertungsindex RUG (4H 8H): 17.4
Systemeffizienz: 160 lm/W
Bemessungsleistung 2: 24 W
Bemessungsleuchtenlichtstrom 2: 3800 lm
Ausstrahlwinkel Down 2: 91° / 89°
Blendungsbewertungsindex RUG (4H 8H) 2: 18
Leuchtenlichtausbeute 2: 158 lm/W
Bemessungsleistung 3: 28 W
Bemessungsleuchtenlichtstrom 3: 4400 lm
Ausstrahlwinkel Down 3: 91° / 89°
Blendungsbewertungsindex RUG (4H 8H) 3: 18.5
Leuchtenlichtausbeute 3: 157 lm/W
Bemessungsleistung 4: 32 W
Bemessungsleuchtenlichtstrom 4: 4900 lm
Ausstrahlwinkel Down 4: 91° / 89°
Blendungsbewertungsindex RUG (4H 8H) 4: 18.9
Leuchtenlichtausbeute 4: 153 lm/W
Lichtaustritt: direkt
Lichtverteilung: symmetrisch
Betriebsgerät: Konstantstrom-Versorgung
Spannung: 220 - 240 V / 50 Hz, 60 Hz
Leistungsfaktor: 0.98
Schutzklasse: II
Leuchten an Sicherung B10A: 26
Leuchten an Sicherung B16A: 42
Leuchten an Sicherung C10A: 44
Leuchten an Sicherung C16A: 70
Einschaltstrom / Einschaltzeit: 24 A / 105 µs
Rippelstrom / Flicker: 3 %
Klirrfaktor (THD): 10 %
Schutzart: IP 40
Umgebungstemperatur: 5 °C bis +35 °C
Schlagschutz: IK03
Glühdrahtprüfung: 650 °C
Sicherheitszeichen: Einbauleuchte nicht bedecken!
Konformitätszeichen: CE

Planfabrikat: RZB, KALEEA, 312781.002.1

oder gleichwertig

angeb. Fabrikat / Typ:

'.................................................'
(Bietereintragung)

Inkl. Systembedingten Zubehör liefern und
betriebsfertig montieren.
Menge: 19,000 St; EP: 95,00; GB: 1805,00

**01.07.0007 FR Anbauleuchte**
Klassische Feuchtraumwannenleuchte mit zweiteiligem
Leuchtenaufbau. Gehäuse aus schlagzähem, UV-beständigen
Kunststoff (Polycarbonat). Eingespritzte Dichtung auf
Silikonbasis mit erhöhter Beständigkeit auch unter
extremen Bedingungen. Diffusor aus schlagzähem opalen
Kunststoff (Polycarbonat) mit hervorragender
Lichtdurchlässigkeit von bis zu 90%. Befestigung des
Diffusors durch Edelstahlclips zum einfachen Montieren
und Öffnen. Lichtverteilung symmetrisch. Homogene
Ausleuchtung. Flexible und einfache Installation durch
verschiebbare Schnellbefestigungsklammern aus Edelstahl
und  Diffusor mit integriertem Geräteträger sowie
variabler Kabeleinführung (stirn- oder rückseitig).
Geeignet für Deckenanbau, Ketten- oder Seilpendel,
Wandanbau. Deckenmontagebügel aus Edelstahl und
Triangel-Bügel für Pendelmontage im Lieferumfang
enthalten. Betriebsgerät integriert. MultiLumen:
Einstellbarkeit des Leuchtenlichtstroms in 4 Stufen.
Werkseitig höchster Leuchtenlichtstrom eingestellt. Für
Durchgangsverdrahtung geeignet.  Leuchte mit
begrenzter Oberflächentemperatur nach DIN EN 60598-2-24
zur Verwendung in einer Umgebung, in der eine
Ablagerung von leitfähigem Staub auf der Leuchte
erwartet werden kann. Für den Einsatz in der
Lebensmittel- und Getränkeindustrie geeignet. Zur
Beleuchtung von öffentlichen Parkbauten und
öffentlichen Parkplätzen nach DIN 67528 geeignet.
Umweltfreundlich und ressourcenschonend durch
austauschbare Komponenten.

Farbe: lichtgrau (RAL 7035)
Länge: 1174 mm
Breite: 102 mm
Höhe: 81 mm
Gewicht: 2 kg
Lichtquelle: LED
Sockel: ohne Sockel
Farbtemperatur: 4000K
Farbwiedergabeindex: 80
Farbtoleranz (McAdam): 3 SDCM
Lebensdauer Lichtquelle: 100000 h (L80/B50)
Bemessungsleistung: 24 W
Bemessungsleuchtenlichtstrom: 4000 lm
Ausstrahlwinkel Down: 120° / 103°
Blendungsbewertungsindex RUG (4H 8H): 24.7
Systemeffizienz: 167 lm/W
Bemessungsleistung 2: 31 W
Bemessungsleuchtenlichtstrom 2: 5050 lm
Ausstrahlwinkel Down 2: 120° / 103°
Blendungsbewertungsindex RUG (4H 8H) 2: 25.5
Leuchtenlichtausbeute 2: 163 lm/W
Bemessungsleistung 3: 37 W
Bemessungsleuchtenlichtstrom 3: 5900 lm
Ausstrahlwinkel Down 3: 120° / 103°
Blendungsbewertungsindex RUG (4H 8H) 3: 26
Leuchtenlichtausbeute 3: 159 lm/W
Bemessungsleistung 4: 43 W
Bemessungsleuchtenlichtstrom 4: 6750 lm
Ausstrahlwinkel Down 4: 120° / 103°
Blendungsbewertungsindex RUG (4H 8H) 4: 26.5
Leuchtenlichtausbeute 4: 157 lm/W
Lichtaustritt: direkt
Lichtverteilung: symmetrisch
Betriebsgerät: Konstantstrom-Versorgung
Spannung: 220 - 240 V / 50 Hz, 60 Hz
Leistungsfaktor: 0.9
Schutzklasse: I
Leuchten an Sicherung B10A: 22
Leuchten an Sicherung B16A: 34
Leuchten an Sicherung C10A: 33
Leuchten an Sicherung C16A: 54
Einschaltstrom / Einschaltzeit: 21.7 A / 220 µs
Rippelstrom / Flicker: 5 %
Schutzart: IP 66
Umgebungstemperatur: -25 °C bis +40 °C
Schlagschutz: IK08
Glühdrahtprüfung: 850 °C
Sicherheitszeichen: D-Zeichen
Konformitätszeichen: CE

Planfabrikat: RZB, PLANOX, 451257.009

oder gleichwertig

angeb. Fabrikat / Typ:

'.................................................'
(Bietereintragung)

Inkl. Systembedingten Zubehör liefern und
betriebsfertig montieren.
Menge: 19,000 St; EP: 185,00; GB: 3515,00

**01.07.0008 Außenleuchte mit Notlicht**
Wandleuchte. Einseitig abgeblendetes Licht. LED, 13,5 W
Leuchten-Anschlussleistung, Leuchten-Lichtstrom 1014
lm, Farbtemperatur 3000 K. Farbwiedergabeindex (CRI) >
90. Mit austauschbarem LED-Modul mit
Übertemperaturschutz und einer Lebenserwartung von
mindestens 50.000 Betriebsstunden. 20-jährige
Nachliefergarantie auf das LED-Modul und die
Verschleißteile. Mit LED-Netzteil 220-240 V, 0/50-60
Hz. Schutzart IP 65. Leuchte aus Aluminiumguss,
Aluminium und Edelstahl, Farbe Grafit. Kristallglas
innen weiß. Zwei Leitungseinführungen zur
Durchverdrahtung der Netzanschlussleitung bis Ø 10,5
mm. Abmessungen: 240 x 240 x 85 mm.

Mit werksseitg eingebautem Überwachungsmodul passend
zur vorgenannten Sicherheitsbeleuchtungsanlage. (Die
Kosten für das Überwachungsmodul sind im Titel
Sicherheitsbeleuchtung separat zu verpreisen!)

angeb. Fabrikat / Typ:

'.................................................'
(Bietereintragung)

liefern und betriebsfertig montieren.
Menge: 4,000 St; EP: 530,00; GB: 2120,00

#### 01.08 Lichtsteuerung

*Hinweis*
Beleuchtungssteuerung

Flure / Treppen

Die Beleuchtung in den Fluren und Treppenräumen wird
bedarfsgerecht über Präsenzmelder geschaltet.

Klassenräume

Die Beleuchtung in den Klassenräumen wird präsenz- und
tageslichtabhänig über Präsenzmelder geschaltet
(Konstantlichtregelung). Das Tafellicht wird hierbei
nur geschaltet und nicht gedimmt. Die Beleuchtung vom
Klassenraum muss durch einen Taster am Eingang
eingeschaltet werden. Durch die präsenz- und
tageslichtabhängige Steuerung wird die Beleuchtung auf
das programmierte Lichtniveau gedimmt und bei verlassen
des Raumes nach Aulauf einer Nachlaufzeit
ausgeschaltet. Das manuelle ein und ausschalten bzw.
dimmen der Beleuchtung ist jederzeit über
konventionelle Taster möglich.

WCs / Nebenräume

In den WCs und den Nebenräumen erfolgt die
Lichtsteuerung bedarfsgerecht über Präsenzmelder
geschaltet.

**01.08.0001 Präsenz- und Bewegungsmelder 360° DALI**
Präsenzmelder mit 360° Erfassungsbereich für die
Deckenmontage
Besondere Produktfunktionen:
Präsenz- und tageslichtabhängige Konstantlichtregelung;
Einfaches Parametrieren, Fernsteuern und Dokumentieren
mit IR-Pen und App;
Broadcast Ansteuerung von DALI- und
DALI-2-Betriebsgeräten;

Benutzerschnittstelle: IR-Fernbedienung
Steuerungssystem: DALI
Montageart: Unterputz / Gerätedose Ø 68 mm
Montageort: Decke
Abmessungen: Höhe 70 mm, Ø 108 mm
Einbaumaß: Einbautiefe: 24 mm, Ø 60 mm
Gewicht: 142 g
Schutzart: IP20
Schutzklasse: II
Zulässige Umgebungstemperatur: -25 °C...+50 °C
Relative Luftfeuchte: 5-93 %, nicht kondensierend
Farbe: weiß, ähnlich RAL 9010
Nennspannung: 230 V AC / 50 Hz
Leistungsaufnahme: 0,6 W
Erfassungswinkel: 360°
Erfassungsreichweite quer: Ø 24 m
Erfassungsreichweite frontal: Ø 11 m
Erfassungsreichweite Präsenzbereich: Ø 8 m
Erfassungsbereich: bis zu 453 m²
Empf. Montagehöhe: 3 m
Max. Montagehöhe: 5 m
Helligkeitswert: 100-2000 lx
Anzahl Lichtkanäle: 2
Anzahl HLK-Kanäle: 2
Slave-Eingang: true
Modus: Halbautomatik, Vollautomatik
Konstantlichtregelung: true
Schaltverzögerung von "dunkel zu hell": 300 s
Schaltverzögerung von "hell zu dunkel": 30 s
Schaltleistung Kanal 1: Bus-System, 50 mA, max. 25
Betriebsgeräte
Nachlaufzeit: 60 s...240 min (in Stufen einstellbar)
Impulsfunktion: false
Tastereingang: true

Plan Fabrikat: ESYLUX, PD-C 360i/24 DUO DALI

oder gleichwertig

angeb. Fabrikat / Typ:

'.................................................'
(Bietereintragung)

liefern und betriebsfertig montieren.
Menge: 40,000 St; EP: 207,00; GB: 8280,00

**01.08.0002 Päsenzmelder mit Akustiksensor 360° ON/OFF**
Präsenzmelder mit 360° Erfassungsbereich für die
Deckenmontage
Besondere Produktfunktionen: Akustiksensor; Einfaches
Parametrieren, Fernsteuern und Dokumentieren mit IR-Pen
und App;
Benutzerschnittstelle: Einstellregler/Potentiometer,
IR-Fernbedienung
Steuerungssystem: ON/OFF
Montageart: Unterputz / Gerätedose Ø 68 mm
Montageort: Decke
Abmessungen: Höhe 62 mm, Ø 108 mm
Einbaumaß: Einbautiefe: 24 mm, Ø 60 mm
Gewicht: 144 g
Schutzart: IP20
Schutzklasse: II
Zulässige Umgebungstemperatur: -25 °C...+50 °C
Relative Luftfeuchte: 5-93 %, nicht kondensierend
Farbe: weiß, ähnlich RAL 9010
Nennspannung: 230 V AC / 50 Hz
Einschaltstrom: 800 A / 200 µs
Leistungsaufnahme: 0,3 W
Erfassungswinkel: 360°
Erfassungsreichweite quer: Ø 8 m
Erfassungsreichweite frontal: Ø 6 m
Erfassungsreichweite Präsenzbereich: Ø 4 m
Erfassungsbereich: bis zu 50 m²
Empf. Montagehöhe: 3 m
Max. Montagehöhe: 5 m
Helligkeitswert: 5-2000 lx
Anzahl Lichtkanäle: 1
Slave-Eingang: true
Max. Anzahl Slave-Melder: 10
Modus: Halbautomatik, Vollautomatik
Konstantlichtregelung: false
Schaltverzögerung von "dunkel zu hell": 300 s
Schaltverzögerung von "hell zu dunkel": 30 s
Schaltleistung Kanal 1: 230 V/50 Hz, 16 AX
2300 W/10 A (cos phi = 1)
1150 VA/5 A (cos phi = 0,5)
600 W LED
Schaltkontakt: Schließer / potenzialbehaftet
Nachlaufzeit: 60 s...30 min (in Stufen einstellbar)
Impulsfunktion: true
Tastereingang: true

Plan Fabrikat: ESYLUX, PD-C 360i/8 MIC

oder gleichwertig

angeb. Fabrikat / Typ:

'.................................................'
(Bietereintragung)

liefern und betriebsfertig montieren.
Menge: 14,000 St; EP: 148,00; GB: 2072,00

**01.08.0003 Bewegungsmelder 360° ON/OFF 24m**
Bewegungsmelder  mit 360° Erfassungsbereich für die
Deckenmontage
Besondere Produktfunktionen: Einfaches Parametrieren,
Fernsteuern und Dokumentieren mit IR-Pen und App;
Benutzerschnittstelle: Einstellregler/Potentiometer,
IR-Fernbedienung
Steuerungssystem: ON/OFF
Montageart: Unterputz / Gerätedose Ø 68 mm
Montageort: Decke
Abmessungen: Höhe 70 mm, Ø 108 mm
Einbaumaß: Einbautiefe: 24 mm, Ø 60 mm
Gewicht: 146 g
Schutzart: IP20
Schutzklasse: II
Zulässige Umgebungstemperatur: -25 °C...+50 °C
Relative Luftfeuchte: 5-93 %, nicht kondensierend
Farbe: weiß, ähnlich RAL 9010
Nennspannung: 230 V AC / 50 Hz
Einschaltstrom: 800 A / 200 µs
Leistungsaufnahme: 0,3 W
Erfassungswinkel: 360°
Erfassungsreichweite quer: Ø 24 m
Erfassungsreichweite frontal: Ø 11 m
Erfassungsbereich: bis zu 453 m²
Empf. Montagehöhe: 3 m
Max. Montagehöhe: 10 m
Helligkeitswert: 5-2000 lx
Anzahl Lichtkanäle: 1
Slave-Eingang: false
Modus: Halbautomatik, Vollautomatik
Konstantlichtregelung: false
Schaltverzögerung von "dunkel zu hell": 0 s
Schaltverzögerung von "hell zu dunkel": 30 s
Schaltleistung Kanal 1: 230 V/50 Hz, 16 AX
2300 W/10 A (cos phi = 1)
1150 VA/5 A (cos phi = 0,5)
600 W LED
Schaltkontakt: Schließer / potenzialbehaftet
Nachlaufzeit: 60 s...30 min (in Stufen einstellbar)
Impulsfunktion: true
Tastereingang: true

Fabrikat: ESYLUX, MD-C 360i/24

oder gleichwertig

angeb. Fabrikat / Typ:

'.................................................'
(Bietereintragung)

liefern und betriebsfertig montieren.
Menge: 56,000 St; EP: 156,00; GB: 8736,00

**01.08.0004 Bewegungsmelder 360° ON/OFF 8m**
Bewegungsmelder mit 360° Erfassungsbereich für die
Deckenmontage
Besondere Produktfunktionen: Einfaches Parametrieren,
Fernsteuern und Dokumentieren mit IR-Pen und App;
Benutzerschnittstelle: Einstellregler/Potentiometer,
IR-Fernbedienung
Steuerungssystem: ON/OFF
Montageart: Unterputz / Gerätedose Ø 68 mm
Montageort: Decke
Abmessungen: Höhe 62 mm, Ø 108 mm
Einbaumaß: Einbautiefe: 24 mm, Ø 60 mm
Gewicht: 141 g
Schutzart: IP20
Schutzklasse: II
Zulässige Umgebungstemperatur: -25 °C...+50 °C
Relative Luftfeuchte: 5-93 %, nicht kondensierend
Farbe: weiß, ähnlich RAL 9010
Nennspannung: 230 V AC / 50 Hz
Einschaltstrom: 800 A / 200 µs
Leistungsaufnahme: 0,3 W
Erfassungswinkel: 360°
Erfassungsreichweite quer: Ø 8 m
Erfassungsreichweite frontal: Ø 6 m
Erfassungsbereich: bis zu 50 m²
Empf. Montagehöhe: 3 m
Max. Montagehöhe: 5 m
Helligkeitswert: 5-2000 lx
Anzahl Lichtkanäle: 1
Slave-Eingang: false
Modus: Halbautomatik, Vollautomatik
Konstantlichtregelung: false
Schaltverzögerung von "dunkel zu hell": 0 s
Schaltverzögerung von "hell zu dunkel": 30 s
Schaltleistung Kanal 1: 230 V/50 Hz, 16 AX
2300 W/10 A (cos phi = 1)
1150 VA/5 A (cos phi = 0,5)
600 W LED
Schaltkontakt: Schließer / potenzialbehaftet
Nachlaufzeit: 60 s...30 min (in Stufen einstellbar)
Impulsfunktion: true
Tastereingang: true

Fabrikat: ESYLUX, MD-C 360i/8

oder gleichwertig

angeb. Fabrikat / Typ:

'.................................................'
(Bietereintragung)

liefern und betriebsfertig montieren.
Menge: 13,000 St; EP: 123,00; GB: 1599,00

**01.08.0005 Aufputzgehäuse für Präsenzmelder**
Aufputzgehäuse für vorgenannten Präsenzmelder

AbmessungenHöhe/Tiefe 30 mm, Ø 104 mm
Gewicht69 g
WerkstoffUV-stabilisiertes Polycarbonat
SchutzartIP20
Farbeweiss, ähnlich RAL 9010

angeb. Fabrikat / Typ:

'.................................................'
(Bietereintragung)
liefern und betriebsfertig montieren
Menge: 102,000 St; EP: 20,00; GB: 2040,00

**01.08.0006 DALI Tastenankoppler**
Modul zum Umsetzen von Bus-Befehlen der
DALI-Präsenzmelder und anderen Lichtsteuerungen in
Schaltsignale (Halbautomatik)
Steuerungssystem: DALI
Montageart: Einbau
Montageort: Dose
Abmessungen: Länge 45 mm x Breite 45 mm x Höhe/Tiefe 24
mm
Einbaumaß: Einbaulänge: 45 mm x Einbaubreite: 45 mm x
Einbautiefe: 25 mm, Ø 68 mm
Gewicht: 15 g
Schutzart: IP20
Schutzklasse: II
Zulässige Umgebungstemperatur: 0 °C...+50 °C
Relative Luftfeuchte: 5 - 93 %, nicht kondensierend
Farbe: weiß, ähnlich RAL 9010
Nennspannung: 13 - 22,4 V

angeb. Fabrikat / Typ:

'.................................................'
(Bietereintragung)
liefern und betriebsfertig montieren
Menge: 35,000 St; EP: 68,46; GB: 2396,10

#### 01.09 Sicherheitsbeleuchtungsanlage

*Hinweis*
Das Gebäude ist mit einer batteriegestützten
Sicherheitsbeleuchtung nach DIN VDE 0100-718, DIN EN
50172 und E DIN VDE 0108-100, EN1838 und LBO
auszurüsten.

Sämtliche Produkte müssen mit dem CE-Kennzeichen
versehen und von ISO 9001 zertifizierten Unternehmen
geliefert werden.

Eine gleichmässige Ausleuchtung der Fluchtwege nach DIN
EN 1838 (Emin/Emax=1/40) ist zu gewährleisten.
Mindestbeleuchtungsstärke 1 Lux.
Der Beitrag reflektierten Lichtes darf nicht
berücksichtigt werden.

Rettungszeichenleuchten sind im Fluchtwegverlauf über
jeder im Notfall zu benutzenden Ausgangstür, an
Kreuzungspunkten und bei Richtungsänderungen zu
installieren und müssen von jeder Stelle des
Fluchtweges aus einsehbar sein. Falls vorhanden, ist
eine zweite Fluchtwegmöglichkeit zu kennzeichnen.
Lichttechnische und mechanische Eigenschaften
mindestens wie ausgeschriebenes Fabrikat
(Nachweispflicht bei Alternativfabrikaten).

Die Sicherheits- und Rettungszeichenleuchten müssen mit
elektronischen Vorschaltgeräten (EVG) inklusive
Abschaltautomatik bei Störungen im Lampenkreis
ausgerüstet sein. Bei Verwendung von Standard-EVG's
muss sichergestellt sein, dass diese für Anlagen gem.
EN 50171 geeignet sind, d.h. im DC-Betrieb müssen die
EVG's von 186V bis 275V einwandfrei arbeiten. Die EVG's
müssen den einschlägigen Normen wie DIN EN 60598-2-22,
DIN EN 60929, DIN EN 61347-2-3 (inkl. Anhang J), DIN EN
61000-3-2, DIN EN 61547 und DIN EN 55015 entsprechen.
Weiterhin sind hierbei entsprechende
Überwachungsbausteine mit leicht zugänglichem,
20-stelligen Adressschaltern einzuplanen.

Aufstellung Hauptverteiler
Sicherheitsstromversorgung/Batterie:
-eigener Raum F90, Tür T30.
-ausreichende Be- und Entlüftung gem. DIN EN 50272-2

In unmittelbarer Nähe der Sicherheits- und
Rettungszeichenleuchten ist eine Verteiler- und
Stromkreisbezeichnung anzubringen.

An zentraler, während der betriebserforderlichen Zeit
ständig besetzten Stelle ist durch Meldeeinrichtungen
der Anlagenzustand (Betrieb/Störung) der
Sicherheitsstromversorgung anzuzeigen.

Leitungsverlegung gem. gültiger Landesbauordnung, MLAR
und DIN VDE 0100 Teil 560.
Jeder Brandabschnitt erhält separate Stromkreise der
Sicherheitsbeleuchtung, die nicht in andere
Brandabschnitte verzogen werden dürfen.

Anforderungen bei Bereitschaftsschaltung:
-in den Unterverteilungen für die Allgemeinbeleuchtung
ist die Netzspannung mittels 3-Phasenüberwachung zu
überwachen.
-Aufteilung allgemeine Beleuchtung auf  2 Stromkreise
-Aufteilung Sicherheitsbeleuchtung auf  2 Stromkreise
generell

Um den Leitungsanteil, die Brandlast, die
Installationskosten und Wartungskosten zu reduzieren
kommt ein Zentralbatteriesystem mit folgenden
Eigenschaften zum Einsatz:

Die Schaltungsart jeder Sicherheits- und
Rettungszeichenleuchte mit systemgebundenen EVG oder
Überwachungsbaustein wird im Steuerteil des
Zentralbatteriesystems ohne zusätzliche Steuerleitung
zu den Leuchten frei programmiert.

Der Mischbetrieb von Dauerlicht, geschaltetem
Dauerlicht und Bereitschaftslicht in einem gemeinsamen
Stromkreis muss grundsätzlich realisierbar sein.

Die Zuordnung aller Betriebsarten erfolgt  ohne
Eingriff in die Leuchteninstallation  nachträglich.
Durch Verwendung von Fremdfabrikaten oder zusätzlichen
Komponenten entstehende Mehrkosten an
Installationsleitungen können nicht geltend gemacht
werden.

Jeder Notlichtstromkreis erhält eine eigene
Umschalteinrichtung mit elektronisch getrennter
Netzüberwachung mit Zwangsverriegelung bei
Netz-/Notlichtumschaltung.

Eine gemeinsame Schaltung der Sicherheits- und
Allgemeinbeleuchtung ist durch die Option DLS ohne
zusätzliche Komponenten möglich. Über die Option TLS
ist eine zeitgesteuerte Ein-/ Ausschaltung von
Notlichtstromkreisen im Netz- und Batteriebetrieb über
beleuchtete Taster möglich. Variable Einstellzeit von 1
bis 15 Minuten. Freiprogrammierbare Zuordnung Taster/
Notlichtstromkreis.

Ladeeinrichtung mit Mikroprozessor Steuerteil,
potentialfreien Kontakten, Batterie-Kapazitätsanzeige
in %, Iso-Testeinrichtung, patentierten
Ladeüberwachungsverfahren zur Erkennung von
Batteriekreisunterbrechungen, temperaturgeführtes
Ladeverfahren. Einschliesslich internen
Rangierverteiler für im Geräteschrank abgesicherte
Batterie- und Dauerlichtleitungen zu Unterstationen.

Als Batterie kommt nur eine wartungsarme, verschlossene
und auslaufsichere OGiV-Blockbatterie gem. Bauart IEC
896-2 zum Einsatz.
Nennbetriebsdauer: 3 h.

An zentraler, während der betriebserforderlichen Zeit
ständig besetzten Stelle ist durch Meldeeinrichtungen
der Anlagenzustand ( Betrieb/Störung ) der
Sicherheitsstromversorgung anzuzeigen.

Zentralbatteriesystem

Zertifiziertes Zentralbatteriesystem gemäß EN 50171, EN
60950 und DIN EN IEC 62485-2 (Ersatz für EN 50272-2)
zur Versorgung von Sicherheits- und
Rettungszeichenleuchten 230V / 216V AC/DC unter
Einhaltung der EMV-Prüfnorm als Gesamtsystem. Geeignet
für Sicherheitsbeleuchtungsanlagen gemäß DIN VDE
0100-560, DIN EN 50172 und V DIN V VDE 0108-100 und
Evakuierungseinrichtung gemäß Entwurf DIN VDE 0100-200.
Mit automatischer Prüfvorrichtung gemäß EN 62034 für
Einzelleuchten, Bus Phasenwächter, Batteriesträngen,
einzelnen Batterieblöcken und
Isolationstesteinrichtungsüberwachung. Individuelle
Zustands- und Namensanzeige pro Leuchte auf dem
TFT-Touch-Display in Verbindung mit systemgebundenen
EVG / LED Versorgungsmodul einschließlich
Überwachungsbaustein ohne zusätzliche Datenleitung.
Jene Fabrikate, welche zusätzliche oder separate
Endstromkreise zur Versorgung von dynamischen bzw.
adaptiven Fluchtweglenkungssystemen und/oder -leuchten
benötigen, sind nicht zugelassen.

Gemäß ISO 9001 entwickelt, gefertigt und geprüft.

" DEKRA Systemzertifizierung dokumentiert die
Produktqualität und Normenkonformität des gesamten
Systems.
" RoHS- und REACH-konform
" Erfüllt alle EMV Anforderungen für Industrie und
gewerbliche Bereiche.

Freie Programmierung der Schaltungsart jeder einzelnen
Sicherheits- und Rettungszeichenleuchte mit
systemgebundenen EVG / LED Versorgungsmodul oder
Überwachungsbaustein über das TFT-Touch-Display des
Zentralbatteriesystems ohne zusätzliche Steuerleitung
zu den Leuchten. Mischbetrieb innerhalb eines
Stromkreises von Dauerlicht, geschaltetem Dauerlicht,
Bereitschaftslicht und dynamischer / adaptiver
Fluchtweglenkung.

Hinweis: Für Produkte mit Funktionserhalt ohne
DIBt-Zulassung sind ggf. Kosten für die individuelle
Abnahme im Einzelfall zu kalkulieren.

Bustechnologien
ACU DG-S-S Bustechnologie basierend auf CAN -
Technologie
Zur Datenkommunikation des Zentralbatteriesystems mit
angeschlossenen Unterstationen oder
Überwachungseinrichtungen VisionGuard (webbasierte
Client-/Server-Visualisierungssoftware) wird der 2
polige, bidirektionale ACU DG-S - Datenbus eingesetzt,
der serienmäßig im ACU DG-S Modul der DualGuard-S
integriert ist.
Die Visualisierungssoftware "VisionGuard" bietet eine
komplette Überwachung, Steuerung und Konfiguration
aller angeschlossenen DualGuard-S
Zentralbatteriesysteme bis hin zur Leuchten Ebene. Mit
webbasierter Client-/Server-Struktur zur Installation
und den Betrieb auf beliebigen Windows® basierten
IT-Umgebungen. Mit Zugriff über handelsübliche
Webbrowser die Bestandteile jedes Betriebssystems sind.
" Einfache Installation und Instandhaltung
" Plattformunabhängige Nutzung
" Responsive Webdesign mit automatischer Anpassung der
Benutzeroberflächen bei unterschiedlichen Displaygrößen
" Nutzung von mobile Anzeigen wie Tablets oder
Smartphones für die Visualisierung
" E-Mail Funktion
" Automatische Druckfunktionen
" Alarmliste mit Filterfunktion
" Umfangreiches Prüfbuch

Der ACU DG-S Bus bietet die Möglichkeit ohne
Zusatzmodule direkt umfangreiche Statusmeldungen und
Steuerbefehle abzurufen.
Folgende Daten können dabei direkt kommuniziert werden:
" Statusmeldungen wie z.B. Anlage blockiert,
Tiefentladeschutz, Batterieunterbrechung,
Batteriespannung, -strom und -temperatur,
Isolations-Fehler, Ladeteil- / Lademodulstörung,
Bus-Kommunikationsfehler, Netzausfall,
Stromkreisstörungen usw.
" Eingangskommandos wie z.B. Funktionstest starten,
Betriebsdauertest starten und abbrechen,
Handrückschaltung, Anlage blockieren und freigeben.
" 16 virtuelle Schalteingänge ermöglichen über externe
LON-Sensoren direkt Stromkreise oder sogar
Einzelleuchten unabhängig zu schalten.
" Vernetzung aller DualGuard-S Verteiler auch über
unterschiedliche Medien wie Lichtwellenleiter, Ethernet
und LAN durch optional erhältliche Komponenten möglich.
" Status und Fehlermeldungen pro Einzelleuchten sind
abrufbar.
" Status und Fehlermeldungen externer Baugruppen wie
3-PM-IO-Bus-Modul, 3-PM-IO-INV-Bus-Modul invertiert und
TLS.1
TFT-Touch-Display
Frei programmierbares 4,3" (Standard) oder 7"
(optional) TFT-Touch-Display mit dimmbaren Breitformat
TFT-64k Display, und einer Auflösung von 480 x 272
Pixel bei 4,3" oder 800 x 480 Pixel bei 7" Ausführung.
Mit 250cd/m² Leuchtdichte und Touch Funktion über die
gesamte Bedienoberfläche. Mit 512MB Ram, 4GB Flash
Speicher und ICON-Touchbuttons zur Statusanzeige und
Konfiguration der DualGuard-S in Kombination mit einem
separaten ACU DG-S Steuermodul. Alle Funktionen wie
Ladung, Batteriestrangüberwachung, optionale
Batterieblocküberwachung, Bus Phasenwächter und
Isolationsüberwachungseinrichtung, Netz- /
Notlichtumschaltung und Tiefentladeschutz der Geräte
und der angeschlossenen Notleuchten werden automatisch
geprüft. Auftretende Fehler werden automatisch
gemeldet.

Über Benutzerprofile kann die Menüstruktur auf vier
vordefinierte Benutzergruppen abgestimmt werden. Um die
Bedienung zu vereinfachen, werden nur die für die
jeweilige Benutzergruppe relevanten Icons eingeblendet

Mit vorkonfigurierbaren und passwortgeschütztem Zugang
für bis zu vier Bedienerlevel für folgende Funktionen:

Status Icons
Lade-/Batteriestatus, Stromkreisstatus, Leuchtenstatus,
IO/3PM-IO/TLS-Status, ACU DG-S-Status und PSU-Status.

Menü Icons
Service Informationen, USB, Funktionen,
Grundeinstellungen, Stromkreis-Setup, Leuchten-Setup
und IO/3PM-IO/TLS-Setup.

Funktionsicons
Start Betriebsdauertest, Start Funktionstest, Abbruch
Betriebsdauertest und Funktionstest,
Isolationsfehlersuche, Leuchtensuche, Stromwerte
lernen, externe Module anmelden, blockieren, freigeben,
Simulation Netzausfall, Funktionstest kurzer Vorlauf,
alle Leuchten ein, Bereitschaftslicht ein und
Dauerlicht aus.

Grundeinstellungsicons
Lade-/Batterieeinstellung, Testeinstellung, allgemeine
Einstellungen, Prüfbuch, ACU DG-S-Einstellungen,
PSU-Einstellungen und GLT-Einstellungen.

Allgemeine Einstellungsicons
Systemeinstellungen, Timereinstellungen,
TFT-Touch-Displayeinstellungen und
Benutzereinstellungen.

Interner Speicher:
Interner Speicher zur Archivierung der
Gerätekonfiguration und der vorgeschriebenen
Prüfbuchinformationen über mindestens 4 Jahre.
Speicherung von:
-300.000 Prüfbucheinträgen
-Zielorttexten der Leuchten (40 Zeichen pro Leuchte)
-Zielorttexten von externen Modulen wie 3-PM-IO;
3-PM-IO-INV; TLS.1 (40 Stellen pro Modul)
-Namen der Stromkreise (40 Zeichen pro Stromkreis)
-Name der Anlage (40 Zeichen)
Mittels optionaler CEAG - Software kann die
Programmierung offline am PC erfolgen.

ACU DG-S Modul
ACU DG-S Modul zur DIN Schienen Montage für die
Kommunikation zwischen den Modulen und dem frei
programmierbaren 4,3" oder 7" TFT-Touch-Display. Mit
serienmäßig eingebauter Ethernet Schnittstelle zur
Statusmeldung und Konfiguration der DualGuard-S Geräte
über WEB oder für den Anschluss der VisionGuard
Visualisierungs- und Überwachungssoftware. Mit ACU DG-S
Bus Vernetzung von bis zu 32 DualGuard-S Geräten zur
geräteübergreifenden Verknüpfung von Schaltaktionen und
Spannungsüberwachungen.

Mit vier frei programmierbar potentialfreien
Meldekontakten als Wechsler mit separater Wurzel um
Statusmeldungen wie Netzbetrieb, Notlichtbetrieb
(Netzausfall via unterbrechungs- und
kurzschlusstoleranter 24V Überwachungsschleife,
Netzausfall via 3-PM-IO Modul, Nachlaufendes Notlicht,
Funktionstest und Betriebsdauertest starten und
abbrechen, Gerät blockiert, Tiefentladeschutz hat
angesprochen, ACU DG-S Versorgung ausgefallen, externer
Summer ein / aus, Technische Belüftung an, Netzausfall
Netzeinspeisung, Netzausfall UV, Ladestörung,
Stromkreis Störung, Summenstörung, Tiefentladeschutz,
Isolationsfehler, Funktionstest, Betriebsdauertest,
Prio 1- Fehler (Ladestörung, Batterie unterbrochen,
Batteriespannung außerhalb der Toleranzen, Prio
2-Fehler (Sicherungsfehler Endstromkreis), Prio 3-
Fehler (Leuchten Störung), Schaltkontakt für
Allgemeinbeleuchtung, Dauerlicht ein/aus, alle
Notleuchten ein an eine übergeordnete
Gebäudeleittechnik zu melden.

Mit sechs frei programmierbaren, unterbrechungs- und
kurzschlusstoleranten 24V-Eingängen zur Steuerung von
folgenden Funktionen: Gerät blockieren, Netzausfall,
Schalten von einzelnen Notleuchten, invertiertes
Schalten von einzelnen Notleuchten, Start
Funktionstest, Funktionstest abbrechen, Start
Betriebsdauertest, Betriebsdauertest abbrechen,
manueller Reset, Schalten aller angeschlossenen
Leuchten auf Dauerlicht oder Bereitschaftslicht,
schalten einer definierten Gruppe von Leuchten als
Durchgangsbeleuchtung, Szenario aktiv, Störung der
technischen Belüftung des Batterieraumes.

Mit LED Anzeigen für Betriebsbereitschaft, Speisung aus
der Sicherheitsstromquelle, Störung und
Evakuierungsszenario aktiv.

Ladetechnik
Die völlig verschlossenen, wartungsarmen Bleibatterien
werden schonend nach einer mikroprozessorgesteuerten
I/U Ladekennlinie temperaturgesteuert geladen. Je nach
Ladezustand der Batterien erfolgt eine Aktivierung der
Starkladung, so dass die
Batterien ohne Überschreiten der Gasungsspannung
aufgeladen werden. Das patentierte
Ladeüberwachungsverfahren überprüft die Ladung
kontinuierlich und meldet sofort Fehler wie
Batteriekreisunterbrechung, defektes Ladeteil oder
hochohmige Batteriezelle.
Mit ISO-Testeinrichtung nach DIN VDE0100 Teil 410
Je nach Batteriegröße mit einzelnen oder mehreren
unterschiedlich leistungsfähigen Lademodulen.
LED-Anzeigen für Ladeteil ein, Starkladung ein,
ISO-Fehler, Ladestörung, Netz vorhanden.
Potentialfreie Kontakte für Ladestörung, Starkladung,
Isolationsfehler.
Temperaturfühler im Batterieschrank eingebaut.
Alternierendes Einschaltern der Lademodule bei
Erhaltungsladung zur Erhöhung der Lebensdauer.
Automatische Batteriestrangüberwachung von bis zu vier
Batteriesträngen gemäß Entwurf
EN 50171.
Automatische Überwachung der Isolationstesteinrichtung
gemäß Entwurf EN 50171.

Stromkreisbaugruppen für Geräteträgermontage
Die Stromkreisumschaltung versorgt und überwacht
Notleuchten mit elektronischen Vorschaltgeräten für den
DC-Betrieb. Die CEWA GUARD - Überwachung überprüft die
Funktion der angeschlossenen Leuchten.
Automatische Überwachung von bis zu 20 Sicherheits- und
Rettungszeichenleuchten mit CG Technologie ohne
zusätzliche Datenleitung pro Stromkreis.
Überlastanzeige.
Automatische Leuchtensuchfunktion.
Mischbetrieb innerhalb eines Stromkreises von
Dauerlicht, geschaltetem Dauerlicht,
Bereitschaftslicht und dynamisch / adaptiver
Fluchtweglenkung.
Ausgangsspannung im Batteriebetrieb: 216 V DC
Typische Umschaltzeit Netz / Batterie: 450ms
Frei programmierbares Schalten jeder einzelnen Leuchte
ohne Eingriff an der Leuchte.
Permanente Überwachung der Endstromkreissicherungen.
Sicherungen auf der Front der Baugruppe leicht
zugänglich.
Automatische Isolationsfehlersuche.
Doppel belegbare Schraub-Steckklemmen für Leitungen mit
gleichen Aderquerschnitt.
Alle Modulanschlüsse installationsseitig auf
Dreistock-Zugfeder-Installationsklemme verdrahtet.
Große berührungssichere Lüftungsschlitze zur optimalen
Wärmeabfuhr.
Einfache, zeitsparende Snap ON - Montage auf
Geräteträger.
Großer auswechselbarer Schildträger zur individuellen
Beschriftung.

Stromkreisbaugruppen für Hutschienenmontage
Die Stromkreisumschaltung versorgt und überwacht
Notleuchten mit elektronischen Vorschaltgeräten für den
DC-Betrieb. Die CEWA GUARD - Überwachung überprüft die
Funktion der angeschlossenen Leuchten. Separate
AC-Einspeisung für Mietstromzählung.
Dezentrale Anordnung und Anbindung über den RS 485-Bus
für bereichsweise Versorgung der
Sicherheitsbeleuchtung.
Überwachung von bis zu 20 Leuchten pro Stromkreis mit
individueller Zustandsanzeige.
Mischbetrieb innerhalb eines Stromkreises von
Dauerlicht, geschaltetem Dauerlicht,
Bereitschaftslicht und dynamisch / adaptiver
Fluchtweglenkung.
Ausgangsspannung im Batteriebetrieb: 216 V DC.
Typische Umschaltzeit Netz / Batterie: 450ms.
Freie Programmierung für Dauerlicht, geschaltetes
Dauerlicht oder Bereitschaftsschaltung,
Sicherungen auf der Front der Baugruppe leicht
zugänglich.
Permanente Überwachung der Sicherungen.
LED-Anzeigen für Störung und Betrieb/EIN je Stromkreis
Automatische Leuchtensuchfunktion

Externes 3-PM-IO-Bus - Modul
CEAG 3-PM-IO-Bus - Modul zur Überwachung von
Spannungsausfällen und Abfrage von Schaltzuständen der
Allgemeinbeleuchtung in Unterverteilern der allgemeinen
Stromversorgung. Konform mit folgenden Richtlinien:
EMV-Richtlinie 2014/30/EU, Niederspannungsrichtlinie
2014/35/EU, RoHS Richtlinie EN 50581.
Zum Betrieb an Sicherheitsbeleuchtungsanlagen gemäß DIN
EN 50172, DIN VDE 0100-560 (IEC 60364-5-56) und DIN V
VDE V 0108-100. Gemäß ISO 9001 entwickelt, gefertigt
und geprüft.
Einsatz als Phasenwächter mit Testtaster zur Simulation
eines Netzausfalles und zur Lichtschalterabfrage (IO)
für die gemeinsame Schaltung von Sicherheits- und
Allgemeinbeleuchtung.
Schaltleitungen zu den Sicherheitsleuchten sind nicht
erforderlich.
8 DLS-Eingänge (2,5qmm) mit LED-Anzeige oder 5
IO-Eingänge in Kombination mit 3 Phasenwächtereingängen
über Wahlschalter aktivierbar.
Anschluss von RS485-Bus und 24V-Modulversorgung.
Adressvergabe durch Codierschalter, LED-Anzeigen für
Störung, Schaltzustand Ein, Betrieb.
Gehäuse zur DIN-Schienenmontage.
Abmessungen: H=60mm, B=85mm, L=105mm.

Freiprogrammierbare Zuordnung von unabhängigen
IO-Eingängen je Notlichtstromkreis oder Leuchte sowie
individueller Name je Bus-Modul am TFT-Touch-Display.

Beim Einsatz als 3-Phasenwächter detaillierte
Phasenausfallanzeige mit Ortsangabe der ausgefallenen
Unterverteilung der allgemeinen Stromversorgung durch
Klartextanzeige am TFT-Touch-Display.

Externes 3-PM-IO-INV-Bus-Modul
CEAG 3-PM-IO-INV-Bus - Modul mit invertierter
Schaltlogik zur Überwachung von Spannungsausfällen und
Abfrage von Schaltzuständen der Allgemeinbeleuchtung in
Unterverteilern der allgemeinen Stromversorgung.
Konform mit folgenden Richtlinien: EMV Richtlinie
2014/30/EU, Niederspannungsrichtlinie 2014/35/EU, RoHS
Richtlinie EN 50581.
Zum Betrieb an Sicherheitsbeleuchtungsanlagen gemäß DIN
EN 50172, DIN VDE 0100-560 (IEC 60364-5-56) und DIN V
VDE V 0108-100. Einsatz als Phasenwächter mit
Testtaster zur Simulation eines Netzausfalles und zur
Lichtschalterabfrage (IO-INV) mit invertierter
Schaltlogik für die gemeinsame Schaltung von
Sicherheits- und Allgemeinbeleuchtung. Schaltleitungen
zu den Sicherheitsleuchten sind nicht erforderlich. 8
IO-INV Eingänge invertiert (2,5qmm) mit LED-Anzeige
oder 5 IO-INV Eingänge invertiert in Kombination mit 3
Phasenwächtereingängen über Wahlschalter aktivierbar.
Anschluss von RS485-Bus und 24V-Modulversorgung.
Adressvergabe durch Codierschalter, LED-Anzeigen für
Störung, Schaltzustand Ein, Betrieb.

Gehäuse zur DIN-Schienenmontage.
Abmessungen: H=60mm, B=85mm, L=105mm.

Freiprogrammierbare Zuordnung von unabhängigen IO-INV
Eingängen je Notlichtstromkreis oder Leuchte sowie
individueller Name je Bus-Modul am TFT-Touch-Display.

Beim Einsatz als 3-Phasenwächter detaillierte
Phasenausfallanzeige mit Ortsangabe der ausgefallenen
Unterverteilung Allgemeinbeleuchtung durch
Klartextanzeige am TFT-Touch-Display.

Externes TLS.1-Bus - Modul
Das externe TLS.1-Bus - Modul dient zur Abfrage von
Treppenhauslichttastern und zur Versorgung der
Glimmlampen im Netz- und Notbetrieb. Allgemein- und
Sicherheitsleuchten können durch den Einsatz des
TLS.1-Bus - Modules (Einbau in Unterverteilung der
allgemeinen Stromversorgung) über dieselben Taster
angesteuert werden.
2 Taster-Eingänge (2,5 qmm) inklusive Stromversorgung
von Glimmlampen, max. 50mA je TLS-Eingang.
2 Lastkreise für die Allgemeinbeleuchtung (2,5 qmm),
max. 10A je Lastkreis (120A/ms).
Variable Einschaltzeit von 1 bis 15 Minuten, inkl.
Glimmlampenblinkfunktion 30s vor Ablauf der
eingestellten Einschaltzeit.
Anschluss von RS485-Bus, 24V-Modulversorgung und
Zuleitung vom Endstromkreis zur Erzeugung der
Glimmlampenspannung.
Durch Codierschalter adressierbar, LED-Anzeigen für
Störung, Schaltzustand Ein, Betrieb.

Gehäuse zur DIN-Schienenmontage.
Abmessungen: H=60mm, B=85mm, L=105mm.

Freiprogrammierbare Zuordnung von unabhängigen
TLS.1-Eingängen je Notlichtstromkreis sowie
individueller Name je TLS-Bus - Modul am TFT-Touch
Display.

Relaisschnittstelle CG IV.1 Modul
Relaisschnittstelle zur Weitermeldung von folgenden
Betriebszuständen mit potentialfreien Kontakten:
Not- / Netzbetrieb, Notlicht- / Ladestörung,
Tiefentladeschutz, Funktionstest ein / aus,
Betriebsdauertest ein / aus.
Acht LED-Anzeigen für vorstehende Meldungen.

Relaisschnittstelle CG V.1 Modul
Relaisschnittstelle zur Weitermeldung von folgenden
Betriebszuständen mit potentialfreien
Kontakten:
Kontakt "keine Betriebsbereitschaft" geschlossen bei:
Gerät blockiert, Batterie tiefentladen, Relaismodul
spannungsfrei;
Kontakt "Störung Priorität 1" geschlossen bei:
Ladeteil- Booster Störung, Batteriekreis unterbrochen,
Batteriespannung außerhalb der Toleranzen,
Kontakt "Störung Priorität 2" geschlossen bei:
Sicherung im Endstromkreis defekt,
Kontakt "Störung Priorität 3" geschlossen bei: Leuchten
Störung,
Kontakt "Notbetrieb" geschlossen bei: Netzausfall
detektiert über 24V - Überwachungsschleife, 3-PM-IO-Bus
- Modul, 3-PM-IO-INV-Bus - Modul, nachlaufendes
Notlicht, Handrückschaltung, Funktions- und
Betriebsdauertest.
Acht LED-Anzeigen für vorstehende Meldungen.

Externes 3-PM Modul
3-Phasen Überwachungsrelais zur Überwachung von
Spannungsausfällen in Unterverteilungen der allgemeinen
Stromversorgung.
Konform mit folgenden Richtlinien: EMV Richtlinie
2014/30/EU, Niederspannungsrichtlinie 2014/35/EU, RoHS
Richtlinie EN 50581.
Zum Betrieb an Sicherheitsbeleuchtungsanlagen gem. DIN
EN 50172, DIN VDE 0100-560 (IEC 60364-5-56) und DIN V
VDE V 0108-100.

Gem. ISO 9001 entwickelt, gefertigt und geprüft.

Für die Überwachung von Unterverteilungen der
allgemeinen Stromversorgung.
Mit Testtaster zur Simulation eines Netzausfalles.

Zum Einbau in HVA oder UVA einschließlich
Universalhalterung für Tragschienensysteme.
Mit zusätzlichem potentialfreien Wechselkontakt.
Ansprechschwelle U < 85% UN.

Gehäusefarbe: grau
Maße: B x H x T = 52,5 x 85 x 65 mm,
Rastermaß 3 Einheiten

Batterieblock Überwachungsmodule
CEAG - BDM Batterieblocküberwachung mit bis zu 72 BBS -
Batterieblock Sensoren. Konform mit folgenden
Richtlinien: EMV-Richtlinie 2014/30/EU,
Niederspannungsrichtlinie 2014/35/EU, RoHS Richtlinie
EN 50581, zum Betrieb an Sicherheitsbeleuchtungsanlagen
gemäß DIN EN 50172, DIN VDE 0100-560 (IEC 60364-5-56)
und DIN V VDE V 0108-100.

Gemäß ISO 9001 entwickelt, gefertigt und geprüft.

CEAG-BDM Batterieblocküberwachung mit automatischer
Messung und Protokollierung von Spannungs- und
Temperaturwerten während der Erstinbetriebnahme und der
automatischen Betriebsdauertests. Anzeige des
Ladezustandes der Batterie in % am TFT-Touch-Display.
Mit potentialfreiem Wechselkontakt zur Weitermeldung
des Betriebszustandes. Warn- und Alarmanzeige bei
Abweichungen der Starklade-, der Ladeerhaltungs- und
der Entladespannung sowie Abweichungen der Temperaturen
jedes einzelnen Batterieblockes sowohl am
TFT-Touch-Display als auch direkt durch den
Batterieblock Sensor. Einfache Installation der
BBS-Batterieblock-Sensoren ohne zusätzliche
Datenleitung durch Wireless - Datenübertragung und
Minuspol - Temperaturmessung über die Sensorleitung,
somit ist keine direkte, temperaturleitende Verbindung
des BBS - Batterieblock-Sensors zum Batteriegehäuse
notwendig. Gut erkennbare Statusanzeigen durch
translumineszierendes, robustes BBS Sensorgehäuse mit
integrierter, mechanisch geschützter LED-Anzeige.

216V OGiV-Blockbatterie
Als Batterie kommt nur eine wartungsarme, verschlossene
und auslaufsichere OGiV-Blockbatterie zum Einsatz.
Nennbetriebsdauer 1 h bzw. 3 h bzw. 8 h.
-extrem gasungsarm
-Gebrauchsdauer 10 Jahre bei 20°C
-geringe Selbstentladung
-Bauart nach IEC 896-2
-elektrolyt- und luftsauerstoffdichte Poldurchführungen
CEAG ist Mitglied in der "Stiftung Gemeinsames
Rücknahmesystem Batterien (GRS)".
Somit werden Batterien einem geordneten und
vollständigen Recyclingkreis zugeführt. Das heißt,
mögliche umweltbelastende Stoffe werden zurückgewonnen
und neu für die weitere Produktion verwendet.

Dem Leistungsverzeichnis liegt das Fabrikat CEAG
zugrunde. Für die Vergleichbarkeit ist dieses Fabrikat
anzubieten. Dem Bieter ist es freigestellt in einem
Nebenangebot ein anderes Fabrikat in gleichwertiger
Ausführung anzubieten (Nachweis durch Bieter). Zur
Bewertung der Vergleichbarkeit sind ausführliche
Produktbeschreibungen dem Angebot beizufügen.

Weiterhin ist der Nachweis über eine DIN EN ISO
9001:4500 Zertifizierung zu erbringen.
Hersteller ohne DIN EN ISO 9001:4500 Zertifizierung
sind nicht zugelassen.

**01.09.0001 Zentralbatteriesystem**
Zertifiziertes Zentralbatteriesystem DualGuard-S 12C
gemäß EN 50171, EN 60950 und DIN EN IEC 62485-2 (Ersatz
für EN 50272-2) zur Versorgung von Sicherheits- und
Rettungszeichenleuchten 230V / 216V AC/DC unter
Einhaltung der EMV-Prüfnorm als Gesamtsystem. Geeignet
für Sicherheitsbeleuchtungsanlagen gemäß DIN VDE
0100-560, DIN EN 50172 und V DIN V VDE 0108-100 und
Evakuierungseinrichtung gemäß Entwurf DIN VDE 0100-200.
Mit automatischer Prüfvorrichtung gemäß EN 62034 für
Einzelleuchten, Bus Phasenwächter, Batteriestrang,
einzelnen Batterieblöcken und
Isolationstesteinrichtungsüberwachung. Individuelle
Zustands- und Namensanzeige pro Leuchte auf dem
TFT-Touch-Display in Verbindung mit systemgebundenen
EVG / LED Versorgungsmodul einschließlich
Überwachungsbaustein ohne zusätzliche Datenleitung.

Gemäß ISO 9001 entwickelt, gefertigt und geprüft.

Freie Programmierung der Schaltungsart jeder einzelnen
Sicherheits- und Rettungszeichenleuchte mit
systemgebundenen EVG / LED Versorgungsmodul oder
Überwachungsbaustein über das TFT-Touch-Display des
Zentralbatteriesystems ohne zusätzliche Steuerleitung
zu den Leuchten. Mischbetrieb innerhalb eines
Stromkreises von Dauerlicht, geschaltetem Dauerlicht,
Bereitschaftslicht und dynamischer / adaptiver
Fluchtweglenkung.

Nennbetriebsdauer: 3 h
Wiederaufladezeit: 12 h

bestehend aus:

Frei programmierbarem Farb-Touch-Display mit dimmbaren
Breitformat TFT-64k Display. Mit 512MB RAM und 4GB
Flash Speicher und ICON-Touchbuttons zur Statusanzeige
und Konfiguration der DualGuard-S in Verbindung mit dem
ACU DG-S Modul. Mit vorkonfigurierbaren
Benutzerprofilen und passwortgeschütztem Zugang. Über
Benutzerprofile kann die Menüstruktur auf vier
vordefinierte Benutzergruppen abgestimmt werden. Um die
Bedienung zu vereinfachen, werden nur die für die
jeweilige Benutzergruppe relevanten Menüpunkte
eingeblendet.

1 Stück TFT-Touch-Display 7"

ACU DG-S Modul zur DIN Schienen Montage für die
Kommunikation zwischen den Modulen und dem frei
programmierbaren Farb-Touch-Display. Mit LED Anzeigen
für Betriebsbereit, Speisung aus der
Sicherheitsstromquelle, Störung und
Evakuierungsszenario aktiv.

Serienmäßig bestehend aus:
Eingebauter Ethernet Schnittstelle zur Konfiguration
und Statusmeldung der DualGuard-S Geräte über WEB
Vorbereitet für den Anschluss der VisionGuard
Visualisierungs- und Überwachungssoftware
Mit ACU DG-S Bus Vernetzung von bis zu 32 DualGuard-S
Geräten zur geräteübergreifenden Verknüpfung von
Schaltaktionen und Spannungsüberwachungen.
Vier frei programmierbare potentialfreie Meldekontakten
als Wechsler mit separater Wurzel, um Statusmeldungen
an eine übergeordnete Gebäudeleittechnik zu melden.
Sechs frei programmierbare, unterbrechungs- und
kurzschlusstoleranten 24V Eingängen zur
Geräteübergreifenden Steuerung über den ACU DC Bus.
Anbindung von dynamisch-adaptiven
Rettungszeichenleuchten vom Typ GuideLed DX und DXC.

Ladeeinrichtung mit separatem Batterie Control Modul
und Ansteuerung von Lademodulen zur normgerechten
Aufladung der Batterie über den Charge Control Bus.
Durch eine alternierende Zuschaltung der Lademodule bei
Erhaltungsladung wird die Lebensdauer der Lademodule
erhöht. Mit Batteriestrangüberwachung gemäß Entwurf EN
50171 und ISO-Testeinrichtung nach DIN VDE0100 Teil 410

1 Stück Stahlblech Kompakt- Standschrank mit hermetisch
voneinander getrenntem Elektronik- und Batterieschrank
mit in der Tür eingebauten TFT-Touch-Display,

Abmessungen: H=2040mm, B=800mm, T=405mm,
Schutzart: Batterie- und Elektronikschrank IP 21,
geeignet zur Aufnahme von Batterien bis 53,7 Ah,
Schutzklasse I,
Kabeleinführung von oben,
Türanschlag rechts, Doppelbartschließung
Außenlackierung: Struktur Pulverlack
(Epoxid-Polyester),
Farbton: RAL 7035 lichtgrau.

1 Stück Schaltschranksockel Höhe 200mm, Farbe
RAL7035 lichtgrau

1 Stück Lademodul CM 3,4A inkl. CCB Interface zur

Busanbindung.

Kompaktstandschrank mit Platzreserve für den Ausbau auf
maximal 48 Endstromkreise, jedoch maximal 12 variablen
Stromkreisbaugruppen.

bestückt mit:

Rangierverteiler für maximal 1 abgesicherte Batterie
und Netzabgänge zu Unterstationen. NH-Lasttrennschalter
für Netz- und Batterieeinspeisung, Anschlussquerschnitt
16mm².

Nachstehende Endstromkreise anschlussfertig
vorverdrahtet auf Dreistock-Installationsklemmen mit
Zugfederanschluss, N-Trennklemme 4mm² (AWG 11) und PE
Anschluss

44 Stück freiprogrammierbaren Endstromkreisen mit

STAR-Technologie 1,5A Nennstrom,
Sicherungswert 2,5 A, Gruppenumschaltung (Netz /
Batterie) pro Modul (typische Umschaltzeit: 450 ms),
Servicetaster zur Sofortanalyse, 20 Leuchten
überwachbar.

Typ: DualGuard-S/12C
Fabrikat: EATON
oder gleichwertig
angeb. Fabrikat / Typ:

'.................................................'
(Bietereintragung)
 liefern und betriebsfertig installieren
Menge: 1,000 St; EP: 9192,00; GB: 9192,00

**01.09.0002 Brandschutzgehäuse**
Brandschutzgehäuse als Bausatz bestehend im
Wesentlichen aus 2 Seitenteilen, Boden- und Deckenteil,
Rückwand, Tür sowie Kabeleinführungen zur Montage vor
Ort zum Einbau der vorgenannten Zentralbatterieanlage.
Zur Anordnung stehend an Massivwänden und/oder
Trennwänden in Leichtbauweise mit einer
Feuerwiderstandsdauer von mindestens 30 Minuten.

Der Nachweis des Funktionserhaltes von 30 Minuten nach
Muster-Richtlinie über brandschutztechnische
Anforderung an Leitungsanlagen (MLAR) - Fassung
10.02.2015 Absatz 5.2.2 c (Redaktionsstand 05.04.2016)
ist durch den Prüfbericht einer Brandprüfung in einer
akkreditierten Materialprüfanstalt auf Grundlage der
DIN EN 1363-1:2012-10 mit eingebauten elektrischen
Betriebsmitteln zu erbringen.

Funktion:
geeignet für Funktionserhalt einer
Zentralbatterieanlage im Brandfall, geeignet für
Brandlastdämmung in Rettungswegen, Feuerwiderstand 30
Minuten von außen,
Schutzart IP42, Stoßfestigkeitsgrad IK10, Schutzklasse
II.

Aufbau:
Geeignet zur direkten Montage des Zentralbatterie
Gerätes ohne Vorbohrungen direkt an der
Gehäuserückwand.
Gehäuse in Bausatzkonstruktion, bestehend im
Wesentlichen aus nichtbrennbaren Baustoffen,
standardmäßige diagonale Belüftung innen über Zu- und
Abluftöffnung im Deckenteil,
Kabeleinführung oben über gesamte Innenbreite, Bündel-
oder Einzeleinführung der Kabel möglich,
Gehäuseoberfläche mit einer chemisch hochbeständigen
und feuchtigkeitsunempfindlichen Beschichtung, Farbe
Weiß, ähnlich RAL 9010, Kanten ohne Beschichtung in
hellgrauer Optik,
Zugelassene Befestigung mit Kunststoffrahmendübel in
allen Massivwandarten
Türausführung zweiflüglig, Tür mit umlaufenden
Mehrfachdichtungssystem aus Rauchschutzdichtungen und
im Brandfall selbsttätig aufschäumenden
Brandschutzdichtungen, Tür mit Entlastung im
geschlossenen Zustand, Tür aushängbar für leichteren
Transport und Montage vor Ort, Türbänder aus Edelstahl.
Türverschluss über 2-Punkt-Verriegelung mit
Schwenkhebel und DIN-Zylinder (Doppelbart),
Türöffnungswinkel 180°, standardmäßig Ausführung mit
Trittkantenschutz, standardmäßig mit unterfahrbarem
Sockel und Sockelblende,
Mit Zu- und Abluftflanschen zum Anschluss einer aktiven
Be- und Entlüftung im Normalbetrieb und im Brandfall
über externe Lüftungskanäle,
Außen liegende Befestigungslaschen oben als optionaler
Kippschutz zur Aufstellung an allen Massivwänden mit
gleicher Feuerwiderstandsdauer wie das Gehäuse,
Außen liegende Bodenwinkel als optionaler Kippschutz
zur Aufstellung an allen Trennwänden in Leichtbauweise
mit gleicher Feuerwiderstandsdauer wie das Gehäuse.

Prüfungen:
DIN EN 1363-1 (in Anlehnung), DIN EN 62208,

Bauaufsichtliche Nachweise:
abZ/aBg Z-86.1-97 (DE), 30 BvI,
abZ/aBg Z-86.1-95 (DE), 30 BvA,

VKF Anerkennung:
Nr. 31395 (Feuerwiderstandsklasse EI60) BvA
Nr. 31396 (Feuerwiderstandsklasse EI60) BvI

Elektrotechnische Nachweise:
VDE -263219-TL7-1,

Abmessungen / Gewicht:
Außenmaß H x B x T : 2219x919x625,5mm
Gewicht Leergehäuse ca.: 271kg
Gesamtgewicht: 386 kg ohne Batterie

angeb. Fabrikat / Typ:

'.................................................'
(Bietereintragung)
 liefern und betriebsfertig installieren
Menge: 1,000 St; EP: 4500,00; GB: 4500,00

**01.09.0003 Aufatzlüfter-Set**
Aufsatzlüfter mit Zuluft-Lüfterüberwachung per
potentialfreien Kontakt im Stahlblechgehäuse zur
technischen Belüftung von  Zentralbatterie Anlagen im
Kompaktschrank in Kombination mit Brandschutzgehäusen
mit Funktionserhalt von 30 Minuten bei
Brandbeanspruchung von außen. Inklusive bauseitig zu
installierender 24V Versorgungs-einheit zur
Spannungsversorgung des Aufsatzlüfters und
Klemmenbereitstellung für den potentialfreien
Ausfallkontakt zur ACU des  Zentralbatteriegeräts.

Technische Daten:

Lüftereinheit
Abmessungen H x B x T [mm]: 52 x 214 x 285
Gewicht ca. [kg]: 2,15

Versorgungseinheit:
Netzteil: N/L/PE, Input: 88-264VAC, 0,45A / 124-370VDC,
Output: 24VDC, 1A
Befestigungsmittel im Lieferumfang enthalten.

Aufsatzlüfter mit Überwachung und Spannungsversorgung

angeb. Fabrikat / Typ:

'.................................................'
(Bietereintragung)
 liefern und betriebsfertig installieren
Menge: 1,000 St; EP: 823,12; GB: 823,12

**01.09.0004 Batteriesatz 216V / 16 Ah**
Wartungsarme, verschlossene und auslaufsichere
OGiV-Blockbatterie
Nennbetriebsdauer 3 h.
-extrem gasungsarm
-Gebrauchsdauer 10 Jahre bei 20°C
-geringe Selbstentladung
-Bauart nach DIN
-elektrolyt- und luftsauerstoffdichte
Poldurchfuehrungen
CEAG ist Mitglied in der "Stiftung Gemeinsames
Ruecknahmesystem Batterien (GRS)".
Somit werden Batterien einem geordneten und
vollstaendigen Recyclingkreis zugefuehrt. Das heisst,
moegliche umweltbelastende Stoffe werden
zurueckgewonnen und neu fuer die weitere Produktion
verwendet.

1 Stueck OGiV-Blockbatterie 50,4Ah / C10 1,8V/Z, 20°C
216V eingebaut in vorgenannten Kombischrank

Typ: OGiV  Blockbatterie 50,4 Ah
Fabrikat: CEAG
oder gleichwertig
angeb. Fabrikat / Typ:

'.................................................'
(Bietereintragung)
 liefern und betriebsfertig einbauen
Menge: 1,000 St; EP: 3501,60; GB: 3501,60

**01.09.0005 Batterieblock-Einzelüberwachung**
Zur Vereinfachung der Inbetriebnahme und des jährlichen
Betriebsdauertests durch automatische und periodische
Überwachung und Protokollierung der einzelnen Batterie
Blockspannungen und Temperaturen.

Predictive maintenance - Vermeidung von Folgeschäden
durch nachstehende Anzeige am TFT-Touch-Display der
Zentralbatterieanlage je Batterieblock:
- Ladezustand in Prozent
- Temperatur
- Betriebsstunden im Temperaturbereich
- Warn- und Alarmanzeigen bei Abweichungen der
Temperatur, Starklade-, Ladeerhaltungs- und
Entladespannung
- Langzeitanalyse der gemessenen Daten über optionale
VisionGuard Visualisierungssoftware

Kabellose Datenübertragung zu maximal 72 BBS -
Batterieblock Sensoren. Konform mit folgenden
Richtlinien: EMV-Richtlinie 2014/30/EU,
Niederspannungsrichtlinie 2014/35/EU, RoHS Richtlinie
EN 50581, zum Betrieb an Sicherheitsbeleuchtungsanlagen
gemäß DIN EN 50172, DIN VDE 0100-560 (IEC 60364-5-56)
und DIN V VDE V 0108-100.

2 potentialfreie Schließerkontakte 24V / 0,5A zur
Weitermeldung des Betriebszustandes an externe Systeme.

Abmessungen (LxHxT): 90x72x60 mm
Material: Polycarbonate UL94V-0
Gehäusefarbe: grau
Gewicht: 0,06 kg
Montage: Hutschienenmontage
Schutzart: IP20
Schutzklasse: II
Umgebungstemperatur: -5°C bis +35°C

Typ: BDM - Batterie Daten Modul
Fabrikat: CEAG
oder gleichwertig
angeb. Fabrikat / Typ:

'.................................................'
(Bietereintragung)
 liefern und betriebsfertig einbauen
Menge: 1,000 St; EP: 1050,00; GB: 1050,00

**01.09.0006 Fernanzeige Unterputz**
Für die Fernanzeige der Betriebszustände des
Zentralbatteriesystems. Funktion ist auch bei
Netzausfall gewährleistet. Über einen Schlüsselschalter
ist die Blockierung des Notlichtbetriebes während
Betriebsruhezeiten möglich. Durch die Blockierung des
Notbetriebes wird die Batterieerhaltungsladung nicht
betroffen.
Eine differenzielle Schleifenüberwachung führt bei
Kurzschluss- oder Drahtbrucherkennung zur
Betriebsbereitschaft des Systems.
LED-Anzeigen: Anlage betriebsbereit, Batteriebetrieb,
Anlage gestört.

Gehäuse: Thermoplast Kunststoffgehäuse für
Unterputzmontage
Schutzart: IP 20
Abmessungen (mm): B=80, H=80, T=12 ohne Unterputz Dose.
Die Abmessungen der Unterputz Dose entsprechen den
Standardmaßen (Durchmesser: 68 mm).

Anschlussleitung: J-Y(ST)Y 4x2x0,8
Maximale Leitungslänge: 2000 m

Typ: RCM-AR Fernanzeige Einbau
Fabrikat: EATON
oder gleichwertig
angeb. Fabrikat / Typ:

'.................................................'
(Bietereintragung)
 liefern und betriebsfertig montieren
Menge: 1,000 St; EP: 241,00; GB: 241,00

**01.09.0007 Externes DLS/3PH-Bus-Modul**
3-PM-IO Modul zur Überwachung von Lichtverteilern der
Allgemeinbeleuchtung. Konform mit EMV Richtlinie
2014/30/EU, Niederspannungsrichtlinie 2014/35/EU, RoHS
Richtlinie EN 50581, zum Betrieb an
Sicherheitsbeleuchtungsanlagen gem. DIN EN 50172, DIN
VDE 0100-560 (IEC 60364-5-56) und DIN V VDE V 0108-100.

Gemäß ISO 9001 entwickelt, gefertigt und geprüft.

Einsatz als Phasenwächter mit Test Taster zur
Simulation eines Netzzausfalles und zur
Lichtschalterabfrage (IO) für die gemeinsame Schaltung
von Sicherheits- und Allgemeinbeleuchtung.
Schaltleitungen zu den Sicherheitsleuchten sind nicht
erforderlich.
8 DLS-Eingänge (2,5qmm) mit LED-Anzeige oder 5
IO-Eingänge in Kombination mit 3 Phasenwächtereingängen
über Wahlschalter aktivierbar.
Anschluss von RS485-Bus und 24V-Modulversorgung.
Adressvergabe durch Codierschalter, LED-Anzeigen für
Störung, Schaltzustand Ein, Betrieb.
Gehäuse zur DIN-Schienenmontage.
Abmessungen: H=60mm, B=85mm, L=105mm.

Freiprogrammierbare Zuordnung von unabhängigen
IO-Eingängen je Notlichtstromkreis oder Leuchte sowie
individueller Name je Bus-Modul im Steuerteil.

Beim Einsatz als 3 Phasenwächter detaillierte
Phasenausfallanzeige mit Ortsangabe der ausgefallenen
Unterverteilung Allgemeinbeleuchtung durch
Klartextanzeige im Steuerteil.

Das CEAG 3-PM-IO Modul darf nur an DualGuard-S, ZB-S
und AT-S+ Systemen verwendet werden.

Hinweis: Maximal 25 Stück 3-PM-IO Module über eine
Busleitung pro Steuerteil betriebsfähig!

Typ: CEAG 3-PM-IO Modul
Fabrikat: EATON
oder gleichwertig
angeb. Fabrikat / Typ:

'.................................................'
(Bietereintragung)
 liefern und betriebsfertig in Unterverteilung einbauen
Menge: 4,000 St; EP: 206,95; GB: 827,80

**01.09.0008 RZ-Scheibenleuchte Wand**
Einseitig abstrahlende LED
Rettungszeichen-Scheibenleuchte gem. DIN EN 60598-1,
DIN EN 60598-2-22, DIN 4844-1 und DIN EN 1838 mit
Aufputzmontagesatz für wandparallele Montage.

Rettungszeichen in LED-Lichtleiter-Technologie für
besonders gleichmäßige und helle Ausleuchtung des
Piktogramms:
Lm >= 500 cd/m²  der weißen Kontrastfarbe und
Lm >= 200 cd/m² über das gesamte Piktogramm
Gleichmäßigkeit Lmin/Lmax > 0,8.

Hohe Lebensdauer durch optimierte
LED-Betriebsbedingungen.
Erhöhte Sicherheit durch redundanten Aufbau der
LED-Einheit bestehend aus 3-Chip-LEDs mit hoher
Lichtausbeute >100 lm/W für deutlich reduzierte
Anschlussleistung.
Leistungsaufnahme inklusive LED-Versorgung
(Scheinleistung/Wirkleistung): 4,0 VA / 1,9 W.
Verpolungssichere Beschaltung der LED-Einheit.

Schlankes Design mit geringer Aufbauhöhe von nur 36mm
inklusive Piktogramm und Montagesatz.
Werkzeuglose Montage des LED-Piktogramms auf dem
Aufputzmontagesatz.

Spezieller LED-Konverter mit integriertem
Überwachungsbaustein für Einzelleuchtenüberwachung mit
20-stelligen Adressschaltern.
Mischbetrieb der Schaltungsarten (Bereitschaftslicht,
Dauerlicht oder geschaltetes Dauerlicht) innerhalb
eines Stromkreises ohne zusätzliche Daten- oder
Schaltleitung zu den Leuchten in Verbindung mit
geeigneten Gruppen- oder Zentralbatterieanlagen mit
STAR-Technik möglich.

Erkennungsweite: 20 m
Lichtstrom am Ende der Nennbetriebsdauer: 100%
Gehäusematerial: PC, PMMA
Gehäusefarbe: Lichtgrau RAL 7035
Anschlussklemmen: Steckklemme 2,5 mm²
Anschlussspannung: 20 - 240 V AC, 50/60 Hz  /  176 V -
275 V DC
Stromaufnahme Batteriebetrieb: 8 mA
Schutzklasse: II
Schutzart: IP 40
Zulässige Umgebungstemperatur: -20°C bis +40°C

Abmessungen LED-Piktogramm (mm): B = 226, H = 134,  T =
13
Abmessungen inklusive Wandmontageset: B = 226, H = 134,
T = 36

inkl. Durchgangsverdrahtungssatz für GuideLed 10011
CG-S

angeb. Fabrikat / Typ:

'.................................................'
(Bietereintragung)
 liefern und betriebsfertig installieren
Menge: 25,000 St; EP: 154,36; GB: 3859,00

**01.09.0009 RZ-Scheibenleuchte Decke**
Ein- oder zweiseitig abstrahlende
Rettungszeichenleuchte in LED-Technologie für Decken-
oder Wandmontage, gem. DIN EN 60598-1, DIN EN
60598-2-22, DIN 4844-1, DIN EN ISO 7010 und DIN EN 1838
zum Betrieb an Sicherheitsbeleuchtungsanlagen gem. DIN
EN 50172, DIN VDE 0100-560 und DIN V VDE V 0108-100.
Gem. ISO 9001 entwickelt, gefertigt und geprüft.

Klares Design mit hochtransparenten Rahmen,
innenliegendem und austauschbarem Piktogramm.
Kompaktes Zusatzgehäuse mit nur 22 mm Aufbauhöhe.

Besonders gleichmäßige und helle Ausleuchtung des
Piktogramms mittels hierauf speziell abgestimmten LED
Optiken.Leuchtdichte der weißen Kontrastfarbe: Lm >=
500 cd/m² gem. DIN 4844-1. Gleichmäßigkeit Lmin / Lmax
> 0.8.
Lichtquelle: Hocheffiziente, weiße High Power
LED-Leiste mit einer Lebensdauer von bis zu 50.000 h
durch optimierte LED-Betriebsbedingungen.
Spezieller LED-Konverter mit integriertem
Überwachungsbaustein für Einzelleuchtenüberwachung mit
20-stelligen Adressschaltern (CEWA GUARD Technologie).
Frei programmierbarer Mischbetrieb der Schaltungsarten
(Bereitschaftslicht, Dauerlicht oder geschaltetes
Dauerlicht) innerhalb eines Stromkreises ohne
zusätzliche Daten- oder Schaltleitung zu den Leuchten
in Verbindung mit geeigneter
Sicherheitsbeleuchtungsanlage mit STAR-Technologie
möglich.

Erkennungsweite: 20 m
Lichtstrom am Ende
der Nennbetriebsdauer (EBLF): 100%
Gehäusematerial: Polycarbonat
Gehäusefarbe: RAL 9003
Anschlussklemmen: 2 x 3 x 2,5 mm²
Anschlussspannung: 220 - 240 V AC, 50/60 Hz // 176 -
275 V DC
Leistungsaufnahme inklusive LED-Versorgung
(Scheinleistung/Wirkleistung): 3,5 VA / 1,6 W
Stromaufnahme Batteriebetrieb (220V): 7 mA
Schutzklasse: 2
Stoßfestigkeit: IK4
Schutzart: IP42
Zulässige Umgebungstemperatur: -20°C bis +40°C
Lichtquelle: LED-Leiste
Dimensionen (mm): L = 230, H = 133, B = 7,5
Abmessungen mit Betoneinbaukasten (mm): L = 230, H =
133, B = 30
Abmessungen mit Zusatzgehäuse (mm): L = 230, H = 155, B
= 47

Leuchte mit ENEC-Prüfzeichen, zertifiziert durch eine
unabhängige Prüfstelle.

angeb. Fabrikat / Typ:

'.................................................'
(Bietereintragung)
 liefern und betriebsfertig installieren
Menge: 7,000 St; EP: 174,53; GB: 1221,71

**01.09.0010 Seilabhängungs-Set**
Seilabhängungsset 0,5m mit Baldachin für vorgenannte
Leuchten

liefern und betriebsfertig installieren.
Montagehöhe bis 4m.
Menge: 7,000 St; EP: 22,00; GB: 154,00

**01.09.0011 Sicherheitsleuchte Deckenanbau Fluchtweg asymmetrisch**
Sicherheitsleuchte in LED-Technologie mit
asymmetrischer Optik für Fluchtwegausleuchtung für
Deckenaufbau gem. DIN EN 60598-1, DIN EN 60598-2-22 und
DIN EN1838 zum Betrieb an
Sicherheitsbeleuchtungsanlagen gem. DIN VDE 0100-718,
DIN EN 50172 und DIN V VDE V 0108-100. Gem. ISO 9001
entwickelt, gefertigt und geprüft.

Spezielle LED-Optik für besonders effiziente
Fluchtwegebeleuchtung mit mind. 1lx für Lichtpunkthöhen
von 2,2 bis 10 m.

Maximale Abstände von Leuchte zu Leuchte:
> 16 m ab 3 m Lichtpunkthöhe
> 23 m zwischen 5 bis 9 m Lichtpunkthöhe
(Berechnungsgrundlage: mind. 1lx auf Fluchtwegmitte
nach DIN EN 1838, Wartungsfaktor = 0,8)

Hocheffiziente Highpower-LED (Farbtemperatur 6000K) mit
einer Lebensdauer (L70) von 50000 h durch entsprechend
dimensioniertes Aluminium-Gehäuse.
Sichtbares Gehäuse aus weißem Polycarbonat (RAL 9016);
2-fache Leitungseinführung deckenseitig oder optional
seitlich (reduzierter Schutzgrad) möglich.

Spezieller LED-Konverter mit integriertem
Überwachungsbaustein für Einzelleuchtenüberwachung mit
20 Adressen zur Funktionsüberwachung (CEWA GUARD
Technologie).
Frei programmierbarer Mischbetrieb der Schaltungsarten
(Bereitschaftslicht, Dauerlicht oder geschaltetes
Dauerlicht) innerhalb eines Stromkreises ohne
zusätzliche Daten- oder Schaltleitung zu den Leuchten
in Verbindung mit geeigneter
Sicherheitsbeleuchtungsanlage mit STAR-Technologie
möglich.

Lichtstrom: 250 lm
Lichtstrom am Ende der Nennbetriebsdauer: 100%
Gehäusematerial: Aluminium-Druckguß, PC, PMMA
Gehäusefarbe: Weiß RAL 9016
Anschlussklemmen: 2 x 3 x 2,5 mm²
Anschlussspannung: 220 - 240 V AC, 50/60 Hz
176 V - 275 V DC
Leistungsaufnahme inklusive LED-Versorgung
(Scheinleistung/Wirkleistung): 8,0 VA / 3,9 W
< 0,5W in Bereitschaftsschaltung
Stromaufnahme Batteriebetrieb: 20 mA
Schutzklasse: I
Schutzart: IP 41
Zulässige Umgebungstemperatur: -20°C bis +40°C

Abmessungen (mm) : L = 124, B = 124,  H = 32

Optionales Zubehör:
Zusatzgehäuse für erweiterte Platzverhältnisse für
Verdrahtung und Leitungseinführung, sehr großer
Öffnungsbereich von oben, beidseitige
Leitungseinführungen für Aufputz-Verdrahtung,
Schutzgrad IP31;
inklusive Durchverdrahtungsklemme und Anschlussleitung
zur Leuchte.

angeb. Fabrikat / Typ:

'.................................................'
(Bietereintragung)
 liefern und betriebsfertig installieren
Menge: 23,000 St; EP: 206,00; GB: 4738,00

**01.09.0012 Sicherheitsleuchte Deckenanbau Fluchtweg symmetrisch**
Sicherheitsleuchte in LED-Technologie mit symmetrischer
Optik für Flächenausleuchtung, für Deckenaufbau gem.
DIN EN 60598-1, DIN EN 60598-2-22 und DIN EN 1838 zum
Betrieb an Sicherheitsbeleuchtungsanlagen gem. DIN VDE
0100-718, DIN EN 50172 und DIN V VDE V 0108-100. Gem.
ISO 9001 entwickelt, gefertigt und geprüft.

Spezielle LED-Optik für gleichmäßige, flächige
Ausleuchtung für besonders effiziente Antipanik- oder
Flächenbeleuchtung mit mind. 1lx für Lichtpunkthöhen
von 2,2 bis 10 m.

Maximale Abstände Leuchte zu Leuchte:
> 9m ab 3 m Lichtpunkthöhe 11,4 m bei 5 m Höhe.
(Berechnungsgrundlage: Raumausleuchtung mit mind. 1lx
Wartungsfaktor = 0,8)

Hocheffiziente Highpower-LED (Farbtemperatur 6000K) mit
einer Lebensdauer (L70) von 50000 h durch entsprechend
dimensioniertes Aluminium-Gehäuse.
Sichtbares Gehäuse aus weißem Polycarbonat (RAL 9016);
2-fache Leitungseinführung deckenseitig oder optional
seitlich (reduzierter Schutzgrad) möglich.

Spezieller LED-Konverter mit integriertem
Überwachungsbaustein für Einzelleuchtenüberwachung mit
20 Adressen zur Funktionsüberwachung (CEWA GUARD
Technologie).
Frei programmierbarer Mischbetrieb der Schaltungsarten
(Bereitschaftslicht, Dauerlicht oder geschaltetes
Dauerlicht) innerhalb eines Stromkreises ohne
zusätzliche Daten- oder Schaltleitung zu den Leuchten
in Verbindung mit geeigneter
Sicherheitsbeleuchtungsanlage mit STAR-Technologie
möglich.

Lichtstrom: 250 lm
Lichtstrom am Ende der Nennbetriebsdauer: 100%
Gehäusematerial: Aluminium-Druckguß, PC, PMMA
Gehäusefarbe: Weiß RAL 9016
Anschlussklemmen: 2 x 3 x 2,5 mm²
Anschlussspannung: 220 - 240 V AC, 50/60 Hz
176 V - 275 V DC
Leistungsaufnahme inklusive LED-Versorgung
(Scheinleistung/Wirkleistung): 8,0 VA / 3,9 W
< 0,5W in Bereitschaftsschaltung
Stromaufnahme Batteriebetrieb: 20 mA
Schutzklasse: I
Schutzart: IP 41
Zulässige Umgebungstemperatur: -20°C bis +40°C
Abmessungen (mm) : L = 124, B = 124,  H = 32

Optionales Zubehör:
Zusatzgehäuse für erweiterte Platzverhältnisse für
Verdrahtung und Leitungseinführung, sehr großer
Öffnungsbereich von oben, beidseitige
Leitungseinführungen für Aufputz-Verdrahtung,
Schutzgrad IP31;

inklusive Durchverdrahtungsklemme und Anschlussleitung
zur Leuchte.

angeb. Fabrikat / Typ:

'.................................................'
(Bietereintragung)
 liefern und betriebsfertig installieren
Menge: 26,000 St; EP: 204,00; GB: 5304,00

**01.09.0013 Sicherheitsleuchte Deckenanbau 5lx**
Sicherheitsleuchte für Deckenanbaumontage mit
asymmetrischer Optik und LED-Technik zur Ausleuchtung
von hervorzuhebenden Stellen an Fluchtwegen entlang
gem. EN 1838 und den europäischen Normen DIN EN
60598-1, DIN EN 60598-2-2-22 und DIN EN 1838. Die
GuideLed SL 13051 CG-S Leuchte ist auch in
Notbeleuchtungsanlagen nach DIN VDE 0100-718, DIN EN
50172 und DIN V VDE V 0108-100 einzusetzen. Entwickelt,
gefertigt und geprüft nach ISO 9001.

Asymmetrische Optik vor allem für 5 lx vertikal für
Erste-Hilfe-Stellen, Feuerlöschgeräte und Feuermelder
gem. EN 1838.
Kann in einer Höhe von bis zu 5,6 m über dem zu
beleuchtenden Gerät, mit einem Abstand von bis zu 2 m
in horizontaler Richtung montiert werden. Die
beleuchtete Fläche hat eine Breite von bis zu 2,8 m.
(Berechnung für 1 h Dauer und Wartungsfaktor = 0,8)

Hocheffiziente HighPower-LED (Farbtemperatur 6000K) mit
einer Lebensdauer von 50.000 h durch entsprechend
dimensionierten Aluminium-Druckguss-Kühlkörper.

Sichtbares, nach außen gerichtetes Gehäuse aus weißem
Polycarbonat (RAL 9016); 2 x Kabeleinführungen
Kabeleinführung von oben oder von einer Seite
(reduzierte Schutzart).

Spezieller LED-Konverter mit integriertem
Überwachungsmodul für die Einzelleuchten-Überwachung
mit zwanzig Adressen für die Fehler- und
Leistungsüberwachung (CEWA GUARD-Technologie).
Ein frei programmierbarer Mischbetrieb der
Anschlusstechnik (Bereitschaftsschaltung,
Dauerschaltung oder geschaltete Dauerschaltung)
innerhalb eines Stromkreises ohne zusätzliche Daten-
oder Betätigungskabeln zu den Leuchten ist in
Kombination mit einer geeigneten Sicherheitsbeleuchtung
mit STAR-Technologie möglich.

Lichtstrom: 288 lm
Lichtstrom am Ende der Nennbetriebsdauer: 100%
Gehäusematerial: Weißes Polycarbonat, Aluminium
(Kühlkörper)
Gehäusefarbe: Weiß, RAL 9016
Anschlussklemmen: Steckklemme 2 x 3 x 2.5 mm²
Betriebsspannung: 220 - 240 V AC, 50/60 Hz / 176 - 275
V DC
Leistungsaufnahme inkl. LED-Versorgung: 8,0 VA / 3,9 W.
Stromverbrauch im Batteriebetrieb: 20 mA
Schutzklasse: I
Schutzart: IP 41
Zulässige Umgebungstemperatur:- 20 °C bis +40 °C
Abmessungen (mm): L = 124, W = 124, H = 32

Zubehör:

Zusätzliches Gehäuse für mehr Platz für Verdrahtung und
Kabeleinführung, sehr große Öffnung von oben,
zweiseitige Kabeleinführung für Aufputz-Verdrahtung
inkl. Durchgangs-Verdrahtungsklemme und
Verbindungskabel zur Leuchte

angeb. Fabrikat / Typ:

'.................................................'
(Bietereintragung)
 liefern und betriebsfertig installieren
Menge: 17,000 St; EP: 207,52; GB: 3527,84

**01.09.0014 Sicherheitsleuchte Deckenanbau Technikraum IP54**
Sicherheitsleuchte gem. DIN EN 60598-1, DIN EN
60598-2-22 und DIN EN 1838.

Modular aufgebaute Leuchte bestehend aus:
Schnellmontagesatz, klarer IP54 Schutzhaube,
Leuchtengehäuse aus 850°C glühdrahtbeständigem,
halogenfreiem Polycarbonat zur werkzeuglosen Montage
auf dem Schnellmontagesatz.

Lichtlenkung mittels spezieller LED-Optikanordnung für
besonders effiziente Fluchtwegeausleuchtung mit mind.
1lx nach DIN EN 1838 für Lichtpunkthöhen bis 6 m.
Maximaler Abstand Leuchte zu Leuchte: > 16 m ab 3 m
Lichtpunkthöhe und > 20 m ab 4,5 m Lichtpunkthöhe
(Berechnungsgrundlage: mind. 1lx auf Fluchtwegmitte
Wartungsfaktor = 0,8).

Hohe Lebensdauer > 50000 h durch optimierte
LED-Betriebsbedingungen.

Spezieller LED-Konverter mit integriertem
Überwachungsbaustein für Einzelleuchtenüberwachung
mit 20-stelligen Adressschaltern.
Mischbetrieb der Schaltungsarten (Bereitschaftslicht,
Dauerlicht oder geschaltetes Dauerlicht) innerhalb
eines Stromkreises ohne zusätzliche Daten- oder
Schaltleitung zu den Leuchten in Verbindung mit
geeigneten Gruppen- oder Zentralbatterieanlagen mit
STAR-Technik möglich.

Lichtstrom: 305 lm
Lichtquelle: 3 x 1 W HighPower LED
Lichtstrom am Ende der Nennbetriebsdauer: 100%
Gehäusematerial: PC
Gehäusefarbe: Lichtgrau RAL 7035
Anschlussklemmen: 3 x 2 x 2,5 mm² für Durchverdrahtung
Anschlussspannung:
 220 - 240 V AC, 50/60 Hz  /  176 V - 275 V DC
Anschlussleistung Netzbetrieb: 5,5 VA / 4,4 W
Stromaufnahme Batteriebetrieb: 19 mA
Schutzklasse: II
Schutzart: IP 54
Zulässige Umgebungstemperatur: -20°C bis +40°C
Abmessungen (mm): L = 331, H = 55,  B = 64

angeb. Fabrikat / Typ:

'.................................................'
(Bietereintragung)
 liefern und betriebsfertig installieren
Menge: 6,000 St; EP: 253,60; GB: 1521,60

**01.09.0015 Sicherheitsleuchte IP65 Wand Außen**
Sicherheitsleuchte mit hoher Schutzart (IP65)in
LED-Technologie für Decken- oder Wandmontage, gem. DIN
EN 60598-1, DIN EN 60598-2-22 und DIN EN 1838 zum
Betrieb an Sicherheitsbeleuchtungsanlagen gem. DIN EN
50172, DIN VDE 0100-560 und DIN V VDE V 0108-100. Gem.
ISO 9001 entwickelt, gefertigt und geprüft.

Robuste quadratische Konstruktion aus
Aludruckguss-Gehäuse mit Pulverbeschichtung.
Zwei wasserdichte Leitungseinführungen (IP65).
Doppelanschlussklemmen für Durchverdrahtung.
Schlagfester Diffusor aus UV-stabilisiertem
Polycarbonat (IK08).

Symmetrische Optik für gleichmäßige, flächige
Ausleuchtung mit mind. 1lx nach DIN EN 1838 für
Lichtpunkthöhen bis 10 m.
Maximale Abstände Leuchte zu Leuchte:
>11 m ab 3 m Lichtpunkthöhe.
>15,5 m ab 7 m Lichtpunkthöhe.
(Berechnungsgrundlage: Raumausleuchtung mit mind. 1lx,
Wartungsfaktor = 0,8)

Lichtquelle: 42 hocheffiziente, weiße Low Power LEDs
mit einer Lebensdauer von bis zu 50.000 h durch
optimierte LED-Betriebsbedingungen.

Spezieller LED-Konverter mit integriertem
Überwachungsbaustein für Einzelleuchtenüberwachung mit
20-stelligen Adressschaltern (CEWA GUARD Technologie).
Frei programmierbarer Mischbetrieb der Schaltungsarten
(Bereitschaftslicht, Dauerlicht oder geschaltetes
Dauerlicht) innerhalb eines Stromkreises ohne
zusätzliche Daten- oder Schaltleitung zu den Leuchten
in Verbindung mit geeigneter
Sicherheitsbeleuchtungsanlage mit STAR-Technologie
möglich.

Lichtstrom: 620 lm
Lichtstrom am Ende
der Nennbetriebsdauer (EBLF):100%
Gehäusematerial: Gehäuse: Aluminium-Druckguss
Diffusor: Polycarbonat
Gehäusefarbe: Weiß RAL 9010
Anschlussklemmen: 2 x 3 x 2,5 mm²
Anschlussspannung: 220 - 240 V AC, 50/60 Hz // 176 -
275 V DC
Leistungsaufnahme inklusive LED-Versorgung
(Scheinleistung/Wirkleistung):16,87 VA / 9,6 W
Stromaufnahme Batteriebetrieb (220V):47 mA
Schutzklasse: 1
Stoßfestigkeit: IK08 (Diffusor)
Schutzart: IP65
Zulässige Umgebungstemperatur: -20°C bis +40°C
Lichtquelle: 42 x 180 mW Low Power LEDs, 4000K
Abmessungen (mm):L = 270, H = 270, B = 60

Leuchte mit ENEC-Prüfzeichen, zertifiziert durch eine
unabhängige Prüfstelle.

Typ: Sicherheitsleichte 83022 LED CG-S
Fabrikat: CEAG

liefern und betriebsfertig montieren
Menge: 14,000 St; EP: 285,00; GB: 3990,00

**01.09.0016 Stromkreisbezeichnungsschild**
Stromkreisbezeichnungsschild für
Rettungszeichen- und Sicherheitsleuchten,
rund, Durchmesser 40 mm.
Aus PVC-Folie, selbstklebend, mit Beschriftung.
Menge: 127,000 St; EP: 6,20; GB: 787,40

**01.09.0017 Übersichtsplan / Dokumentation Sicherheitsbeleuchtung**
Nach Fertigstellung der Baumaßnahme, jedoch spätestens
zum Zeitpunkt der Abnahme, sind die Revisionsunterlagen
der Sicherheitsbeleuchtungsanlage prüffähig zu liefern.

- Installationspläne
- Strangschema
- Übersichtsplan

Die vorhanden Dokumentation ist zu aktualisieren:
- 3fach in Papierform
- 1fach auf Datenträger (CD-ROM) mit detaillierter
  Übersichtsliste,

Pläne im dwg-, dxf- und pdf-Format
Listen im Excel- und pdf-Format
Texte im Word- und pdf-Format
Menge: 1,000 psch; EP: 575,04; GB: 575,04

**01.09.0018 Aufwendungen für Abstimmungen**
Eigene Aufwendungen für Konsultationen mit dem
abnehmenden Sachverständigen vor Ausführung von
Leistungen / Teilleistungen zur Klärung technischer
Sachverhalte.
Abstimmungsergebnisse / Festlegungen sind zu
protokollieren. Diese Protokolle werden Bestandteile
der Abnahmedokumentation.
(Ohne Kosten für den Sachverständigen)
Menge: 1,000 psch; EP: 251,04; GB: 251,04

**01.09.0019 Programmiersoftware**
USB-Stick mit DualGuard-S Programmiersoftware zur
komfortablen Vorprogrammierung einzelner DualGuard-S
Geräte am PC. Mit integrierter Prüfbuchauswertung und
Filterfunktionen für Statusmeldungen sowie
statistischen Test- und Störungsauswertungen einzelner
DualGuard-S - Geräte über den USB-Stick.

Detaillierter gerätespezifischer Ausdruck für die
Bestandsdokumentation mit folgenden Angaben:

Systemeinstellungen
Individueller Name und Zusatzinformation der Anlage
Gruppenweise Vernetzung von bis zu 32 DualGuard-S
Geräten
Nachlaufendes Notlicht: Ja /Nein
Handrückschaltung: Ja / Nein
Selektives Notlicht: Ja / Nein
Funktionstest nach Netzausfall über Optionseingang: Ja
/ Nein

Testeinstellungen
Nächster Funktionstest: Startdatum, Abstand und
Funktionstest - Vorlaufzeit
Nächster Betriebsdauertest: Startdatum und Abstand

Timer - Einstellungen
Timer 1: Start / Ende
Timer 2: Start / Ende

GLT - Einstellungen
GLT Schalterfreigabe: Schalter 1 bis 16

ACU DG - Einstellungen
Relais / Summer: Netzbetrieb, Netzausfall, Netzausfall
UV, Stromkreisstörung, Leuchten Störung,
Betriebsbereitschaft, Tiefentladeschutz, ISO-Fehler,
Funktionstest, Betriebsdauertest, Speisung aus
Sicherheitsstromquelle, Kontakt invertieren, als Summer
verwenden.
Optionseingänge 1 bis 6: keine Funktion,
Handrückschaltung, Funktionstest starten / abbrechen,
Betriebsdauertest starten / abbrechen, Blockieren,
Lüfterüberwachung, Externer ISO - Monitor, externer
Batterie - Monitor, Netzausfall UV, Dauerlicht
ausschalten, Bereitschaftslicht einschalten, alle
Leuchten Ein, AE - Szenario aktiv, AE - Störung.

Lade-/ Batterie Einstellung
Betriebsdauertest Ende Einstellungen:
Grenzbetriebsdauer, Nennbetriebsdauer, BT Ende.
Batterie Einstellung: Batteriekapazität, Anzahl der
Blöcke, Anzahl der Zellen pro Block,
Erhaltungsladespannung.

PSU - Einstellungen
PSU Name
PSU Information

3-PM-IO - / 3-PM-IO-INV - / TLS.1 - Einstellungen
Modulname (Einbauort bzw. Standort)
Pub / Sub
Name pro Schalteingang

Stromkreismodul - Einstellungen:
Überwachungsart: CG-Überwachung, Stromwertüberwachung,
Reservestromkreis
Schaltungsart: Bereitschaftslicht, Dauerlicht, per
Leuchten - Setup, Timer 1, Timer 2,
GLT - Schalter, Optionseingänge, 3-PM-IO - /
3-PM-IO-INV / TLS.1 - Eingänge,
3-Phasenwächter - Zuordnung zu 3-PM-IO - / 3-PM-IO-INV
- Modul (selektives Notlicht).
Stromkreisname und Informationstext (z.B.
Installationsbereich)

Leuchten - Einstellungen:
Schaltungsart: Bereitschaftslicht, Dauerlicht, Timer 1,
Timer 2, GLT - Schalter, Optionseingänge, 3-PM-IO - /
3-PM-IO-INV - Eingänge
Leuchten Name (z.B. Standort)

Prüfbuch mit folgenden Auswahl-, Export- und
Ausdruckmöglichkeiten:

Prüfbuch: Laden, CSV - Export, drucken, beenden
Ansicht: Sortieren nach erstem Eintrag / letztem
Eintrag, Statistik, Auswahl Zeitfenster, Statusmeldung

USB Stick mit CEAG PC Software "DualGuard-S"

Typ: PC Programmiersoftware für DualGuard-S
Fabrikat: EATON
oder gleichwertig
angeb. Fabrikat / Typ:

'.................................................'
(Bietereintragung)
 liefern und betriebsfertig installieren
Menge: 1,000 St; EP: 218,28; GB: 218,28

**01.09.0020 Programmierung und Einweisung**
Programmierung und Einweisung durch den CEAG
Kundendienst nach erfolgter Inbetriebnahme durch den
Installateur.

Es erfolgt eine Programmierung der
Gerätegrundfunktionen (keine Zielortprogrammierung der
Leuchten) und eine Einweisung des Bedienerpersonals.
Menge: 1,000 St; EP: 957,00; GB: 957,00

**01.09.0021 Abstellen MA für Durchführung der Sachverständigenabnahme**
Eigene Aufwendungen für Abnahmen mit dem abnehmenden
Sachverständigen von Leistungen / Teilleistungen. In
dieser Position sind sämtliche Kosten für
betriebseigenes Personal, sowie alle Gebühren etc. zur
Erlangung eines positiven Abnahmebefundes
einzukalkulieren.
(Ohne Kosten für den Sachverständigen)
Menge: 1,000 psch; EP: 352,00; GB: 352,00

**01.09.0022 Wartungsvertrag**
Wartungskosten im Gewährleistungszeitraum
für die ausgeschriebene Sicherheitsbeleuchtungsanlage,

Gemäß VOB/B § 13 Nr. 4(2) beträgt die Verjährungsfrist
für Mängelansprüche bei maschinellen und
elektrotechnischen/elektronischen Anlagen 4 Jahre, wenn
der Auftraggeber dem Anlagenerrichter die  Wartung
überträgt.

Der Gesamtpreis der Position Wartung geht in die
Angebotsbewertung ein und wird somit bei der Ermittlung
des wirtschaftlichsten Angebotes berücksichtigt.

Der AG behält sich vor, den Wartungsvertrag im Rahmen
eines separaten Auftrages abzuschließen. Ein
Rechtsanspruch des Auftragnehmers auf Abschluss eines
Wartungsvertrags besteht jedoch nicht.

Bei Nichtübertragung der Wartung erfolgt keine
Ersatzleistung.

Wartungs- und Inspektionszyklen gemäß geltender
Vorschriften, einschl. aller Nebenkosten pro Jahr

Dieser Inspektionsvertrag beinhaltet eine regelmäßigen
Überprüfung der
Sicherheitsbeleuchtungsanlage/Batterieanlage, gemäß den
gesetzlichen Vorgaben, siehe VDE 0108 / EN 50171 / EN
50272 - 2 / EN 60896 - 2, bzw.
Batterieherstellerangaben und umfasst folgende
Arbeiten:

- Netz/Notlicht-Umschaltfunktion der Geräte
- Sichtkontrolle der elektrischen Einbauten und der
Batterie bei den Geräten
- Mechanische Prüfung an den Geräten
- Kontrolle und Justierung Ladestrom und
Ladestromregelung
- die Messung der Batteriespannung bei Belastungsbeginn
bzw. die Messung der Zellenspannung
- Funktionsprüfung der sonstigen Elektronik
- Prüfung der Leuchtmittel nur bei Leuchten mit
CG-Überwachung
- Nennbetriebsdauerprüfung (Kapazitätstest) der
Akkumulatoren in Anlehnung an die VDE 0108 / EN 50171 /
EN 50272 - 2 / EN 60896 - 2
Menge: 4,000 Jahr; EP: 0,00; GB: 0,00

#### 01.10 Brandmeldeanlage

*Hinweis*
Im Objekt wir eine Brandmelde- und Alarmierungsanlage
ohne Aufschaltung auf die Leitstelle der Feuerwehr
installiert.

Die Planung erfolgt auf  Grundlage der DIN 14675 und
DIN VDE 0833-2. Eine Aufschaltung zu einer ständig
besetzten Stelle oder zur Leitstelle der Feuerwehr
wird nicht gefordert.
Fluchtwegorientiert sind in den Flucht- und
Rettungswegen Druckknopfmelder (rotes Gehäuse) für den
Brandalarm anzuordnen.
Es wird keinerlei Feuerwehrperipherie (äussere
Blitzleuchte, FSE, FSD, FIBS incl. Laufkarten)
gefordert.

Die einzeln  adressierbaren Alarmgeber müssen DIN EN 54
entsprechen und zugelassen sein und werden gemäß DIN
VDE 0833-2 auf der multifunktionalen Primärleitung
überwacht, sowie kurzschluss- und
unterbrechungstolerant angesteuert.

Diese Technik verhindert den Ausfall von Alarmgebern im
Fall der punktuellen Brandeinwirkung auf die Leitung.
Gemäß Kommentar zur Leitungsrichtlinie ist dabei
sicherzustellen, dass während einer laufenden
akustischen  Alarmierung bei einem Fehler auf der
Leitung durch  Kurzschluss oder Unterbrechung, die
Signalisierung nicht  länger als 5 Sekunden
unterbrochen  seien darf.

Alle Geräte sind inklusive Lieferung, Montage und
Inbetriebnahme anzubieten.  Eventuell auftretende
Nebenkosten sind in die  entsprechenden LV-Positionen
einzurechnen.

Die Ausführung der Alarmierungsanlage darf nur  von
Fachfirmen für Brandmeldeanlagen erfolgen, die eine
entsprechende gültige Zulassung besitzen.

Der Nachweis laut DIN 14675 von einer akkreditierten
Stelle zertifiziert zu sein, ist unter Vorlage der
Zulassungsurkunde  vor Beginn der Arbeiten zu
erbringen.

**01.10.0001 Brandmeldezentrale**
Moderne analog adressierbare
2-6-Ring-Brandmeldezentrale der neuesten Generation für
mittlere bis große Objekte. Die Zentrale wurde
entsprechend den neuesten Fassungen der EN 54 Teil 2, 4
und 13 vom VdS geprüft und zugelassen. Erstmals steht
damit eine Brandmeldezentrale zur Verfügung, die eine
aktive Leitungsüberwachung des Ringes und auch der
Signalgeberausgänge gewährleistet. Mit dem optionalen
Loopmanager  ist der Aufbau eines vollredundanten
Signalgeberloops mit konventionellen Signalgebern
möglich. Damit bietet die Zentrale ein Höchstmaß an
Sicherheit. Mit der optionalen Feuerwehrperipheriekarte
ist eine Feuerwehraufschaltung, auch mit redundanter ÜE
Ansteuerung und redundantem FAT und FBF Anschluss
möglich! Die Zentrale ist mit der optionalen
Netzwerkkarte vollredundant im Ring vernetzbar. An das
Netzwerk können maximal 200 Teilnehmer (Knoten)
angeschlossen werden. Die max. Entfernung zwischen zwei
Teilnehmern beträgt 1500 m, bei LWL Singlemode
Übertragung sind max. 120.000 m möglich. Im
Zentralennetzwerk sind zentralenübergreifende
Steuerungen möglich. Jede Zentrale kann dabei zur
Anzeige und Bedienung genutzt werden. Die Zentrale ist
in einem besonders tiefen Wandgehäuse aus lackiertem
Stahlblech untergebracht. Mittels der 200
Abschaltbereiche, 10 Schaltuhren und der 1150 möglichen
Logikverknüpfungen sind auch komplexe Steuerfunktionen
realisierbar. Der Einbau eines Protokolldruckers ist
ebenso möglich wie die Erweiterung um eine 8
Grenzwertmeldegruppenkarte oder eine 10 Eingangskarte.
Mit Ringsignalgebern ist eine normgerechte
unterbrechungsfreie Alarmierung auch bei Kurzschuss und
Drahtbruch möglich.
Im Grundausbau der Zentrale sind enthalten:
- 2 Ringanschlüsse für 126 Teilnehmer und max. 500 mA
Ringstrom (erweiterbar auf 4 Ringe für 504 Teilnehmer),
- Bedienfeld mit hintergrundbeleuchtetem grafischem LCD
Display 240x64,
- max. 200 Meldegruppen programmierbar,
- 6 frei programmierbare Tasten mit LED Anzeigen,
- 4 überwachte Steuerlinien (4 x 1A),
- 2 Relaisausgänge (Wechslerkontakte) max. 1A/30 V
AC/DC,
- 8 digitale Eingänge,
- 2 Open-Collector-Ausgänge (nutzbar mit opt. 2-fach
Relaiskarte),
- 1 x RS 232 und USB Schnittstelle.
- Ereignisspeicher für 5.000 Ereignisse + 500
Feuermeldungen,
- Netzteil 24 V DC / 5 A
- max. Akkukapazität 2 x 45 Ah

Technische Daten:
Netzspannung: 200 - 240 V AC (47-63 Hz)
Betriebsspannung: 24 V DC
Netzteil: 5 A
Ruhestrom: 242 mA
Akkukapazität: max. 45 Ah / 24 V
Gewicht (ohne Akkus): 12 kg
Abmessungen (HxBxT): 470x450x190 mm
Gehäuse: Stahlblech
Farbe: RAL 9002
mit VdS-Zulassung

angeb. Fabrikat / Typ:

'Esser IQ&M'
(Bietereintragung)

VDS-Zulassung:

'........................................'
(Bietereintragung)
liefern und betriebsfertig montieren
Menge: 1,000 St; EP: 5100,00; GB: 5100,00

**01.10.0002 Brandschutzschrank E30/I30**
Multifunktionale, feuerbeständige Schutzzelle,
F30/E30/I30 nach DIN 4102, für sicherheits- und
systemtechnische Einbauten zur Aufputzmontage im
Innenbereich mit einer Tür und einem Normfeldmaß von
503x603x235mm. Die geprüfte Brand-Schutzzelle erfüllt
die neuesten Anforderungen gemäß (M)LAR 2005 / RbALei
und entspricht den Anforderungen des DIBT, sowie den
gültigen Normen DIN EN 60439-1 für
Niederspannungsgerätekombinationen und individuell zu
prüfender Wechselwirkung. Mehrschichtige, feuerhemmende
Materialkombination der Baustoffklasse A2 nach DIN 4102
Teil 1. Feuerwiderstandsdauer mindestens 30 Minuten
nach DIN 4102 Teil 2. Brandlastdämmung über 30 Minuten
im Sinne der DIN 4102 Teil 11. Funktionserhalt über 30
Minuten im Sinne der DIN 4102 Teil 12.

Geprüft von der MPA Dresden in einem Brandversuch mit
der angebotenen Brandmeldezentrale,

Prüfbericht-Nr.:

'.................................................'
(Bietereintragung)
Technische Daten:
Schutzart: IP44, DIN 40050

Außenabmessungen (BxHxT):

'.................................................'
(Bietereintragung)
Farbe: lichtgrau, ähnlich RAL 7035

Gewicht:

'160 kg' kg
(Bietereintragung)

angeb. Fabrikat / Typ:

'Priorit'
(Bietereintragung)
liefern und betriebsfertig montieren

Anmerkung:
Das Gehäuse muss die Brandmeldezentrale und die
Überspannungsschutzmodule aufnehmen können!
Menge: 1,000 St; EP: 3600,00; GB: 3600,00

**01.10.0003 Ringkarte 1 Melderring**
Ringkarte 1 Melderring
Ringkarte mit einem Ringleitungsanschluss zu
Erweiterung der Brandmeldezentrale auf bis zu 4
Ringleitungen. Anschluss von bis zu 126
Melder/Module/Signalgeber. Aktive
Ringleitungsüberwachung.

Technische Daten:
Betriebsspannung: 24 V DC
Ruhestrom: 42 mA
Ringstrom: max. 500 mA
mit VdS-Zulassung

angeb. Fabrikat / Typ:

'ESSER IQ8'
(Bietereintragung)

VDS-Zulassung:

'..................................................'
(Bietereintragung)
liefern und betriebsfertig montieren
Menge: 6,000 St; EP: 450,00; GB: 2700,00

**01.10.0004 Akku 12V / 38,0 Ah**
Akku 12 V / 38 Ah CT 38-12

Technische Daten:
Spannung: 12 V DC
Kapazität: 38 Ah
Abmessungen (LxBxH): 197x165x170 mm
Gewicht: 13,8 kg
mit VdS-Zulassung

angeb. Fabrikat / Typ:

'MP'
(Bietereintragung)

VDS-Zulassung:

'...................................'
(Bietereintragung)
liefern und betriebsfertig montieren
Menge: 2,000 St; EP: 183,70; GB: 367,40

**01.10.0005 Nebenbedienteil**
Nebenbedienteil zum Anschluss an vorgenannte
Brandmeldezentrale.
Bedienfeld mit grafischem LCD Display 240x64 Pixel.
Frei programmierbare Tasten und Eingänge.
 Netzwerkkarte bereits im Grundausbau enthalten.
Eine RS232- Schnittstelle und eine USB - Schnittstelle
zur Programmierung enthalten.
Lieferung im flachen eleganten aP-Wandgehäuse,

Technische Daten:
Betriebsspannung: 24V DC
Ruhestrom: max. 115mA (95mA gedimmt),
Alarmstrom 125mA
Betriebstemperatur: -5°C bis 40°C
Luftfeuchtigkeit: max. 95% (ohne Kondensation)
Schutzart: IP30
Gewicht: 2kg
Abmessungen (HxBxT): 255x290x44mm
Gehäuse: Stahlblech
Farbe: RAL 9002

Inkl. Netzwerkkarte und systembedingtem Zubehör zum
Betrieb an vorgenannter Brandmeldezentrale!

angeb. Fabrikat / Typ:

'ESSER'
(Bietereintragung)

VDS-Zulassung:

'.................................'
(Bietereintragung)
liefern und betriebsfertig montieren
Menge: 1,000 St; EP: 768,90; GB: 768,90

**01.10.0006 Hinweisschild "Brandmeldezentrale"**
Hinweisschild "Brandmeldezentrale", Klebefolie ist ein
genormtes Klebeschild mit weißem Hintergrund, rotem
Rand und schwarzer Beschriftung "Brandmelderzentrale"
dient als Hinweis zur Brandmelderzentrale.

Technische Daten:
Abmessungen (B×H): 298 × 104 (mm)

angeb. Fabrikat / Typ:

'ESSER'
(Bietereintragung)

liefern und montieren
Menge: 1,000 St; EP: 18,48; GB: 18,48

**01.10.0007 Multisensormelder optisch/thermisch**
Multisensormelder optisch / thermisch ist ein eine
Kombination aus photoelektronischer Rauchmelder und
Thermo-Diff.-Melder in einem Gehäuse. Der
Mehrfachsensor kann multifunktional verwendet werden.
Von der Brandmelderzentrale aus kann die
Ansprech-Empfindlichkeit und die Betriebsart des
Melders in 5 Stufen (nur optischer Betrieb, nur
thermischer Betrieb sowie drei Stufen Multisensor)
eingestellt werden. Unterschiedliche Einstellungen für
Tag- bzw. Nachtbetrieb möglich. Die beiden LEDs mit
360° Sichtbarkeit zeigen den Auslösezustand des
alarmgebenden Melders an.
Innovative Bestätigungsfilterfunktion für ein Höchstmaß
an Täuschungsalarmsicherheit ist programmierbar.

Technische Daten:
Betriebsspannung: 17 bis 28 VDC
Ruhestrom: 0,50 mA
Alarmstrom: 3,5 mA
Betriebstemperatur: -20 bis 60°C
Luftfeuchtigkeit: 0-95 % (ohne Kondensation)
Windgeschwindigkeit: unerheblich
Schutzart: IP 43
Abmessungen (DxH): 100 x 50 mm
Gewicht: 105g
Farbe: weiß
Anschlussart: 2-Draht (Loop)
Adressierung: Analogadressierung
mit VdS - Zulassung

angeb. Fabrikat / Typ:

'ESSER IQ8 QT'
(Bietereintragung)

VDS-Zulassung:

'.................................................'
(Bietereintragung)
liefern und betriebsfertig montieren
Menge: 96,000 St; EP: 95,70; GB: 9187,20

**01.10.0008 Sockelsirene akustisch, busversorgt**
Die XP95-Loop-Sockelsirene wurde zur Alarmierung in
kleinen Räumen entwickelt. Die Sockelsirene ist ein
eigenständiger Loop-Teilnehmer mit eingebautem
Dual-Isolator und Meldersockel. Die Sirene ist ein
eigenständiger Loop-Teilnehmer mit eingebautem
Dual-Isolator und integrierten Meldersockel. Der
Signalgeber kann in Verbindung mit einem automatischen
XP95-, Discovery- oder Soteria-Melder genutzt werden.
Durch eine optionale Abdeckkappe kann die Sirene auch
als eigenständiges Gerät verwendet werden. Warnung mit
2 unterschiedlichen Tönen (DIN-Ton oder einem
1kHz-Dauerton) möglich. Die Ansteuerung und Auswahl der
Töne erfolgt elektronisch über die Brandmelderzentrale.
Die Loop-Sockelsirene synchronisiert sich mit anderen
Loop-Signalgebern im gesamten Brandmeldenetzwerk und
besitzt eine Selbsttestfunktion bei Aktivierung.

Technische Daten:
Betriebsspannung: 17V bis 28V DC
Stromaufnahme (Ruhe): 0,2mA
Stromaufnahme (Alarm): 5mA (Lautstärkeabhängig)
Lautstärke: 50dB(A) bis 91dB(A), max. 83dB(A) bei
DIN-Ton
Anzahl der Töne: 2 (inkl. DIN-Ton)
Anschlussart: Loop
Protokoll: XP95
Synchronisation: ja
Isolatorfunktion: intregiert
Schutzart: IP21C
Betriebstemperatur: -20°C bis 60°C
Rel. Luftfeuchtigkeit: 0% bis 95% (ohne Kondensation)
Abmaße (dxH): 115x38mm
Gewicht: 140g
Gehäusematerial: Polycarbonat/ABS
Farbe: RAL9003 (signalweiß)
Zulassungsnorm: EN54-3, EN54-17
mit VdS-Zulassung

angeb. Fabrikat / Typ:

'ESSER IQ8 O2T'
(Bietereintragung)

liefern und betriebsfertig montieren
Menge: 85,000 St; EP: 156,00; GB: 13260,00

**01.10.0009 Blitzleuchte EN54-23 C-3-8.5 rot**
Die Loop-Blitzleuchte ist ein eigenständiger
Loop-Teilnehmer mit Dual-Isolator im zusätzlich
notwendigen Meldersockel. Der Signalgeber ist für die
Deckenmontage (Kat. C) bis zu 3 m Höhe zugelassen und
hat einen Alarmierungsbereich von d=8,5 m. Die
Alarmierung erfolgt über ein weißes Blitzlicht.
Selbsttest der LED mit Fehlermeldung bei Ausfall.
Unterbrechungsfreie Alarmierung bei Kurzschluss und
Drahtbruch. Synchronisation mit anderen
Loop-Signalgebern.
Technische Daten:
Betriebsspannung: 17-28V DC
Ruhestrom: 0,15mA
Alarmstrom: 9.4mA
Abmessungen (DxH): 100x50 mm
Gewicht: 105g
Blitzfrequenz: 0.5Hz
Betriebstemperatur: -10°C bis 55°C
Relative Luftfeuchtigkeit: 0% bis 95% (ohne
Kondensation) Schutzart: IP54
Gehäuse: Polycarbonat/ABS
Farbe: rot,
Anschlussart: 2-Draht (Loop)
Adressierung: Analogadressierung

angeb. Fabrikat / Typ:

'ESSER IQ8 Alarm'
(Bietereintragung)

VDS-Zulassung:

'.................................................'
(Bietereintragung)
liefern und betriebsfertig montieren
Menge: 2,000 St; EP: 159,50; GB: 319,00

**01.10.0010 Meldersockel**
Meldersockel mit Dual-Isolator und XPERT-Karte. Der
Isolatorsockel wurde so entworfen, dass der Brandmelder
durch eine einfache Rechtsdrehung in den Sockel
eingesetzt und kontaktiert werden kann. Alle Melder der
Serien XP 95 und Discovery lassen sich im Sockel
arretieren. Mit der im Lieferumfang befindlichen
XPERT-Karte erfolgt die Adressierung des Melders. Durch
den Dualisolator bleibt die Funktion aller
Loop-Elemente bei Kurzschluss aufrechterhalten. Die
großzügige Sockelöffnung unterstützt eine schnelle und
einfache Verdrahtung. Der Anschluss einer
Parallelanzeige ist möglich. Es steht eine zusätzliche
Erdungsklemme zur Verfügung.

Technische Daten:
Abmessungen: 100 x 24 mm (DxH)
Gewicht: 100 g
Farbe: weiß
mit VdS - Zulassung

angeb. Fabrikat / Typ:

'IQ 8'
(Bietereintragung)

VDS-Zulassung:

'..............................................'
(Bietereintragung)
liefern und betriebsfertig montieren
Menge: 183,000 St; EP: 27,06; GB: 4951,98

**01.10.0011 Druckknopfmelder**
Handfeuermelder "Haus / Flamme", Kunststoff, rot, zum
Anschluss an Ringbuszentralen. Mit Adressplatine und
SMD Isolator zum Abtrennen einzelner Linienabschnitte
im Kurzschlussfall. Beschriftung : Symbol "Haus /
Flamme"

Technische Daten:
Betriebsspannung: 17 - 28 V DC
Ruhestromaufnahme : < 1 mA
Abmessungen (B×H×T): 125 × 125 × 36 mm
Schutzart : IP 42
Temperaturbereich : - 10° bis 50 °C
Material : ABS
Farbe : ähnlich RAL 3000 rot
Anschlussart: 2-Draht (Loop)
Adressierung: Analogadressierung
mit VdS - Zulassung
incl. Schlüssel

angeb. Fabrikat / Typ:

'ESSER IQ8'
(Bietereintragung)

VDS-Zulassung:

'........................................'
(Bietereintragung)
liefern und betriebsfertig montieren
Menge: 17,000 St; EP: 108,90; GB: 1851,30

**01.10.0012 Ersatzglasscheibe für Handmeldergehäuse**
Ersatzglasscheibe für Handmeldergehäuse
große Bauform,
liefern und zum Nachweis übergeben

angeb. Fabrikat / Typ:

'ESSEr'
(Bietereintragung)
Menge: 30,000 St; EP: 3,34; GB: 100,20

**01.10.0013 Staubkappe für zuvor beschriebenen Brandmelder**
Staubkappen für zuvor beschriebene Brandmelder
liefern, montieren und abnehmen
Menge: 100,000 St; EP: 1,27; GB: 127,00

**01.10.0014 Melderkennzeichnungsschilder nach DIN 0833**
Melderkennzeichnungsschilder nach DIN 0833

Melderkennzeichnungsschilder in Abstimmung mit der
örtlich zuständigen Brandschutzbehörde.
liefern und montieren
Menge: 115,000 ST; EP: 2,86; GB: 328,90

**01.10.0015 Schild "Außer Betrieb"**
Kunststoffschild "Außer Betrieb" für
alle Druckknopfmelder und
Springknopfmelder.
liefern und zum Nachweis übergeben.

angeb. Fabrikat / Typ:

'Esser'
(Bietereintragung)
Menge: 22,000 St; EP: 0,77; GB: 16,94

**01.10.0016 Metallschlüssel für Handmelder**
Metallschlüssel, Bauform D, für alle
Druckknopfmelder und Springknopfmelder, ausgenommen
Ex-Melder.

angeb. Fabrikat / Typ:

'Esser'
(Bietereintragung)

inkl. Systembedingtem Zubehör liefern und nachweislich
übergeben
Menge: 5,000 St; EP: 3,50; GB: 17,50

**01.10.0017 Überspannungsschutzmodul für Übertragungsleitung**
Kombi-Ableiter-Schutzmodul der
Ableiterklasse Type 1 / P2
BLITZDUCTOR XT,
geprüft nach EN 61643-21 und
energetisch koordiniert nach
IEC 61643-22 zum Schutz einer
Doppeladern informationstechnischer Systeme. Mit
integriertem LifeCheck in
RFID-Technik für berührungslose Ableiterprüfung mit
DEHNrecord LC. Einsteckbar
in Basisteil BXT BAS / BSP BAS 4.
Höchste Dauerspannung DC: 180 V
Nennstrom bei 45 °C: 0,75 A
D1 Blitzstoßstrom (10/350 µs) gesamt: 5 kA
ATEX-Zulassungen: DEKRA 11ATEX0089 X: II 3 G Ex nA IIC
T4 Gc
IECEx-Zulassungen: DEK 11.0032X: Ex nA IIC T4 Gc
Zulassungen: CSA, GOST, VdS

inkl. Gehäuse zur AP Montage

liefern und montieren.

angeb. Fabrikat / Typ:

'DEHN'
(Bietereintragung)
Menge: 1,000 St; EP: 384,00; GB: 384,00

**01.10.0018 Überspannungsableiter Typ 2, 1L/N/PE**
2-poliger modularer, steckbarer Überspannungs-Ableiter
mit integrierter Vorsicherung für einphasige 230 V
TN-Systeme,
mit Fernmeldekontakt,
Breite 2TE,
Ableiter Typ 2 nach EN 61643-11,
Höchste Dauerspannung: 275 V ac,
Schutzpegel: <= 1,5 kV
Nennableitstoßstrom: 12,5 kA
Bemessungsausschaltvermögen des internen Back-Up
Schutzes: 25 kA
Energetische Koordination nach DIN EN 62305-4
Ableiter der Red/Line-Familie
Mech. Defektanzeige für Ableiter und integrierter
Sicherung
Schutzart IP20, Montage auf Hutschiene nach EN 50022,
liefern und betriebsfertig installieren, incl. aller
Anschlüsse,

angeb. Fabrikat / Typ:

'DEHN'
(Bietereintragung)
Menge: 1,000 St; EP: 326,00; GB: 326,00

**01.10.0019 Brandmeldekabel J-Y(ST)Y 4x2x0,8**
Installationskabel
DIN VDE 0815 J-Y(St)Y 4x2x0,8 Bd, Cu-Zahl 45
mit rotem Außenmantel und Aufdruck -Brandmeldekabel -,
in Teillängen liefern und verlegen
Menge: 3500,000 m; EP: 2,93; GB: 10255,00

**01.10.0020 Brandmeldekabel 4x2x0,8 E30 Einzelverlegung**
Installationskabel
DIN VDE 0815 JE-H(St)H 4x2x0,8 Bd, Cu-Zahl 45
mit integriertem Funktionserhalt E30 nach DIN 4102-12,
mit rotem Außenmantel und Aufdruck -Brandmeldekabel -,
liefern und
mit geprüfter Verlegetechnik (Einzelverlegung)
a.P. verlegen .

Kabelverlegesystem::

'.................................................'
(Bietereintragung)

Kabeltyp:

'.................................................'
(Bietereintragung)

Prüfzeugnis-Nr.

'.................................................'
(Bietereintragung)
Menge: 580,000 m; EP: 8,95; GB: 5191,00

**01.10.0021 Erstellung genehmigungsfähiger Unterlagen**
Erstellung genehmigungsfähiger Unterlagen
gemäß DIN VDE 0833 Teil 2, Abschnitt 6.5.
(Werkplanung)
Menge: 1,000 St; EP: 651,20; GB: 651,20

**01.10.0022 Adressierung und Programmierung**
Adressierung und Programmierung aller Loopteilnehmer
einschließlich Erstellung der Meldertexte und
Programmierung der notwendigen Verknüpfungen
entsprechend der Verknüpfungsmatrix sowie
Programmierung der ESPA 4.4.4 Schnittstelle zur
Weitergabe von Meldungen an den Alarmserver.
Menge: 1,000 St; EP: 1152,40; GB: 1152,40

**01.10.0023 Inbetriebnahme der kompletten Anlage**
Inbetriebnahme der kompletten Anlage mit
folgenden Leistungen:
- Prüfung der Anlage durch den Hersteller
- Einspielen der Software und Hochfahren der Anlage
- Überprüfen der angeschlossenen Geräte
- Überprüfen der Alarmweiterleitung an den
Alarmierungsserver
- Überprüfen der stillen Alarmierung auf die
Personaltelefone
- Einweisung des Betriebspersonals
- Erstellen eines Prüfprotokolls
- Erstellen eines Übergabeprotokolls
Menge: 1,000 St; EP: 679,00; GB: 679,00

**01.10.0024 Betriebsbuch**
Betriebsbuch
liefern und an der BMZ hinterlegen.
Menge: 1,000 St; EP: 18,00; GB: 18,00

**01.10.0025 Abnahme der Anlage mit dem Betreiber**
Abnahme und Einweisung der Anlage mit dem Betreiber.
Erstellung und Klärung aller benötigten Dokumente und
die Beistellung eines sach- und ortskundigen Technikers
für die Zeit der Abnahme. Übergabe der erforderlichen
technischen Dokumentation.
Menge: 1,000 St; EP: 194,00; GB: 194,00

**01.10.0026 Abnahme Abstellen eines MA zur TÜV Abnahm**
Abstellen eines MA zur TÜV Abnahme sowie eigene
Aufwendungen für Abnahmen mit dem abnehmenden
Sachverständigen von Leistungen / Teilleistungen. In
dieser Position sind sämtliche Kosten für
betriebseigenes Personal, sowie alle Gebühren etc. zur
Erlangung eines positiven Abnahmebefundes
einzukalkulieren.
(Ohne Kosten für den Sachverständigen)
Menge: 1,000 psch; EP: 808,20; GB: 808,20

**01.10.0027 Wartungsangebot Brandmeldeanlage**
Wartungskosten im Gewährleistungszeitraum
für die ausgeschriebenen Brandmeldeanlagen,

Gemäß VOB/B § 13 Nr. 4(2) beträgt die Verjährungsfrist
für Mängelansprüche bei maschinellen und
elektrotechnischen/elektronischen Anlagen 4 Jahre, wenn
der Auftraggeber dem Anlagenerrichter die  Wartung
überträgt.

Der Gesamtpreis der Position Wartung geht in die
Angebotsbewertung ein und wird somit bei der Ermittlung
des wirtschaftlichsten Angebotes berücksichtigt.

Der AG behält sich vor, den Wartungsvertrag im Rahmen
eines separaten Auftrages abzuschließen. Ein
Rechtsanspruch des Auftragnehmers auf Abschluss eines
Wartungsvertrags besteht jedoch nicht.

Bei Nichtübertragung der Wartung erfolgt keine
Ersatzleistung.

Wartungs- und Inspektionszyklen gemäß geltender
Vorschriften, einschl. aller Nebenkosten pro Jahr
Menge: 4,000 Jahr; EP: 1628,00; GB: 6512,00

#### 01.11 Potentialausgleich

*Hinweis*
Durch Potentialausgleichs-Maßnahmen sind die folgenden
leitfähigen Teile miteinander zu verbinden:

   - PE-  /  PEN  Leiter
   - Heizungsrohre (Vor- und Rückleiter)
   - Wasserleitungsrohre (hinter Wasserzähler oder
  der Hauptabsperreinrichtung)
   - Kabelrinnen, Kanäle
   - Fernmeldeanlagen (am Verteiler)
   - metallische Gebäudekonstruktionen
   - zusätzliche Potentialausgleichsanlagen gem. DIN
  VDE0100-701 (Duschen, Wannen u.a.)

**01.11.0001 Potentialausgleichschiene**
Potentialausgleichsschiene DIN VDE 0618-1, aus Messing,
als Klemmschiene 10 mm x 10 mm, mit
Kunststoffabdeckung, mit Anschluss für 7 x 2,5 bis 25
mm2, 2 x 2,5 bis 95 mm2 und ein Flachband bis 40 mm x 4
mm,
Fabrikat: OBO Bettermann
oder gleichwertiger Art.

angeb. Fabrikat / Typ:

'...................................'
(Bietereintragung)
liefern und betriebsfertig montieren.
Menge: 7,000 St; EP: 38,40; GB: 268,80

**01.11.0002 Kunststoffaderltg. HO7V-R 1x25**
Kunststoffaderleitung DIN VDE 0281 HO7V-R 1 x 25,
Cu-Zahl 240, Mischverlegung unter Putz, in Trockenbau,
in Rohr bzw. offen auf Kabelrinne in Teillängen liefern
und verlegen. Farbton grün/gelb.
Menge: 80,000 m; EP: 4,65; GB: 372,00

**01.11.0003 Kunststoffadernleitung HO7V-R 1x16**
Kunststoffaderleitung DIN VDE 0281,
HO7V-R 1 x 16, CU-Zahl 154,  Farbton grün/gelb,
in Teillängen liefern,  Verlegeart in offene
Installationskanäle, Kabeltrassen sowie Wandschlitze
einlegen und fixieren, teilweise in Installationsrohre
oder -kanäle bzw. in Trockenbauwand einziehen
Menge: 70,000 m; EP: 3,81; GB: 266,70

**01.11.0004 Kunststoffadernleitung HO7V-R 1x6**
Kunststoffaderleitung DIN VDE 0281,
HO7V-R 1 x 6, CU-Zahl 58,  Farbton grün/gelb,
in Teillängen liefern,  Verlegeart in offene
Installationskanäle, Kabeltrassen sowie Wandschlitze
einlegen und fixieren, teilweise in Installationsrohre
oder -kanäle bzw. in Trockenbauwand einziehen
Menge: 100,000 m; EP: 2,58; GB: 258,00

**01.11.0005 PA-Anschließen 1x6**
Anschliessen von Kabeln oder Leitungen
als Potentialausgleichsanschluß,
Querschnitt bis 1 x 6 mm2.
Menge: 40,000 St; EP: 5,36; GB: 214,40

**01.11.0006 PA-Anschließen 1x16**
Anschliessen von Kabeln oder Leitungen
als Potentialausgleichsanschluß,
Querschnitt bis 1 x 16 mm2.
Menge: 15,000 St; EP: 7,49; GB: 112,35

**01.11.0007 örtlicher Potentialausgleich**
zusätzlicher Potentialausgleich gemäß DIN VDE 0100 T701
incl. Erdungsschellen, PA-Leitung,
liefern und herstellen.
Menge: 5,000 St; EP: 26,95; GB: 134,75

#### 01.12 Trockenbau

*Hinweis*
An allen eingebauten Gipsbauplatten sind die
Schraubenköpfe und Fugen zu verspachteln und zu
schleifen gemäß Qualitätsstufe Q3 nach Merkblatt Nr. 2
des Bundesverbandes der Gips- und Gipsplattenindustrie,
wenn nicht in der Position gesondert beschrieben.

**01.12.0001 Trockenbauverkofferung für Kabelzug öffnen und verschließen**
GK-Verkofferung von Kabeltrassen u.dgl. bestehend aus
verzinkten CW/UW 50 Profilen, mit umlaufenden
Anschlüsse an vorh. Wände und Decken unter Verwendung
eines Dichtungsbandes.

Beplankung:  2x12,5mm GKB/GKBI je Seite mittels
Schnellbauschrauben; incl. Eckschutzschiene. Anschlüsse
,
Fugen u.dgl. verspachteln, Q2.

Raumhöhe: bis 3,75m

teilweise öffnen und nach Kabelzug wieder verschließen
inkl. malermäßige Instandsetzung der Schadstelle.
Menge: 8,000 m2; EP: 68,00; GB: 544,00

**01.12.0002 Zwischendecke öffnen und verschließen**
Zwischendecke bestehend aus Holzpaneelen Nut und Feder
Verbindung.

Raumhöhe: bis 3,00m

teilweise öffnen und nach Kabelzug wieder verschließen.
Menge: 7,000 m2; EP: 63,00; GB: 441,00

**01.12.0003 TB Installationsschacht, zweiseitig, 30x20cm**
Zweiseitige GK-Verkofferung von
Kabeltrassen u.dgl. mit
verzinkten CW/UW 50 Profilen, einschl. der umlaufenden
Anschlüsse an vorh. Wände und Decken unter Verwendung
eines Dichtungsbandes.

Beplankung:  2x12,5mm GKB/GKBI je Seite mittels
Schnellbauschrauben; incl. Eckschutzschiene. Anschlüsse
,
Fugen u.dgl. verspachteln, Q2.

Raumhöhe: bis 3,75m
Breite: 30cm
Tiefe: 20cm

Montage in Teillängen
horizontal im Decken- / Wandixel bzw. vertikal in
Raumecke
Menge: 4,000 m; EP: 55,00; GB: 220,00

**01.12.0004 TB Installationsschacht, zweiseitig, 45x32cm**
Zweiseitiger GK-Koffer zur Installation von
HW-Feldverteiler (LV Pos. 001.002.1) und zur
Verkofferung von Kabeltrassen u.dgl. mit
verzinkten CW/UW 50 Profilen, einschl. der umlaufenden
Anschlüsse an vorh. Wände und Decken unter Verwendung
eines Dichtungsbandes.

Beplankung:  2x12,5mm GKB/GKBI je Seite mittels
Schnellbauschrauben; incl. Eckschutzschiene. Anschlüsse
,
Fugen u.dgl. verspachteln, Q2.

Raumhöhe: bis 3,75m
Breite: 45cm
Tiefe: 32cm

Montage in Teillängen
horizontal im Decken- / Wandixel bzw. vertikal mit
Anschluss an Bestands TB-Verkofferung
Menge: 30,000 m; EP: 70,00; GB: 2100,00

#### 01.13 Schlitz-, Bohr-, Durchbrucharbeiten

*Hinweis*
Bohrungen und Durchbrüche in Wände und Decken sind so
herzustellen, dass deren Statik nicht beeinträchtigt
wird.
Alle Leistungen sind erst nach Abstimmung mit der
örtlichen Bauleitung durchzuführen.

**01.13.0001 Bohren Durchbr. bis 30mm, bis 24cm in Beton**
Bohren von Durchbrüchen in Wand aus bewährtem Beton,
Abmessungen Dmr. bis 30 mm, Wanddicke bis 24 cm,
anfallender Schutt ist zu beseitigen.
Ausführung bauwerksschonend nach Abstimmung mit der
Bauleitung, einschl. Verschließen nach Installation
Menge: 250,000 St; EP: 16,54; GB: 4135,00

**01.13.0002 Bohren Durchbr. bis 100mm, bis 35cm in Wand**
Bohren von Durchbrüchen in Wand aus bewährtem Beton,
Abmessungen Dmr. bis 100 mm, Wanddicke bis 24 cm,
anfallender Schutt ist zu beseitigen.
Ausführung bauwerksschonend nach Abstimmung mit der
Bauleitung, einschl. Verschließen nach Installation
Menge: 14,000 St; EP: 63,21; GB: 884,94

**01.13.0003 Bohren Durchbr. bis 100mm, bis 40cm in Decke**
Bohren von Durchbrüchen in Betondecke,
Abmessungen Dmr. bis 100 mm, Dicke bis 30 cm,
anfallender Schutt ist zu beseitigen.
Ausführung bauwerksschonend nach Abstimmung mit der
Bauleitung, einschl. Verschließen nach Installation
Menge: 13,000 St; EP: 68,32; GB: 888,16

**01.13.0004 Wanddurchbruch ohne Brandschutz schliessen (mit Steinwolle)**
Wanddurchbruch nach Verlegung der Kabel und Leitungen
verschliessen, ohne Brandschutz, in Gebäuden, Oberkante
Durchbruch über Gelände / Fußboden bis 3,5 m, in Wand
aus Mauerwerk / Beton, Dicke 240 mm, Querschnitt bis
0,05 m2 mit Steinwolle,
Eigenschaften der Steinwolle:
- nichtbrennbar A1,
- wärme- und schalldämmend,
- schallabsorbierend,
- diffusionsoffen,
- alterungsbeständig,
- chemisch neutral,
- Schmelzpunkt >1000°C,
liefern und einbauen.
Menge: 10,000 St; EP: 12,44; GB: 124,40

#### 01.14 Brandschutzmaßnahmen

*Hinweis*
Der Auftragnehmer ist verpflichtet, die amtlichen
Nachweise für die von ihm angebotenen
Brandschutzmaßnahmen vorzulegen. Amtliche Nachweise
können sein:
- Prüfzeugnis,
- Prüfbescheid und
- allgemeine bauaufsichtliche Zulassung.
Brandschutztechnisch sind zu verschließen :
- alle Deckendurchführungen,
- alle Wanddurchführungen von/zu den
  Technikräumen,
- alle Wanddurchführungen von bzw. nach
  den Rettungswegen,
- alle Durchführungen durch Brandwände.

Die Brandschutzkonstruktionen sind von qualifizierten
Brandschutzfachfirmen auszuführen. Der Nachweis der
Qualifikation kann z.B. durch ein
Qualitätsmanagementsystem für die Montage nach DIN EN
ISO 9001 erbracht werden. Grundlage für die Ausführung
sind die amtlichen Nachweise und die
Konstruktionsblätter.

Jede einzelne Schottung ist durch Bilder zu
dokumentieren. Der Einbauort muss in den
Revisions-Plänen dargestellt werden. Über
Nummerierungen muss eine eindeutige Zuordnung gesichert
werden. Diese Unterlagen werden Bestandteil der
Übergabedokumentation. Die entsprechenden Aufwendung
sind in der Kalkulation zu berücksichtigen.

**01.14.0001 Brandschutzabschottung S90 Wand D 350mm 0,05-0,1m2, h bis 3,5m**
Brandschutzabschottung an Kabel-/Leitungsanlagen als
flexibles Schott, mit allgemeiner bauaufsichtlicher
Zulassung, Feuerwiderstandsklasse S 90 DIN 4102-9, im
Gebäude, Oberkante Abschottung über Gelände/Fußboden
bis 3,5 m, Wand aus Beton, Dicke bis 300 mm,
Querschnitt über 0,05 bis 0,1 m2,

angeb. Fabrikat / Typ:

'.................................................'
(Bietereintragung)
liefern und montieren.

amtlicher Nachweis:

'.................................................'
(Bietereintragung)
Menge: 8,000 St; EP: 83,00; GB: 664,00

**01.14.0002 Brandschutzabschottung S90 Decke D 400mm 0,05-0,1m2**
Brandschutzabschottung an Kabel-/Leitungsanlagen als
flexibles Schott, mit allgemeiner bauaufsichtlicher
Zulassung, Feuerwiderstandsklasse S 90 DIN 4102-9, im
Gebäude, Oberkante Abschottung über Gelände/Fußboden
über 3,5 bis 5 m, Decke aus Stahlbeton, Dicke bis 400
mm, runder Durchbruch, Querschnitt über 0,05 bis 0,1
m2,

angeb. Fabrikat / Typ:

'.................................................'
(Bietereintragung)
liefern und montieren.

amtlicher Nachweis:

'.................................................'
(Bietereintragung)
Menge: 13,000 St; EP: 97,00; GB: 1261,00

**01.14.0003 Brandschutzabschottung Einzelkabel S90 Wand D 400mm**
Brandschutzabschottung an Einzelkabeln nach
Leitungsanlagen-Richtlinie (LAR),
Feuerwiderstandsklasse S 90 DIN 4102-9, im Gebäude,
Oberkante Abschottung über Gelände/Fußboden bis 7 m,
Wand aus Mauerwerk/Beton, Dicke bis 400 mm, für
Einzeldurchführungen von Kabeln und Leitungen bis zu
einem Durchmesser von 30mm,

angeb. Fabrikat / Typ:

'.................................................'
(Bietereintragung)
liefern und montieren.

amtlicher Nachweis:

'.................................................'
(Bietereintragung)
Menge: 30,000 St; EP: 10,76; GB: 322,80

**01.14.0004 Brandschutzbekl. Beflammung innen I30 Gipsfaser-Platte, 3seitig**
Brandschutzbekleidung an Kabel-/Leitungsanlagen,
Beflammung von innen, rechteckig, waagerecht an
Betondecke verlegt, dreiseitig, zur Umhuellung von
Elektroinstallationen mit allen erforderlichen
Zuschnitten oder Formstuecken fuer Abzweige,
Umlenkungen, Etagen, Wand- und Deckenanschluessen sowie
Belueftungssystem zur Abfuhr der Verlustwaerme,
Kabelausführungen, allseitig geschlossen, mit
allgemeinem bauaufsichtlichen Prüfzeugnis,
Feuerwiderstandsklasse I 30 nach DIN 4102 Teil 11,
Funktionserhalt E30 nach DIN 4102 Teil 12
Für den Schutz von Rettungswegen, Fluren und
umliegenden Räumen bei Elektrokabelbränden, mit einem
Trennsteg zur Trennung von Stark- und
Schwachstromleitungen, einschl. systemgebundenem
Befestigungsmaterial für Montage an Betondecke,
Innenmaße bis ca. B/H 600/150 mm, in Gebäuden,
Oberkante Kanal über Gelände/Fußboden bis 3,5 m,

angeb. Fabrikat / Typ:

'.................................................'
(Bietereintragung)
liefern und montieren.

amtlicher Nachweis:

'.................................................'
(Bietereintragung)
Menge: 15,000 m; EP: 167,00; GB: 2505,00

#### 01.15 Sonstige Leistungen

**01.15.0001 Einarbeitung in den Bestand**
Einarbeitung in den Bestand durch Objektbegehungen und
Sichtung vorhandener Bestandsunterlagen
Menge: 16,000 h; EP: 66,00; GB: 1056,00

**01.15.0002 Erstinbetriebnahme-Prüfungen**
Erstinbetriebnahme aller Anlagen (Neuinstallationen)
Protokollierung der Ergebnissse, die Protokolle werden
Bestandteile der Abnahmedokumentation
Menge: 1,000 psch; EP: 940,00; GB: 940,00

**01.15.0003 Revisions-/Übergabedokumentation**
Nach Fertigstellung des Objektes, jedoch spätestens zum
Zeitpunkt der Abnahme, sind die Revisionsunterlagen
prüffähig liefern.
Hierzu gehören u.a.:
-Inhaltsverzeichnis zur Gesamtdokumentation
-Zeichnungs-/Planverzeichnis,
-Anlagenbeschreibungen
-revidierte Ausführungspläne mit Stempel und
 Unterschrift des AN
* Übersichtsschaltpläne
* Installationspläne
* Stromlaufpläne
* Klemmpläne
* Blockschaltbilder
* Aufbau- und Montagepläne
- Betriebsmittel-Stücklisten,
- Luxmate-Dokumentation
-Bedienungsanleitungen
-Wartungsunterlagen
-Meß- und Prüfprotokolle (Elektro-,fernmelde- und
 informationstechnische Anlagen)
Die Protokolle sind mit Datum und Unterschrift des
Prüfers, sowie Angaben über das verwendete Meßgerät zu
versehen.
-behördliche Genehmigungen, Zustimmungen und
 Abnahmedokumente
-Hersteller-Zertifikate,
-Übereinstimmungserklärungen zu den Zertifikaten,
-Erklärung des Auftragnehmers über die sach- und
 fachgerechte Errichtung der Anlagen
-ein Bautagebuch. Das Bautagebuch soll Stand und
 Fortschritt sowie alle bemerkenswerten Ereignisse
 des Bauablaufs lückenlos dokumentieren.
-Dokumentation (mit Fotodokumentation) zu den
 brandschutztechnischen Maßnahmen,

Die Dokumentation ist zu liefern :
- 3fach in Papierform, in A4-Ordner
- 1fach auf Datenträger (CD-ROM) mit detaillierter
  Übersichtsliste,
Pläne im dwg-, dxf- und pdf-Format
Listen im Excel- und pdf-Format
Texte im Word- und pdf-Format
Menge: 1,000 psch; EP: 1620,08; GB: 1620,08

**01.15.0004 Stundenlohnarbeiten für Arbeitskraft Facharbeiter**
Stundenlohnarbeiten durch Arbeitskräfte auf Anordnung
des AG ausführen. Der Verrechnungssatz für die
jeweilige Arbeitskraft umfaßt sämtliche Aufwendungen,
insbesondere den tatsächlichen Lohn einschl.
vermögenswirksamer Leistungen mit den Zuschlägen für
Gemeinkosten (Sozialkassenbeiträge, Winterbauumlage und
dgl.) sowie Lohn- und Gehaltsnebenkosten und Zuschläge
für Überstunden.
Zuschläge für Nacht-, Sonntags- und Feiertagsarbeit
werden nach tariflichen Festlegungen gesondert
vergütet.
Facharbeiter Elektro.
Menge: 30,000 h; EP: 45,00; GB: 1350,00

**01.15.0005 Stundenlohnarbeiten für Meister**
Stundenlohnarbeiten durch Arbeitskraefte auf Anordnung
des AG ausfuehren.
Der Verrechnungssatz fuer die jeweilige Arbeitskraft
umfasst saemtliche Aufwendungen, insbesondere den
tatsaechlichen Lohn einschl. vermoegenswirksamer
Leistungen mit den Zuschlaegen fuer Gemeinkosten
(Sozialkassenbeitraege, Winterbauumlage und dgl.) sowie
Lohn- und Gehaltsnebenkosten und Zuschlaege fuer
Ueberstunden. Zuschlaege fuer Nacht-, Sonntags- und
Feiertagsarbeit werden nach tariflichen Festlegungen
gesondert verguetet.
Poliere, Meister Elektro / Fm oder dgl.
Menge: 15,000 h; EP: 52,00; GB: 780,00

#### 01.16 Demontageleistungen

*Hinweis*
Vor Beginn der Demontagearbeiten ist in Abstimmung mit
dem Bauherrn und der örtlichen Bauleitung die
elektrotechnische Anlage im Umbaubereich spannungsfrei
zu schalten und gegen Wiedereinschaltung zu sichern.
Die Demontage der Elektroanlagen hat durch eine
Elektrofachkraft zu erfolgen. Demontierte Bauteile sind
auf Wunsch dem Bauherren unentgeldlich zu überlassen.

**01.16.0001 Anbauleuchte (Entladungslampen) demontieren und entsorgen**
Langfeldleuchten einschließlich Leuchtmittel montiert
an Deckenbefestigung, Montagehöhe bis 3,5m,
demontieren, übernehmen, nach Abfallgruppen trennen,
transportieren und entsorgen nach den gesetzlichen
Vorgaben und dem Stand der Technik
Menge: 300,000 St; EP: 15,42; GB: 4626,00

**01.16.0002 Anbauleuchte (Allgemeinlampen) demontieren und entsorgen**
Anbauleuchte einschließlich Leuchtmittel (Allgebrauchs
oder Halogenglühlampen) montiert an Wand bzw. Decke,
Montagehöhe bis 3,5m, demontieren, übernehmen, nach
Abfallgruppen trennen, transportieren und entsorgen
nach den gesetzlichen Vorgaben und dem Stand der
Technik
Menge: 50,000 St; EP: 15,42; GB: 771,00

**01.16.0003 UP / AP Installationselement demontieren und entsorgen**
Vorhandenes UP bzw. AP.-Bauteil wie Schalter,
Steckdosen, Abzweigdosen, Kleinverteiler, Uhren,
Lüfter, Rauchmelder, Druckknopfmelder, Blitzleuchten,
Datendosen, Telefondosen etc. eingebaut bzw. befestigt
in bzw. an Wänden, demontieren, übernehmen, nach
Abfallgruppen trennen, transportieren und entsorgen
nach den gesetzlichen Vorgaben und dem Stand der
Technik, Montagehöhe bis 4m
Menge: 70,000 St; EP: 5,94; GB: 415,80

**01.16.0004 Installationskanal**
Installationskanal (Leitungsführungs- und
Geräteeinbaukanal), Abmessungen bis 230mm x 100mm,
aus PVC/PE, befestigt auf Decken und Wände,
demontieren,
übernehmen, transportieren und entsorgen nach den
gesetzlichen Vorgaben und dem Stand der Technik.
Montagehöhe bis 4m.
Menge: 600,000 m; EP: 3,44; GB: 2064,00

**01.16.0005 Leitung/Kabel bis 5x4 mm²**
Vorhandene Installationsleitung bzw. vorhandenes Kabel,
bis 5x4mm², unter/auf Putz verlegt, demontieren,
übernehmen, transportieren und entsorgen nach den
gesetzlichen Vorgaben und dem Stand der Technik.
Montagehöhe bis 4m.
Menge: 1200,000 m; EP: 0,95; GB: 1140,00

Summe Sanierung Grundschule Vetschau: 351041,87; USt %: 19,00
